# Neubau Kita Königsgarten
Angebotsaufforderung (GAEB 90, DA83)
Projektbezeichnung: Alte Waggonfabrik Mainz
Eröffnung: 25.11.24
Ende der Zuschlagsfrist: 24.12.24
Währung: EUR
Auftraggeber: Equippers Education e.V. Hauptstrasse 17-19 Gebäude 6329

## Zusätzlicher Text
1 Baubeschreibung und Erschwernisse

1.1 Lage und Objekt
Das Objekt Gebäude 6329 befindet sich im Stadtteil Mainz Mombach auf dem
Areal der alten Waggonfabrik Mainz, Hauptstrasse 17-19, 55120 Mainz. Es
handelt sich um eine alte Produktionshalle. Die alte Produktionshalle
ist zu einem Gottesdienstraum für eine Freikirche umgerüstet worden, der
Rest des Objekts wird im Rahmen der Baumaßnahme zu einer KiTa umgebaut.
Die Räume der Kita werden auch eine Gewerbeküche zur Bereitung der
Speisen für die Kinder der Kita beinhalten. Das Gebäude verfügt über
insgesamt zwei Geschosse im Bereich der KiTa mit einer Geschosshöhe von
je rund 3 Metern, sowie einem von der Maßnahme unbetroffenen kleinen
Dachgeschoss, welches als Lagerfläche dient. Die Veranstaltungshalle hat
eine lichte Höhe von rund 7 Metern. Die geplanten Arbeiten beziehen sich
auf den Bereich des neuen Innenausbaus der KiTa.

1.2 Konstruktion
Das Gebäude ist ein gemauerter Altbau mit einzelnen massiven Innenwänden
hauptsächlich im Bereich der alten Schornsteine und der großen Halle. Im
Innenbereich der neu ausgebauten KiTa werden die Geschosse neu
eingezogen unter Verwendung von tragenden Stahl- und Holzkonstruktionen.
Die brandschutztechnischen Bewertungen der Wände sind den Planunterlagen
und dem Brandschutzkonzept zu entnehmen.

1.3 Innere Erschließung
Aufzüge stehen während der Baumaßnahme nicht zur Verfügung, Hebebühnen
für die Installation an der Decke werden durch den Auftraggeber
gestellt.

1.4 Brandschutzkonzept
Für das Gebäude liegt ein Brandschutzkonzept vor, die Forderungen
hieraus sind in die Planung eingeflossen und zu beachten.

1.5 Bauabschnitte / Baustellenbesonderheiten
Die Umsetzung der geplanten Maßnahmen erfolgt gemäß des verbindlichen
Bauablaufplans.

1.6 Zwingend zu beachtende Unterlagen
Die dem Leistungsverzeichnis beigefügten Vergabeunterlagen sind
verbindliche Bestandteile der Ausschreibung und zwingend zu
berücksichtigen.

1.7 Kurzbeschreibung des Auftrags
Der Bieter stellt im Bereich der neu errichteten KiTa sowie der
zugehörigen Küche die komplette Lüftungs- und Kältetechnikinstallation
her. Dies umfasst die Installation von zwei neuen RLT-Geräten
einschließlich der vollständigen zugehörigen Luft- und
Kälteleitungsführungen.
Zum einen ist ein RLT-Gerät zur Außenaufstellung auf einer bauseits zur
Verfügung gestellten Gitterroststellfläche auf dem Dach der KiTa in ca.
10 m Höhe vorgesehen. Dieses Gerät übernimmt die Zu- und
Abluftversorgung des Küchenbereichs einschließlich der zugehörigen Lager
 und Mitarbeiterräume. Die fetthaltige Abluft wird über einen
vollständig eigenständigen Kanal über einen Schacht bis über Dach
geführt. Ein Teil dieses Abluftstrangs wird vom Eintritt in den
Technikraum bis zum Austritt auf die Dachfläche in F90-Qualität
verkleidet. Die Abluft der Mitarbeiterräume und Küchenlager sowie die
Abluft des Kinder-WCs und der fensterlosen Wickelräume im 1. OG wird
zusätzlich über einen separaten Abluftventilator auf dem Dach des
Technikraumbereichs abgeführt. Die Zuluft für alle Küchenbereiche wird
ebenfalls durch das RLT-Gerät bereitgestellt.
Zum anderen ist ein RLT-Gerät zur Innenaufstellung im
Technikraum/Lüftung im Erdgeschoss vorgesehen. Dieses Gerät versorgt
alle innenliegenden, fensterlosen Räume des Nutzungsbereichs der KiTa.
Die Fort- und Außenluft wird über einen Schacht bis über Dach geführt.
Ein kleiner zusätzlicher Abluftventilator einschließlich Leitungsführung
über Dach wird im Bereich des WC-Kletterraums installiert und mit einem
bauseits gelieferten Präsenzmelder verbunden.
Der Bieter installiert sämtliche Lüftungskanäle einschließlich aller
Luftauslässe und führt die Einregulierung der Luftmengen durch.
Neben dem RLT-Gerät wird auf der Gitterroststellfläche ein
Kaltwassersatz mit einer Leistung von bis zu 60 kW aufgestellt. Von dort
wird eine Rohrstrecke mit einem 30 % Wasser-Glykol-Gemisch zum
Technikraum im Erdgeschoss geführt, bis zu einem Wärmetauscherregister
in einem Pufferspeicher mit einem Fassungsvermögen von ca. 3000 Litern
Kaltwasser. Dieser Speicher speist einen Kälteverteiler mit insgesamt
vier Kältekreisen für alle Kälteverbraucher im Objekt.
Das komplette Verteilersystem einschließlich Pumpengruppen ist ebenfalls
durch den Bieter neu herzustellen. Die gesamte Kälteverrohrung ist
einschließlich Isolierung auszuführen.
Die Kälteverbraucher bestehen aus insgesamt vier Kältekreisen:
-einem Kältekreis für das Register des RLT-Geräts auf dem Dach,
-einem Kältekreis mit fünf Umluftkühlgeräten für das 1. OG,
-einem weiteren Kältekreis mit fünf Umluftkühlgeräten für das
Erdgeschoss,
-sowie einem Kältekreis für das Register des RLT-Geräts zur
Innenaufstellung im Technikraum Lüftung EG.
Sämtliche Pläne und Abmessungen sind verbindlich durch das ausführende
Unternehmen vor Ort zu überprüfen.

Alle Arbeiten sind in Abstimmung mit den übrigen beteiligten Gewerken
sowie dem Auftraggeber zu koordinieren. Nach Abschluss der Arbeiten ist
eine gründliche Endreinigung der Baustelle durchzuführen, sodass die
betroffenen Bereiche wieder nutzbar sind und keine Spuren der Arbeiten
verbleiben.

## Zusätzlicher Text
2. Projektbeteiligte

2.1 Auftraggeber:
Equippers Rhein-Main e.V.
Hauptstrasse 17-19
Gebäude 6329
D-55120 Mainz
Ansprechpartner: Herr Müller
Telefon:  0175 / 6396086
Mail:  jan-phillip.mueller@equippers.de

2.2 Projektsteuerung:
Dan&Lorin
Generalfachplanung GmbH
Kennedyallee 93
D-60596 Frankfurt a. M.
Ansprechpartner:  Herr Azakir
Telefon:  0172 / 7333334
Mail:  azakir@danlorin.de

2.3 Architektur:
kplus konzept GmbH
communication interior architecture
Stoffeler Str. 14
D-40227 Düsseldorf
Ansprechpartner: Frau Schiller
Telefon:  0170 / 2077819
Mail:  schiller@kplus-konzept.de

2.4 Gesamtbauleitung:
Klein Projektmanagement im Bauwesen
Planung Projektsteuerung
Am Sonnenhang 38
D-66822 Lebach
Ansprechpartner:  Herr Klein
Telefon:  0173 / 6793009
Mail:  klein.projektmanagement@web.de

2.5 TGA Planung / Bauleitung:
dp-mainz
Rheinstraße 4f
D-55116 Mainz
Ansprechpartner:  Herr Drews
Telefon:  0176 / 22077298
Mail:  drews@dp-mainz.de

2.6 Brandschutz:
Brandschutz Lehmann
Alte Waggonfabrik, Geb. 6343
Hauptstrasse 17-19
D-55120 Mainz
Ansprechpartner: Frau Rohn
Telefon:  06131 / 327510
Mail:  info@brandschutz-lehmann.de

2.7 Statik:
Ing.-Büro für Baustatik Torke + Tochter
Haselstraße 13
D-65191 Wiesbaden
Ansprechpartner: Frau Trexler
Telefon:  01577 / 4936860
Mail:  berndtorke@gmx.de

## Lüftungs- und Kältetechnik Kita Königsga
Datum: 04.11.24

### 1 Übergeordnete Arbeiten

#### 1.1 Vorbereitende Maßnahmen

**1.1.1 Baustelleneinrichtung**
Einrichten der Baustelle mit allen erforderlichen
Maschinen, Geräten, Werkzeugen, die für die
termingerechte Ausführung erforderlich sind.
Einschl. Maßnahmen zum Schutz der bestehenden
Einrichtungen, Wänden und Böden im gesamten
Montagebereich während der Installationsarbeiten
inklusive den notwendigen Verbrauchsmaterialien.

Liefern, montieren, unterhalten und nach Fertigstellung
der Arbeiten demontieren und Abfahren und soweit
erforderlich entsorgen.
Menge: 1,000 psch

**1.1.2 Aufstellung neues RLT-Gerät und Kaltwassersatz auf dem Dach inkl. Kranstellung**
bestehend aus Neuaufstellung eines zentralen
raumlufttechnischen Geräts (Gewicht ca. 1.500/kg) sowie
eines Kaltwassersatzes (Gewicht ca. 600/kg) auf der
bauseitig errichteten Gitterrost-Stellfläche auf dem
Dach der Kindertagesstätte in bis zu 10/m Höhe.

Leistungsumfang:

Transport der Geräte zur Baustelle.
Bereitstellung und Stellung eines geeigneten Krans
inkl. sämtlicher erforderlicher Hebe- und
Anschlagmittel.
Anheben und Positionieren der Geräte auf der
vorgesehenen Gitterrost-Stellfläche.
Ausrichten und standsichere Montage der Geräte gemäß
Herstellerangaben und den anerkannten Regeln der
Technik.
Durchführung aller erforderlichen Montage-,
Befestigungs- und Sicherungsarbeiten.
Bereitstellung sämtlicher benötigter Werkzeuge,
Hilfsmittel und Montagematerialien.
Einhaltung aller Sicherheitsvorschriften (DGUV, TRBS,
Baustellenverordnung)
Besondere Hinweise:
Die Stellfläche wird bauseitig bereitgestellt.
Der Auftragnehmer hat die Zugänglichkeit und
Montagebedingungen vor Ausführung zu prüfen.
Alle Arbeiten sind so auszuführen, dass bestehende
Dachabdichtungen, Aufbauten und Installationen nicht
beschädigt werden.
Koordination mit anderen Gewerken ist sicherzustellen.

Leistungserfolg: Die Leistung gilt als erbracht, wenn
beide Geräte fachgerecht, standsicher und
betriebsbereit auf der vorgesehenen Stellfläche
montiert und dokumentiert sind.
Menge: 1,000 psch

### 2 RLT-Geräte

*Hinweis*
Allgemeine Vorbemerkungen
========================

Die nachfolgenden Vorbemerkungen gelten, soweit in den
Einzelpositionen nichts Abweichendes beschrieben ist,
für sämtliche Leistungen dieses LV-Abschnitts.

Sämtliche für die Ausführung der ausgeschriebenen
Leistungen erforderlichen Arbeitsmittel, Werkzeuge,
Geräte und Maschinen einschließlich Hebezeugen und
Montagehilfsmitteln gelten, soweit nicht ausdrücklich
anders ausgeschrieben, als Nebenleistungen gemäß VOB/C.
Sie sind ausschließlich für die Dauer der Ausführung
bereitzustellen; eine dauerhafte Lieferung oder
Übereignung ist nicht geschuldet. Ihr Einsatz ist mit
den angebotenen Einheitspreisen abgegolten. Hieraus
entstehen keine gesonderten Vergütungsansprüche.

Die Leistungen umfassen ferner sämtliche für die
fachgerechte Montage, Installation, Druckprüfung,
Dichtheitsprüfung, Spülung, Evakuierung (bei
Kälteanlagen), Isolierarbeiten, Inbetriebnahme,
Einregulierung sowie zur vollständigen,
funktionsfähigen und betriebsbereiten Übergabe der
lüftungs- und kältetechnischen Anlagen erforderlichen
Nebenleistungen einschließlich aller hierfür
notwendigen Befestigungs-, Anschluss-, Dichtungs- und
Verbrauchsmaterialien, auch soweit diese nicht
ausdrücklich einzeln aufgeführt sind. Hierzu zählen
insbesondere Luftkanäle und Formstücke, flexible
Kanalanschlüsse, Rohrleitungen für Kälte- und ggf. Heiz
/Kühlmedien, Rohr- und Kanalbefestigungen, Dichtungen,
Verschraubungen, Übergangsstücke, Dämm- und
Kältedämmmaterialien inklusive Dampfsperren,
Kondensatschutzmaterialien, Armaturen, Ventile, Regel-
und Absperrkomponenten, Klein- und Verbindungsteile
sowie sonstige für die fachgerechte Ausführung
erforderliche Materialien.

Ebenfalls eingeschlossen sind sämtliche erforderlichen
Prüfungen, Messungen, Dichtheits- und
Funktionsprüfungen (insbesondere Luftmengen-, Druck-
und Temperaturmessungen sowie Kältemittel- und
Anlagenprüfungen) gemäß den allgemein anerkannten
Regeln der Technik sowie den einschlägigen Normen und
Vorschriften, einschließlich der vollständigen
Dokumentation und Protokollierung, soweit diese zur
betriebsbereiten Übergabe der Anlagen erforderlich
sind.

Zusätzliche Vergütungsansprüche für die vorstehend
beschriebenen Leistungen, Materialien, Hilfsmittel oder
Nebenleistungen sind ausgeschlossen, soweit diese nicht
ausdrücklich gesondert ausgeschrieben wurden.

#### 2.1 Innenaufstellung

**2.1.1 RLT-Gerät Innenaufstellung Kita EG Technikraum Lüftung**
Technische Daten:

RLT-Gerät in Ausführung mit oberer Anschlussvariante:
sämtliche Luftkanalanschlüsse.

Das RLT-Gerät ist mit einer integrierten,
vollautomatischen Regelung auszustatten, die sämtliche
Betriebszustände selbstständig erfasst und steuert. Die
Regelung muss in der Lage sein, bedarfsgerecht Heiz-
und Kühlanforderungen zu erkennen und die
wassergeführten Heiz- und Kühlregister über externe
Ventile anzusteuern. Die Sollwertführung,
Ventilatorregelung, Registeransteuerung und
Betriebsumschaltung (Heizen/Kühlen) erfolgen
vollständig innerhalb der Gerätesteuerung. Ein
eigenständiger, autarker Regelbetrieb ohne zusätzliche
externe Automationskomponenten ist sicherzustellen.

Luftstrom (qnom)  Zuluft/Abluft 4.000 m³/h
Strömungsgeschwindigkeit im Gerätequerschnitt: 1,6–2,6
m/s
Druckerhöhung extern Zuluft/Abluft: 300 Pa
Filter ePM1 60% (F7) ePM10 60% (M5)
Schalldruckpegel in 3m 47 dB (A)
Auslegungs Außentemperatur -12,0 °C
Erhitzer 8,46 kW; 15,9 °C / 22,1 °C
Wasserkreislauf 60,0 °C / 40,0 °C; 1,67 kPa; 6,15
l/min; Ø 1" / Ø 1"
Kühlung, Wasser 25,22 kW ; 27,9/18,4°C
Wasserkreislauf 6,0/12,0 °C ; 20,31 kPa ; 66,77 l/min ;
R 1 1/4" / R 1 1/4"

Energie
Temperaturwirkungsgrad (feucht/EN 308) 80,7 / 80,7 %
SFPv, bei sauberen Filtern 2,52 kW/(m³/s)
SFPe bei dim. Filter-Druckverlust 2,72 kW/(m³/s)
Ökodesign 2018 konform Ja
Haupteinspeisung 3x400V + N + PE, 50/60 Hz, 3x10 A,
4,35 kW

Einheit
Frequenz: 50 Hz
Frequenz: 60 Hz
Nennspannung: 400 V
Phasen: 3N~
Empfohlene Gerätesicherung: 3x13 A
Schutzart: IP23
Drehzahlregelung: Stufenlos
Produktart: Wärmerückgewinnungssystem
Vor-/ Nacherhitzer
Hinweis: Separate Stromversorgung: Nein
Ventilatortyp: EC
Zuluftventilator
Spannung: 400 V
Phasen: 3~
Zuluftfilter
Filterklasse Zuluft: ePM1 60%
Abluftfilter
Filterklasse Abluft: ePM10 60%
Übertrager
Wärmeübertrager: Rotation
Heizregister vorhanden
Heizungstyp: Warmwasserregister
Abluftventilator
Spannung: 400 V
Phasen: 3~
Sonstiges
Ventilatorregelung: Volumenstromkontantregelung
Ventilatorregelung: stufenlose Drehzahlregelung der EC-
Ventilatoren
Installationsart: Vertikal
Zuluftseite: Rechts
Abmessungen und Gewichte
Produkt
Eco Design
Kategorie: NWLA
Typ: ZLA
Art des eingebauten oder einzubauenden Antriebs:
Integrierte Drehzahlsteuerung
Sonstige Art der Wärmerückgewinnung: Erneuerbar
thermischer Übertragungsgrad der Wärmerückgewinnung:
81,30 %
höchste äußere Leckluftrate (Gehäuse): 2 %
höchste innere Leckluftrate (intern): 3 %
Schallleistung (LWA): max. 65 dB(A)
Technische Daten
Spannung: 400 V

Liefern, montieren und betriebsfertig anschließen
einschließlich aller für die Montage und Inbetriebnahme
erforderlichen Nebenleistungen, die zur vollständigen,
funktionsfähigen und betriebsbereiten Übergabe der
Anlage notwendig sind, sowie sämtlicher Befestigungs-,
Anschluss- und Verbrauchsmaterialien (z. B. Schrauben,
Dübel, Halterungen, Dichtungen, Kabel, Leitungen,
Kleinteile), auch soweit diese nicht ausdrücklich
einzeln aufgeführt sind.

Die nachfolgenden Anforderungen sind Bestandteil der
Leistung:
– Luftseitige Anschlusskomponenten (Anschlussrahmen,
flexible Stutzen/Segeltuchstutzen, Übergangsstücke)
– Kondensatableitung einschließlich Siphon, ggf.
Begleitheizung und Frostschutzmaßnahmen
– Hydraulische Anschlusskomponenten für Heiz-
/Kühlregister (Flansche, Verschraubungen, Dichtungen,
Übergangsstücke)
– Armaturen auf der Wasserseite (Absperrorgane,
Entleerungen, Entlüftungen), soweit für den
betriebsfertigen Anschluss erforderlich
– Schwingungsdämpfer und elastische Anschlüsse (luft-
und wasserseitig)
– Elektrische Anschlussmaterialien innerhalb des Geräts
sowie bis zu den vorgesehenen Anschlusspunkten
– Steuer- und Regelzubehör einschließlich ggf.
erforderlicher Fühler, Stellglieder und Verkabelung
– Dämm- und Abdichtmaßnahmen an luft-, wasser- und
kondensatführenden Anschlüssen (inkl. Tauwasserschutz)
– Filter (Erstausstattung) gemäß Geräteauslegung
– Betriebsstoffe und Hilfsmittel für Montage,
Inbetriebnahme und Einregulierung

gewähltes Fabrikat/Typ: '______________________'
Menge: 1,000 Stk

**2.1.2 Physisches Bedienfeld mit Wandhalterung und Verbindungskabel**
grafische Benutzeroberfläche zur Visualisierung und
Bedienung der Anlage:
Touch-Display,
3 Meter Verbindungskabel mit RJ45 Stecker.
Stoßfest 1,2 m, IP54, 0 - 50 °C

Komplett liefern und betriebsbereit montieren.

gewähltes Fabrikat/Typ: '______________________'
Menge: 1,000 Stk

**2.1.3 Revisionsschalter**
Revisionsschalter aus UV- und
witterungsbeständigem Kunststoff.
In der Stellung "Aus" über Vorhängeschlösser
abschließbar.
3 polig + 1 Hilfskontakt (1x Schließer)

Bei Betrieb mit explosionsgeschützten Ventilatoren muss
der Schalter außerhalb der explosionsfähigen Atmosphäre
installiert werden.
Hinweis:
Das RLT-Gerät muss über die Steuerung
heruntergefahren werden und aus sein,
bevor der Schalter betätigt wird.

Technische Daten:

Einheit
Nennspannung: 400 V
Schutzart: IP66
Produktart: Schalter
Regler und Sensoren
Kontakt: 4 NO
Abmessungen und Gewichte:
Gewicht: 0,50 kg
Spannung: 400 V

Komplett liefern und betriebsbereit montieren.

gewähltes Fabrikat/Typ: '______________________'
Menge: 1,000 Stk

**2.1.4 Eckige Jalousieklappe,Verz.Stahl,3C,24V Antrieb**
Technische Daten:

Abmessungen und Gewichte
Maße: 900x300 mm
Gewicht: 9,50 kg

Komplett liefern und betriebsbereit montieren.

gewähltes Fabrikat/Typ: '______________________'
Menge: 2,000 Stk

**2.1.5 3-Wege-Ventil DN 20, kvs=6,0, Messing-Gehäuse**
3-Wege-Ventil mit folgenden Eigenschaften:
Für Wasser und ein Kühlmedium (max. 30% Glycol)
Temperatur des Mediums 1 bis 110°C
Maximaler Betriebsdruck PN16
Stellverhältnis ist besser als 50:1
Differenzdruck bis zu 350 kPa
Das Ventil muss mit dem Ventilstellantrieb kombinierbar
sein

Technische Daten:

Einheit
Produktart: 3-Wege-Ventil
Durchflusscharakteristik: gleichprozentig
Temperatur Medium: 1 bis 110 °C
Max. Hub: 5 mm
Max. interne Leckage: 0 %
Druckbelastbarkeit: PN16
Stellverhältnis: 50:1
Material, Gehäuse: Messing
Material, Kegel: Messing
Schaft: Edelstahl
Feder: rostfreier Stahl
Verpackung: EPDM
O-Ring: EPDM
Rohranschlussgröße: DN20
Art des Rohranschlusses: Aussengewinde
Abmessungen und Gewichte
Gewicht: 0,32 kg

Komplett liefern und betriebsbereit montieren.

gewähltes Fabrikat/Typ: '______________________'
Menge: 1,000 Stk

**2.1.6 Ventilstellantrieb 0-10V, 24VAC/DC**
Eingangssignal von 0...10V DC und einer
24V Versorgungsspannung.
Es muss für ein Ventil bis zu einem KVS-Wert von 6,0
geeignet sein.
Entspricht den EMV-Anforderungen
gemäß geltender EN-Normen.

Technische Daten:

Nenndaten
Spannungsversorgung: 24 V AC +/- 15%
Frequenz: 50 Hz
Frequenz: 60 Hz
Leistungsaufnahme: 6 W
Eingangsleistung kW: 0,01 kW
Schutzklasse / Klassifizierung
Schutzart: IP44
Regler und Sensoren
Zulässige Umgebungsluftfeuchtigkeit: max. 95 %RH
Temperaturbereich; Umgebung und Kanal
Zulässige Umgebungstemperatur: 0 bis 50 °C
Abmessungen und Gewichte
Max. Hub: 6 mm
Gewicht: 0,37 kg
Sonstiges
Zeitkonstante: 121 s
Stellkraft: 400 Nm

Komplett liefern und betriebsbereit montieren.

gewähltes Fabrikat/Typ: '______________________'
Menge: 1,000 Stk

**2.1.7 Rechteckige flexible Verbindungsstutzen 900x300mm, Stahlblech verz.**
Rechteckige flexible Verbindungsstutzen
Genormte Standardflansche ermöglichen eine
Überbrückbare Länge von ca. 100mm. Die Flanschbreite
beträgt 20 mm.

Technische Daten:

Abmessungen und Gewichte
Maße: 900x300 mm
Gewicht: 1,50 kg

Komplett liefern und betriebsbereit montieren.

gewähltes Fabrikat/Typ: '______________________'
Menge: 4,000 Stk

**2.1.8 Kaltwasserkühler für rechteckige Kanäle,1000x500mm, CU-Rohr, Alu- Lamellen**
Kaltwasserkühler für rechteckige Kanäle. Das Gehäuse
aus aluzinkbehandeltem Stahlblech. Die
Kühlelemente aus Kupferrohren und
Aluminiumlamellen. Mit Entlüftungs- und Ablassventilen
sowie Kondensatwanne aus Edelstahl mit
Kondensatablaufstutzen (G½"). Max. Betriebsdruck 1,0
Mpa (10 bar). Für Wasseranschluss rechts- oder
linksseitig. Zwei Klappen für Wartung und Reinigung.
Tropfenabscheider. Tropfabscheider als Zubehör,
unabhängig von der
Luftrichtung. Empfohlen ab einer Luftgeschwindigkeit
von über 2,5 m/s.

Technische Daten:

min.25 kW; 27,9 °C / 18,4 °C
Medium: Wasser-Glycol-Gemisch
Temperatur: 6,0 °C / 12,0 °C
Druckverlust: 20,31 kPa
Volumenstrom: 66,77 l/min
Anschlussgrößen: Ø R 1 1/4" / Ø R 1 1/4"
Abmessungen und Gewichte
Kanalabmessungen, Einlass (Höhe x Breite): 500 x 1000
mm
Kanalabmessungen, Auslass (Höhe x Breite): 500 x 1000
mm
Gewicht: 32,50 kg
Sonstiges
Kanalkühler/-heizer: Kühlregister, Wasser
Kanalanschlussart: Rechteckig

Komplett liefern und betriebsbereit montieren.

gewähltes Fabrikat/Typ: '______________________'
Menge: 1,000 Stk

**2.1.9 Tropfenabscheider, 1026x80x482mm**
Tropfenabscheider kompatibel mit Kaltwasserkühler

Technische Daten:

Abmessungen und Gewichte
Kanalabmessungen, Einlass (Höhe x Breite): 500 x 1000
mm
Kanalabmessungen, Auslass (Höhe x Breite): 500 x 1000
mm
Material: Aluminium und Polypropylen
Gewicht: 6,0 kg

Sonstiges
Kanalkühler/-heizer: Tropfenabscheider
Kanalanschlussart: Rechteckig

Komplett liefern und betriebsbereit montieren.

gewähltes Fabrikat/Typ: '______________________'
Menge: 1,000 Stk

**2.1.10 Kondensatpumpe**
Lieferung und Montage einer automatischen
Kondensatpumpe zur Abführung des anfallenden Kondensats
aus dem Tropfenabscheider eines separaten RLT-
Kühlregisters. Die Pumpe muss für den Dauerbetrieb im
Lüftungsanlagenumfeld geeignet sein.
Technische Mindestanforderungen
Förderleistung: e 10–20 l/h
Förderhöhe: e 5 m
Betrieb: Automatisch über integrierten
Schwimmerschalter
Anschluss: Kondensatleitung DN15
Medium: Kondensat aus Tropfenabscheider
Netzanschluss: 230 V AC
Rückschlagventil: enthalten
Überlaufsignal: potentialfreier Kontakt
Leistungsumfang

Befestigung und Anschluss an Tropfenabscheider-
Kondensatablauf
Druckleitung bis vorgesehenen Ablaufpunkt
Anschluss an Kondensathauptableitung
Elektrischer Anschluss und Funktionsprüfung

Komplett liefern und betriebsbereit montieren.

gewähltes Fabrikat/Typ: '______________________'
Menge: 1,000 St

**2.1.11 Kulissenschalldämpfer, 900x300mm, L=950mm, Stahlblech verzinkt**
Schalldämpfer für rechteckige Kanalventilatoren.
Ein Einbau sollte direkt vor oder nach dem Ventilator
erfolgen.
Der Schalldämpfer sollte mit einem Universalflansch
passend
zum verwendeten Kanalflanschsystem.
Flanschbreite: 20 mm

Technische Daten:

Abmessungen und Gewichte
Kanalabmessungen, Einlass (Höhe x Breite): 300 x 900 mm
Kanalabmessungen, Auslass (Höhe x Breite): 300 x 900 mm
Gewicht: 25 kg
Sonstiges
Kanalanschlussart: Rechteckig

Komplett liefern und betriebsbereit montieren.

gewähltes Fabrikat/Typ: '______________________'
Menge: 4,000 Stk

**2.1.12 Kanalrauchmelder 230V**
Die Konsole ist nicht im Lieferumfang enthalten.
Im Laufe der Zeit verschmutzt der Melder. Wegen der
Alarmschwellennachführung bleibt die Empfindlichkeit
bis zur Totalverschmutzung gleich. Dies gewährt eine
lange Standzeit.
Der Kanalrauchmelder verfügt über einen von außen
bedienbaren Resettaster im Gehäuse und kann über
Klemmen an eine Fernresetmöglichkeit angeschlossen
werden.

Ab 70 %Verschmutzung soll der Melder
auslösen und dies durch Blinken signalisieren.
Wenn der Melder nicht ausgetauscht wird, kommt ab 99 %
Verschmutzung Rauchalarm. Der Verschmutzungsgrad wird
in einer LED-Anzeige signalisiert.

Hinweis:
 Lediglich bei den Kanalrauchmeldern mit DiBt Zulassung
(-DZ) besteht die Möglichkeit einer direkten
Aufschaltung auf die Brandschutzklappe.
Luftmessrohr: Aluminium/Kunststoff
- Kürzeste Länge 160 mm
- Standardlänge 600 mm
- Maximallänge 3009 mm
LED im Gehäuse:
- grün: Betrieb
- blau: fehlende Luftströmung
- gelb: Störung, Elektronik, Rauchmelder defekt
- rot: Rauchalarm, einschl. Verschmutzung > 99 %,blinkt
beim Versuch zu entriegeln, wenn die Melderkammer noch
leer ist
Zusätzliche technische Parameter:
- Zul. Strömungsgeschwindigkeit: 1 - 20 m/s
- VdS Anerkennung (G219046/G219053)
- Luftströmungskontrolle elektronisch
- Gehäuse ABS

Technische Parameter
Nenndaten
Nennspannung: 230 V
Spannung: 207 bis 253V
Spannungsart: AC
Frequenz: 50 Hz
Frequenz: 60 Hz
Schutzklasse / Klassifizierung
Schutzart IP65
Regler und Sensoren
Zulässige Umgebungsluftfeuchtigkeit: 10 bis 95 %
Zulässige Umgebungstemperatur: -20 °C - +50 °C
Abmessungen und Gewichte
Tiefe: 85 mm
Höhe: 271 mm
Breite: 172 mm

Technische Daten:

Abmessungen und Gewichte
Gewicht: 2,80 kg

Soll der KRM auf runde oder isolierte Kanalsysteme
installiert werden, wird eine Konsole benötigt.

Komplett liefern und betriebsbereit montieren.

gewähltes Fabrikat/Typ: '______________________'
Menge: 2,000 Stk

*Hinweis*
Inbetriebnahme

**2.1.13 Inbetriebnahme des Lüftungsgerät mit Einweisung und Protokoll**
Inbetriebnahme
- Inbetriebnahme von einem Lüftungsgerät
- inkl. Fahrtkosten innerhalb Deutschland auf dem
Festland
- Einmalige Einweisung des Betreibers
- Einstellen der Sollwerte gemäß Kundenwunsch,
Temperatur, Temperaturregelung, Drehzahlregelung
Ventilatoren, Erweiterter Betrieb, Filteralarm,
Kühlmodus, Kälterückgewinnung, freie Nachtkühlung,
Feueralarm, Zeitprogramme, etc.
- Überprüfen der programmierten Funktionen Frostschutz,
Feueralarm, Klappenansteuerung etc.
- Ausgefülltes Inbetriebnahmeprotokoll
- Inbetriebnahme von Zubehör wie zum
Beispiel: Stellantrieb, Raumfühler, CO2 - Sensor,
Hygrostat etc.
Die Inbetriebnahme ist separat nach dem Einbau der
Geräte abzurufen.

Komplett liefern und betriebsbereit montieren.

gewähltes Fabrikat/Typ: '______________________'
Menge: 1,000 Stk

#### 2.2 Küche/ Außen fetthaltige Abluft

**2.2.1 RLT-Gerät Außenaufstellung Dach Küchen Zu- und Abluft**
Das RLT-Gerät ist mit einer integrierten,
vollautomatischen Regelung auszustatten, die sämtliche
Betriebszustände selbstständig erfasst und steuert. Die
Regelung muss in der Lage sein, bedarfsgerecht Heiz-
und Kühlanforderungen zu erkennen und die
wassergeführten Heiz- und Kühlregister über externe
Ventile anzusteuern. Die Sollwertführung,
Ventilatorregelung, Registeransteuerung und
Betriebsumschaltung (Heizen/Kühlen) erfolgen
vollständig innerhalb der Gerätesteuerung. Ein
eigenständiger, autarker Regelbetrieb ohne zusätzliche
externe Automationskomponenten muss möglich .

ALLGEMEINE LEISTUNGSDATEN

Zuluft:
Nennvolumenstrom (qnom): 5.561 m³/h
Externer statischer Druckverlust: 530-550 Pa

Abluft:
Nennvolumenstrom (qnom):  5.120 m³/h
Externer statischer Druckverlust: 530-550 Pa

Betriebszustände:

Winter:
Zulufttemperatur: 21 °C
Relative Luftfeuchte: 6 %

Sommer:
Zulufttemperatur: 21 °C
Relative Luftfeuchte: 85 %

GERÄTEAUSFÜHRUNG

Gehäuse:
Doppelwandige Paneelbauweise
Paneelstärke mindestens 60 mm
Mineralwolleisolierung mit einer Rohdichte von ca. 60
kg/m³
Außen- und Innenbleche aus korrosionsgeschütztem
Stahlblech
Korrosionsschutzklasse mindestens C5 gemäß EN ISO 12944
2
Wetterfeste Dachausführung
Grundrahmen verzinkt
Kondensatwannen aus Edelstahl
Wartungsfreundliche Ausführung mit Revisionszugängen
Gehäusekennwerte gemäß EN 1886:
Mechanische Festigkeit mindestens Klasse D1
Luftdichtheit mindestens Klasse L1
Thermische Isolierung mindestens Klasse T2
Wärmebrückenfaktor mindestens Klasse TB2

Betriebsbedingungen:
Betriebstemperatur mindestens -40 °C bis +40 °C
Betriebsdruckbereich mindestens 0 bis 2.000 Pa

Kreuzstrom-Plattenwärmeübertrager

Aluminiumwärmetauscher zur Rückgewinnung von Wärme aus
der Abluft auf die Zuluft. Diagonal im
Kreuzstrom angeordnet. Profilierte Aluminium-
Tauscherplatten, gefalzt und abgedichtet mit
dauerelastischer Dichtmasse. Kondensatwanne mit
seitlich herausgeführtem Ablaufstutzen.
Bypasskanal mit zwei einzelnen Klappen, eine am Bypass
und eine eingangsseitig am
Tauscherpaket.

Aluminium Wärmetauscher
Kondensatwanne aus Edelstahl. Jeder Kondensatablauf
besteht aus einem Metallstutzen. Der
Siphon muss bauseits dimensioniert und montiert werden.
Dieser muss für die Druckdifferenz und
die Wassermenge ausreichend dimensioniert sein.
Der Kugelsiphon für Unterdruck ist in der Lieferung
enthalten, aber nicht montiert.

Für externe Brandmeldung vorbereitet
Das Gerät muss für externe Brandmeldung vorbereitet
sein. Wenn das Gerät ein Brandsignal
erhält muss die Anlage abschalten. Wenn das Gerät durch
ein Brandsignal abgeschaltet wurde,
muss die Anlage mit der Fernbedienung wieder angefahren
werden.  Im Schaltschrank sind 2
Klemmen für externe Brandsignale vorzusehen.

Klappen - Zuluft, An-/Aus-Motor
Die Klappen müssen über einen An/Aus-Klappenmotor zu
Öffnen und zu Schließen sein -
Drehmoment 20 Nm - Laufzeit 150 Sekunden.

FILTERTECHNIK

Zuluft:
Vorfilter ISO 16890 ePM10 60 %
Feinfilter ISO 16890 ePM1 60 %
Abluft:
Metallgestrickfilter zur Fett-/Sandabscheidung
Taschenfilter ISO 16890 ePM10 60 %
Edelstahlboden im Bereich der Fettfilter

VENTILATOREN
Zuluftventilator:
Direktgetriebener EC-Ventilator
Frequenzgeregelt
Bemessungsleistung ca. 3,7 kW
Netzanschluss 3x400 V / 50 Hz
Abluftventilator:
Direktgetriebener freilaufender Ventilator
IE3-Motor
Frequenzgeregelt
Bemessungsleistung ca. 2,2 kW
Netzanschluss 3x400 V / 50 Hz
Motor thermisch und konstruktiv vom Abluftstrom
getrennt
WÄRMERÜCKGEWINNUNG
Kreuzstrom-Plattenwärmetauscher mit Bypassfunktion:
Temperaturwirkungsgrad trocken gemäß EN 308 mindestens
69 %
Wärmerückgewinnungsklasse mindestens H3 gemäß DIN EN
13053
Aluminiumwärmetauscher
Edelstahl-Kondensatwanne
Kondensatableitung einschließlich Siphons
EATR = 0 %

HEIZREGISTER WARMWASSER

Luftmenge (qnom) 5561.00 m3/h
Druckverlust 14 Pa
Lufttemperatur vor/nach: 8.0/21.4 C
Relative Luftfeuchte vor/nach: 14/6 %
Heizleistung: 26.29 kW
Strömungsgeschwindigkeit 2.34 m/s
Flüssigkeitstyp Ethylen Glycol
Flüssigkeitstemperatur Vorlauf/Rücklauf: 60.0/40.0 C
Durchflussrate 0.35 l/s
Mediumdruckverlust 20.1 kPa
Flüssigkeitsgeschwindigkeit 0.80 m/s
Mediumvolumen 6.7 l
Anschluss-Seite Bedienseite
Anschluß-Abmessungen EIN/AUS 3/4" / 3/4"
Rohr Material Cu
Lamellen Material Al
Lamellenstärke 0.11 mm
Lamellenabstand 4.0 mm
Anzahl von Rohrreihen 2
Anschluß für Frostschutz 1 Stk.

KÜHLREGISTER KALTWASSER

Luftmenge (qnom) 5561.00 m3/h
Luftseitiger Druckverlust des Registers mit Kondensat:
69 Pa
Druckverluft (luftseitig), trockenes Register 46 Pa
Lufttemperatur vor/nach: 29.4/20.0 C
Relative Luftfeuchte vor/nach: 52/81 %
Kühlleistung: 26.94 kW
Anteil sensible Leistung 70 %
Strömungsgeschwindigkeit 2.51 m/s
Kondensat 0.2 l/min
Flüssigkeitstyp Ethylen Glycol
Flüssigkeitstemperatur Vorlauf/Rücklauf: 6.0/12.0 C
Durchflussrate 1.20 l/s
Mediumdruckverlust 27.1 kPa
Flüssigkeitsgeschwindigkeit 1.04 m/s
Mediumvolumen 16.4 l
Anschluss-Seite Bedienseite
Anschluß-Abmessungen EIN/AUS 1 1/4" / 1 1/4"
Rohr Material Cu
Lamellen Material Al
Lamellenstärke 0.11 mm
Lamellenabstand 4.0 mm
Anzahl von Rohrreihen 4

Tropfenabscheider
Lamellen aus Kunststoff (PP).
Kondensatwanne aus Edelstahl.
Durchmesser Kondensatwannenablauf 40 mm

Siphon in passender Größe im Lieferumfang enthalten
(Siphon nicht montiert).

REGELUNG / SCHALTSCHRANK

Komplett integrierte DDC-Regelung mit:
Schaltschrank
Grafischem Bedienteil
BACnet IP und/oder Modbus TCP/IP
Modbus RS485
Freiprogrammierbaren Ein-/Ausgängen
GLT-Anbindung
Temperaturregelung
Ventilatorregelung
Frostschutzfunktion
Filterüberwachung
Betriebs- und Störmeldungen
Zeitprogrammen
Regelung:
Mindestens 40 physische Ein-/Ausgänge
Schutzart mindestens IP20
Bedieneinheit:
Schutzart mindestens IP54
Displaygröße ca. 7"
Elektrische Ausführung:
Netzanschluss 3x400 V / 50 Hz / N / PE
Max. Stromaufnahme ca. 13,4 A
Komplette interne Verdrahtung
Ausführung gemäß EN 60204-1
Bei Einsatz von Frequenzumrichtern ist ein
Fehlerstromschutzschalter Typ B vorzusehen

ENERGETISCHE ANFORDERUNGEN

SFPv (Specific Fan Power) maximal 2,45 kW/(m³/s)
SFPe maximal 2,65 kW/(m³/s)
Die Auslegung hat für einen energieeffizienten
Betriebspunkt bei den angegebenen Volumenströmen und
externen Druckverlusten zu erfolgen
Aufgrund der besonderen Anforderungen an Küchen- bzw.
fetthaltige Abluftsysteme sind Abweichungen von
Standard-Ökodesignwerten zulässig.

AKUSTISCHE ANFORDERUNGEN

Der A-bewertete Schalldruckpegel der Anlage darf im
bestimmungsgemäßen Betrieb einen Wert von 58 dB(A) in
10 m Abstand nicht überschreiten.
Der Nachweis ist durch den Auftragnehmer im Rahmen der
Inbetriebnahme messtechnisch zu erbringen.

ABMESSUNGEN / GEWICHT

Geräteabmessungen ca.:
Breite: 1.500 mm
Höhe: 1.500 mm
Länge: 4.700 mm
Gerätegewicht:
ca. 1.450 kg

ZUBEHÖR / LIEFERUMFANG

Im Lieferumfang enthalten:
Grundrahmen
Wetterschutzgitter
Flexible Kanalanschlüsse
Motorisierte Außen- und Fortluftklappen mit
Federrücklauf
Kondensatableitungen
Siphons
Messnippel zur Luftmengenmessung
3-Wege-Ventil - Heizregister
Inklusive stetigem Stellantrieb (beides lose).
3-Wege-Ventil - Kühlregister für Kaltwasser
Inklusive stetigem Stellantrieb (beides lose).
Sämtliche interne Verkabelungen
Dokumentation
Werksprüfprotokolle
Inbetriebnahme
Mess- und Prüfprotokolle

Versand inklusive.

Liefern, montieren und betriebsfertig anschließen
einschließlich aller für die Montage und Inbetriebnahme
erforderlichen Nebenleistungen, die zur vollständigen,
funktionsfähigen und betriebsbereiten Übergabe der
Anlage notwendig sind, sowie sämtlicher Befestigungs-,
Anschluss- und Verbrauchsmaterialien (z. B. Schrauben,
Dübel, Halterungen, Dichtungen, Kabel, Leitungen,
Kleinteile), auch soweit diese nicht ausdrücklich
einzeln aufgeführt sind.

Die nachfolgenden Anforderungen sind Bestandteil der
Leistung:
– Luftseitige Anschlusskomponenten (Anschlussrahmen,
flexible Stutzen/Segeltuchstutzen, Übergangsstücke)
– Wetterschutzmaßnahmen für Außenaufstellung (z. B.
Wetterschutzgitter, Ansaug-/Fortlufthauben,
Regenabweisungen)
– Kondensatableitung einschließlich Siphon, ggf.
Begleitheizung und Frostschutzmaßnahmen
– Hydraulische Anschlusskomponenten für Heiz-
/Kühlregister (Flansche, Verschraubungen, Dichtungen,
Übergangsstücke)
– Armaturen auf der Wasserseite (Absperrorgane,
Entleerungen, Entlüftungen), soweit für den
betriebsfertigen Anschluss erforderlich
– Schwingungsdämpfer und elastische Anschlüsse (luft-
und wasserseitig)
– Elektrische Anschlussmaterialien innerhalb des Geräts
sowie bis zu den vorgesehenen Anschlusspunkten
– Steuer- und Regelzubehör einschließlich ggf.
erforderlicher Fühler, Stellglieder und Verkabelung
– Dämm- und Abdichtmaßnahmen an luft-, wasser- und
kondensatführenden Anschlüssen (inkl. Tauwasserschutz)
– Korrosionsschutzmaßnahmen an Schnittstellen,
Befestigungen und für Außenaufstellung relevante
Bauteile
– Filter (Erstausstattung) gemäß Geräteauslegung
– Betriebsstoffe und Hilfsmittel für Montage,
Inbetriebnahme und Einregulierung

Das RLT-Gerät ist schwingungsentkoppelt aufzustellen.
Sämtliche Kanal-, Rohrleitungs- und Geräteanschlüsse
sind elastisch auszuführen.
Körperschallübertragungen auf tragende Gebäudeteile
sind durch geeignete Maßnahmen zu verhindern.
Der Auftragnehmer hat die schwingungstechnische
Entkopplung nachzuweisen

gewähltes Fabrikat/Typ: '______________________'
Menge: 1,000 St

**2.2.2 Kanalrauchmelder 230V**
Kanalrauchmelder 230V

Die Konsole ist nicht im Lieferumfang enthalten.
Im Laufe der Zeit verschmutzt der Melder. Wegen der
Alarmschwellennachführung bleibt die Empfindlichkeit
bis zur Totalverschmutzung gleich. Dies gewährt eine
lange Standzeit.
Der Kanalrauchmelder verfügt über einen von außen
bedienbaren Resettaster im Gehäuse und kann über
Klemmen an eine Fernresetmöglichkeit angeschlossen
werden.

Ab 70 %Verschmutzung soll der Melder
auslösen und dies durch Blinken signalisieren.
Wenn der Melder nicht ausgetauscht wird, kommt ab 99 %
Verschmutzung Rauchalarm. Der Verschmutzungsgrad wird
in einer LED-Anzeige signalisiert.

Hinweis:
Lediglich bei den Kanalrauchmeldern mit DiBt Zulassung
besteht die Möglichkeit einer direkten
Aufschaltung auf die Brandschutzklappe.
Luftmessrohr: Aluminium/Kunststoff
- Kürzeste Länge 160 mm
- Standardlänge 600 mm
- Maximallänge 3009 mm
LED im Gehäuse:
- grün: Betrieb
- blau: fehlende Luftströmung
- gelb: Störung, Elektronik, Rauchmelder defekt
- rot: Rauchalarm, einschl. Verschmutzung > 99 %,blinkt
beim Versuch zu entriegeln, wenn die Melderkammer noch
leer ist
Zusätzliche technische Parameter:
- Zul. Strömungsgeschwindigkeit: 1 - 20 m/s
- VdS Anerkennung (G219046/G219053)
- Luftströmungskontrolle elektronisch
- Gehäuse ABS

Technische Parameter
Nenndaten
Nennspannung: 230 V
Spannung: 207 bis 253V
Spannungsart: AC
Frequenz: 50 Hz
Frequenz: 60 Hz
Schutzklasse / Klassifizierung
Schutzart IP65
Regler und Sensoren
Zulässige Umgebungsluftfeuchtigkeit: 10 bis 95 %
Zulässige Umgebungstemperatur: -20 °C - +50 °C
Abmessungen und Gewichte
Tiefe: 85 mm
Höhe: 271 mm
Breite: 172 mm

Technische Daten:

Abmessungen und Gewichte
Gewicht: 2,80 kg

Soll der KRM auf runde oder isolierte Kanalsysteme
installiert werden, wird eine Konsole benötigt.

Komplett liefern und betriebsbereit montieren.

gewähltes Fabrikat/Typ: '______________________'
Menge: 2,000 Stk

**2.2.3 Kanalrauchmelder-Konsole für WDG**
Zur Montage des Kanalrauchmelders auf runde oder
isolierte Kanäle. Einschließlich Gummidurchführung zum
Abdichten des Entnahmerohrs zum Luftkanal. Konsole wird
flach geliefert. Montagefläche für KRM: ca. 166 x 162
mm

Komplett liefern und betriebsbereit montieren.

gewähltes Fabrikat/Typ: '______________________'
Menge: 2,000 Stk

**2.2.4 Spritzwassergeschütztes Gehäuse für Kanalrauchmelder**
Zur Montage im Freien oder in kalter Umgebung, zum
Schutz der Auswerteelektronik vor Kondensationsfeuchte.
Kunststoffgehäuse mit Schaumstoff-Dämmung und
abnehmbarem Deckel
Maße: ca. 291 x 406 x 130 mm (B x H x T)

Komplett liefern und betriebsbereit montieren.

gewähltes Fabrikat/Typ: '______________________'
Menge: 2,000 Stk

**2.2.5 Kanalschalldämpfer 500/400**
Schalldämpfer rechteckig

Kanalschalldämpfer mit strömungsoptimierten
Einbaukulissen, für hohe Dämpfungsanforderungen und
geringe Druckverluste.
Kulissen aus speziellem Dämpfungsmaterial mit
abriebfester Oberfläche. Mineralwolle nichtbrennbar
nach DIN 4102 A2. Kulissen mit Einströmprofilen R =
30mm für niedrige Druckverluste und geringe
Eigenschallerzeugung. Gehäuse aus verzinktem
Stahlblech, beidseitig mit 20mm oder 30 mm
Kanalprofilrahmen.
Außenabmessungen sind identisch mit den
Kanalabmessungen.
Hygieneanforderung gemäß VDI 6022 werden erfüllt.
Material: verzinktes Stahlblech

Breite: 500mm
Höhe: 400mm

Länge nach Herstellerdimensionierung zur Erreichung der
geforderten akustischen Eigenschaften, jedoch
mindestens 1000 mm

Komplett liefern und betriebsbereit montieren.

gewähltes Fabrikat/Typ: '______________________'
Menge: 1,000 St

**2.2.6 Kanalschalldämpfer 500/400 fetthaltige Abluft**
Schalldämpfer rechteckig – geeignet für fetthaltige
Abluft

Kanalschalldämpfer in rechteckiger Ausführung zur
Verwendung in fetthaltigen Abluftanlagen, geeignet für
gewerbliche Küchenabluft gemäß VDI 2052.
Schalldämpfer mit strömungsoptimierten Einbaukulissen
für hohe Dämpfungsanforderungen bei geringem
Druckverlust.
Kulissen mit vollständig gekapseltem, nicht brennbarem
Dämpfungsmaterial, geeignet für fetthaltige Abluft.
Oberfläche glatt, abriebfest, fettbeständig und
reinigungsfähig. Keine offenen Faserstoffe im
Luftstrom.
Mineralwolle nichtbrennbar nach DIN 4102-A2.
Kulissen mit aerodynamischen Einströmprofilen R = 30 mm
zur Minimierung von Druckverlusten und Eigengeräuschen.
Gehäuse aus verzinktem Stahlblech, innen glattflächig
ausgeführt, reinigungsfähig und für Küchenabluft
geeignet.
Mit Revisionsmöglichkeit zur Reinigung der Innenflächen
und Kulissen.
Hygieneanforderungen gemäß VDI 6022 werden erfüllt.
Außenabmessungen identisch mit den Kanalabmessungen.
Anschluss beidseitig mit Kanalprofilrahmen 20 mm oder
30 mm.
Material Gehäuse: verzinktes Stahlblech

Breite: 500 mm
Höhe: 400 mm

Länge nach Herstellerdimensionierung zur Erreichung der
geforderten akustischen Eigenschaften, jedoch
mindestens 1000 mm

Komplett liefern und betriebsbereit montieren,

gewähltes Fabrikat/Typ: '______________________'
Menge: 1,000 St

*Hinweis*
Hinweistext: Kurzbeschreibung Schlüsselschaltung RLT

Das RLT-Gerät wird durch das Personal über den
Schlüsselschalter bei Arbeitsbeginn aktiviert. Die
Schaltung soll so aufgebaut sein, dass gleichzeitig
über die Steuereinheit des RLT-Geräts der
Dachventilator auf eine Leistung von 720 m³/h
geschaltet wird und gleichzeitig die Absperrklappe im
Abluftstrang des Dachventilators geöffnet, solange das
RLT-Gerät arbeitet.
Wird der Küchenbetrieb beendet durch Betätigen des
Schlüsselschalters, soll das RLT-Gerät herunterfahren,
die Absperrklappe zufahren und die Leistung des
Dachventilators dementsprechend reduziert werden.

**2.2.7 Schlüsselschalter Aufputz zur Freigabe RLT-Anlage**
Technische Anforderungen:

Ausführung: Aufputz (AP)
Schaltfunktion: rastend, 2-Stellungen (0 / I)
Betätigung: Schließzylinder mit Schlüssel, Schlüssel in
Stellung 0 und I abziehbar
Kontakte: mindestens 1 potentialfreier Schließer (NO),
geeignet für Steuerstromkreise
Bemessungsspannung: geeignet für 24 V AC/DC sowie 230 V
AC Steuerkreise
Schutzart: mindestens IP55, vorzugsweise IP65

Gehäuse: robustes Industriegehäuse, schlagfest,
geeignet für den Einsatz in gewerblichen Küchen
(beständig gegen Feuchtigkeit, Fett und
Reinigungsmittel)

Montage: Wandmontage, inklusive Befestigungsmaterial
Kabeleinführung: geeignet für feste Installation (z. B.
Verschraubung oder Membraneinführung)
Funktion:
Der Schlüsselschalter dient zur Freigabe der RLT-Anlage
über einen potentialfreien Kontakt an die übergeordnete
Steuerung (DDC/GLT). In Stellung „I“ wird die Anlage
freigegeben, in Stellung „0“ gesperrt.
Lieferumfang:

Schlüsselschalter komplett betriebsbereit
mindestens 2 Schlüssel je Gerät

Montage und Anschluss:
Montage an geeigneter Stelle nach Abstimmung mit dem
Auftraggeber. Elektrischer Anschluss an den
Steuerstromkreis der RLT-Anlage gemäß
Herstellervorgaben und geltenden Normen.

Komplett liefern und betriebsbereit montieren.

gewähltes Fabrikat/Typ: '______________________'
Menge: 1,000 St

**2.2.8 A-2Y(L)2Y 4 x 2 x 0,8 mm (Außenbereich)**
Fermeldekabel A-2Y(L)2Y z 4 x 2 x 0,8 mm

liefern und in mit zum Querschnitt passendem
Befestigungsmaterial
verlegen.
inkl. aller dafür erforderlicher Werkzeuge und
Materialien
Menge: 200,000 m

*Hinweis*
Inbetriebnahme

**2.2.9 Inbetriebnahme des Lüftungsgerät mit Einweisung und Protokoll**
Inbetriebnahme
- Inbetriebnahme von einem Lüftungsgerät
- inkl. Fahrtkosten innerhalb Deutschland auf dem
Festland
- Einmalige Einweisung des Betreibers
- Einstellen der Sollwerte gemäß Kundenwunsch,
Temperatur, Temperaturregelung, Drehzahlregelung
Ventilatoren, Erweiterter Betrieb, Filteralarm,
Kühlmodus, Kälterückgewinnung, freie Nachtkühlung,
Feueralarm, Zeitprogramme, etc.
- Überprüfen der programmierten Funktionen Frostschutz,
Feueralarm, Klappenansteuerung etc.
- Ausgefülltes Inbetriebnahmeprotokoll
- Inbetriebnahme von Zubehör wie zum
Beispiel: Stellantrieb, Raumfühler, CO2 - Sensor,
Hygrostat etc.
Die Inbetriebnahme ist separat nach dem Einbau der
Geräte abzurufen.

Komplett liefern und betriebsbereit montieren.
inkl. aller dafür erforderlicher Werkzeuge und
Materialien

gewähltes Fabrikat/Typ: '______________________'
Menge: 1,000 Stk

#### 2.3 Dachventilator Abluft Personalräume Küche EG und Kinder-WC OG

**2.3.1 Dachventilator, EC Motor, Druckkonstant (1Ph/230V), DN 315**
100 % steuerbar
Integrierter Motorschutz
Niedriger Schallpegel
Betriebssicher und wartungsfrei
Energiesparend
Integriertes Sensor- Regelmodul
Betriebsmodus: konstanter Druck (Werkseinstellung)
Integriertes LCD-Display

Der Dachventilator ist werkseitig auf variablen
Volumenstrom
(konstant Druck) eingestellt. Das System ist komplett
vorverdrahtet und einfach in Betrieb zu nehmen.
Der Dachventilator wird durch einen
energiesparenden, hocheffizienten EC-Außenläufermotor
angetrieben. Das rückwärts gekrümmte Laufrad besteht
aus  Kunststoff PP. Der Motor ist schwingungsfrei
aufgehängt. Die Eingangsspannung darf 200-277 V und bei
Dreiphasen 380-480V variieren. Der Thermoschutz erfolgt
elektronisch und ist komplett integriert. Ein
zusätzliches Motorschutzschaltgerät wird nicht
benötigt. Das Gehäuse besteht aus Aluminium, der
Grundrahmen aus verzinktem Stahlblech.
Die Möglichkeit den Auslieferungszustand auf
Konstantvolumenstrom zu ändern besteht für Baugröße
315-450. Dies muss bei der Bestellung entsprechend
vermerkt werden.

Technische Daten::

Nenndaten
Nennspannung: 230 V
Frequenz: 50 Hz
Frequenz: 60 Hz
Phasen: 1~
Leistungsaufnahme: 174 W
Eingangsleistung kW: 0,17 kW
Strom: 1,37 A
Drehzahl: 1.818 rpm
Volumenstrom: max. 2400 m³/h
Max. Fördermitteltemperatur: max. 60 °C
Max. Fördermitteltemperatur bei Drehzahlsteuerung: 60
°C
Schutzklasse / Klassifizierung
Schutzklasse, Motor: IP54
Isolationsklasse: B
Daten gemäß ErP-Richtlinie
ErP ready: ErP 2018
Abmessungen und Gewichte
Gewicht: 13,70 kg
Sonstiges
Motortyp: EC
Eco Design
Kategorie: NWLA
Art des eingebauten oder einzubauenden Antriebs:
Integrierte Drehzahlsteuerung
Typ: ELA
Art der Wärmerückgewinnung: ohne
thermischer Übertragungsgrad der Wärmerückgewinnung
(UVU): Nicht anwendbar
Nenn-Luftvolumenstrom (qv nom): 0,37 m³/s
tatsächliche elektrische Eingangsleistung (p nom): 0,17
kW
Nennaußendruck (Ps, ext): 236 Pa
Ventilatorwirkungsgrad: 49,90 %
höchste äußere Leckluftrate (Gehäuse): 0 %
Schallleistung (LWA): 67 dB(A)

Komplett liefern und betriebsbereit montieren.

gewähltes Fabrikat/Typ: '______________________'
Menge: 1,000 Stk

**2.3.2 Flachdachsockel 395x395x300mm**
Flachdachsockel

aus seewasserbeständigem Aluminium hergestellt
und wird montagefertig mit einer bis zu 100°C
temperatur beständigen Isolierung geliefert. Der Sockel
wird zusammen mit Befestigungsmaterial geliefert. Für
zuvor genannten Dachventilator geeignet.

Komplett liefern und betriebsbereit montieren.

gewähltes Fabrikat/Typ: '______________________'
Menge: 1,000 Stk

**2.3.3 Klapprahmen, Stahlblech verzinkt**
Klapprahmen für Anbau an vorgenannten Dachventilator.

Der Dachventilator ist zur Inspektion leicht zu öffnen.
Die Sicherung bei geklapptem Dachventilator erfolgt
über eine Sicherungsschraube am Klappscharnier und
verhindert ein unabsichtliches Schließen. Der Rahmen
besteht aus verzinktem Stahlblech, die außenliegenden
Klappscharniere aus Edelstahl. Für das Anbringen von
saugseitigem Zubehör wird ein Adapterrahmen
benötigt, der separat zu bestellen ist. Die Lieferung
erfolgt inklusive Befestigungsmaterial.

Komplett liefern und betriebsbereit montieren.

gewähltes Fabrikat/Typ: '______________________'
Menge: 1,000 Stk

**2.3.4 Revisionsschalter, 16A, IP66, 1NG, Schalter 0/1+Montageset, schwarz/ grau**
Revisionsschalter (schwarz/grau) aus UV- und
witterungsbeständigem Kunststoff,
inkl. Montagewinkel und Kabel (3x 1,5 mm²).
Zur Verwendung bei einphasigen Motoren, Motorschutz
(Thermokontakt, Kaltleiter) nicht ausgeführt.
In der Stellung "Aus" über Vorhängeschlösser
abschließbar.
3 polig + 1 Hilfskontakt (1x Öffner)

Bei Betrieb mit explosionsgeschützten Ventilatoren muss
der Schalter außerhalb der explosionsfähigen Atmosphäre
installiert werden.

Technische Daten::

Nenndaten
max. Strom: 16 A
Schutzklasse / Klassifizierung
Schutzart: IP66
Temperaturbereich; Umgebung und Kanal
max. Leistung: 7.500 W
Schaltleistung: 3 NO + 1NC
Leiterquerschnitt, Litze mit Hülse: 1 bis 2.5 mm²
Abmessungen und Gewichte
Gewicht: 0,50 kg

Komplett liefern und betriebsbereit montieren.

gewähltes Fabrikat/Typ: '______________________'
Menge: 1,000 Stk

**2.3.5 Kanalrauchmelder 230V**
Die Konsole ist nicht im Lieferumfang enthalten.
Im Laufe der Zeit verschmutzt der Melder. Wegen der
Alarmschwellennachführung bleibt die Empfindlichkeit
bis zur Totalverschmutzung gleich. Dies gewährt eine
lange Standzeit.
Der Kanalrauchmelder verfügt über einen von außen
bedienbaren Resettaster im Gehäuse und kann über
Klemmen an eine Fernresetmöglichkeit angeschlossen
werden.

Ab 70 %Verschmutzung soll der Melder
auslösen und dies durch Blinken signalisieren.
Wenn der Melder nicht ausgetauscht wird, kommt ab 99 %
Verschmutzung Rauchalarm. Der Verschmutzungsgrad wird
in einer zwei zeiligen LED-Anzeige signalisiert.

Hinweis:
 Lediglich bei den Kanalrauchmeldern mit DiBt Zulassung
(-DZ) besteht die Möglichkeit einer direkten
Aufschaltung auf die Brandschutzklappe.
Luftmessrohr: Aluminium/Kunststoff
- Kürzeste Länge 160 mm
- Standardlänge 600 mm
- Maximallänge 3009 mm
LED im Gehäuse:
- grün: Betrieb
- blau: fehlende Luftströmung
- gelb: Störung, Elektronik, Rauchmelder defekt
- rot: Rauchalarm, einschl. Verschmutzung > 99 %,blinkt
beim Versuch zu entriegeln, wenn die Melderkammer noch
leer ist
Zusätzliche technische Parameter:
- Zul. Strömungsgeschwindigkeit: 1 - 20 m/s
- VdS Anerkennung (G219046/G219053)
- Luftströmungskontrolle elektronisch
- Gehäuse ABS

Technische Parameter
Nenndaten
Nennspannung: 230 V
Spannung: 207 bis 253V
Spannungsart: AC
Frequenz: 50 Hz
Frequenz: 60 Hz
Schutzklasse / Klassifizierung
Schutzart IP65
Regler und Sensoren
Zulässige Umgebungsluftfeuchtigkeit: 10 bis 95 %
Zulässige Umgebungstemperatur: -20 °C - +50 °C
Abmessungen und Gewichte
Tiefe: 85 mm
Höhe: 271 mm
Breite: 172 mm

Technische Daten::

Abmessungen und Gewichte
Gewicht: 2,80 kg

Soll der KRM auf runde oder isolierte Kanalsysteme
installiert werden, wird eine Konsole benötigt.

Komplett liefern und betriebsbereit montieren.

gewähltes Fabrikat/Typ: '______________________'
Menge: 1,000 Stk

*Hinweis*
Inbetriebnahme

**2.3.6 Inbetriebnahme des Dachventilators mit Einweisung und Protokoll**
Inbetriebnahme
- Inbetriebnahme von einem Dachventilator
- inkl. Fahrtkosten innerhalb Deutschland auf dem
Festland
- Einmalige Einweisung des Betreibers
- Einstellen der Sollwerte gemäß Kundenwunsch,
Temperatur, Temperaturregelung, Drehzahlregelung
Ventilatoren, Erweiterter Betrieb, Filteralarm,
Kühlmodus, Kälterückgewinnung, freie Nachtkühlung,
Feueralarm, Zeitprogramme, etc.
- Überprüfen der programmierten Funktionen Frostschutz,
Feueralarm, Klappenansteuerung etc.
- Ausgefülltes Inbetriebnahmeprotokoll
- Inbetriebnahme von Zubehör wie zum
Beispiel: Stellantrieb, Raumfühler, CO2 - Sensor,
Hygrostat etc.
Die Inbetriebnahme ist separat nach dem Einbau der
Geräte abzurufen.
Menge: 1,000 Stk

#### 2.4 Klappe Abluftstrang

*Hinweis*
Hinweistext: Kurzbeschreibung Ansteuerung Absperrklappe

Die Klappe soll zufahren, wenn über den
Schlüsselschalter in der Küche das RLT-Gerät
heruntergefahren wird. Das Signal für das Zufahren der
Klappe soll direkt über die Steuerungseinheit des RLT-
Geräts erfolgen, sobald der Schlüsselschalter betätigt
wurde.

**2.4.1 Regel- und Absperrklappe für runde Kanäle, 24V, 0-10V Stellantrieb**
Regelklappe für runde Kanäle. Die spezielle
Konstruktion der Regelklappe ermöglicht eine
Außendämmung bis 50 mm. Die Klappe kann in einer
manuellen oder motorisierten Ausführung mit
integrierter Stellungsanzeige geliefert
werdenAusführungDie Regelklappe ist aus verzinktem
Stahlblech gefertigt und ist silikonfrei. Alle
Dichtungen sind aus schwarzem Gummi gefertigt. Die
Kunststoffbuchsen sind aus PPO-Material. Alle
Materialien sind schwer entflammbar. Dichtheitsklassen
gemäß DIN EN 17511

Gehäuse Dichtheitsklasse C & Klappenblatt
Dichtheitsklasse 4 (Gummidichtung am Einlass und
Gummidichtung auf dem Blatt)
Größe: 160
Art der Betätigung: 24V, 0-10V Stellantrieb

inkl. Aufschaltung auf Steuerung RLT-Gerät

Komplett liefern und betriebsbereit montieren.

gewähltes Fabrikat/Typ: '______________________'
Menge: 1,000 Stk

**2.4.2 A-2Y(L)2Y 4 x 2 x 0,8 mm (Außenbereich)**
Fermeldekabel A-2Y(L)2Y z 4 x 2 x 0,8 mm

liefern und in mit zum Querschnitt passendem
Befestigungsmaterial
verlegen.
Menge: 200,000 m

#### 2.5 Abluftventilator WC-Kletterraum

**2.5.1 WC-Abluftventilator**
Der Abluftventilator dient zur zuverlässigen Entlüftung
von WC-Räumen und wird verdeckt in einer Abhangdecke
installiert. Das Gerät fördert verbrauchte Luft mit
einer Nennleistung von 60/m³/h und trägt so zu einer
hygienischen und geruchsarmen Raumluft bei.
Eigenschaften

Montageart: Einbau in abgehängte Decken; kompakte
Bauform für beengte Einbausituationen
Luftleistung: 60/m³/h zur kontinuierlichen oder
bedarfsgerechten Entlüftung kleiner Sanitärräume
Anschluss: Geeignet für gängige Lüftungsleitungen bzw.
Luftkanäle im Kleinraumlüftungsbereich
und zur Kombination mit einem Präsenzmelder für die
Beleuchtungssteuerung.
Betrieb: Dauerbetrieb oder Schaltbetrieb möglich,
abhängig von der bauseitigen Steuerung
Geräteeigenschaften: Leiser Betrieb, energieeffizienter
Motor, wartungsarme Konstruktion

Material: Gehäuse aus langlebigen, feuchtebeständigen
Materialien für den Einsatz in Sanitärbereichen

Komplett liefern und betriebsbereit montieren.

gewähltes Fabrikat/Typ: '______________________'
Menge: 1,000 St

**2.5.2 Außenluftdurchlass**
Außenluftdurchlass DN/100
Passiver Außenluftdurchlass zur dezentralen
Nachströmung über die Außenwand. Mit stufenlos
einstellbarer Luftklappe, Staub-/Insektenfilter,
Wandhülse für Wandstärken bis ca. 500/mm sowie
Außengitter mit integriertem Fliegenschutz. Nennweite
DN/100, Volumenstrom ca. 32/m³/h bei 10/Pa,
Schalldämmwert ca. 31/dB. Einbau gemäß
Herstellerangaben und den anerkannten Regeln der
Technik.

Komplett liefern und betriebsbereit montieren.

gewähltes Fabrikat/Typ: '______________________'
Menge: 1,000 St

### 3 Lüftungskanäle und Zubehör

*Hinweis*
Allgemeine Vorbemerkungen
========================

Die nachfolgenden Vorbemerkungen gelten, soweit in den
Einzelpositionen nichts Abweichendes beschrieben ist,
für sämtliche Leistungen dieses LV-Abschnitts.

Sämtliche für die Ausführung der ausgeschriebenen
Leistungen erforderlichen Arbeitsmittel, Werkzeuge,
Geräte und Maschinen einschließlich Hebezeugen und
Montagehilfsmitteln gelten, soweit nicht ausdrücklich
anders ausgeschrieben, als Nebenleistungen gemäß VOB/C.
Sie sind ausschließlich für die Dauer der Ausführung
bereitzustellen; eine dauerhafte Lieferung oder
Übereignung ist nicht geschuldet. Ihr Einsatz ist mit
den angebotenen Einheitspreisen abgegolten. Hieraus
entstehen keine gesonderten Vergütungsansprüche.

Die Leistungen umfassen ferner sämtliche für die
fachgerechte Montage, Installation, Druckprüfung,
Dichtheitsprüfung, Spülung, Evakuierung (bei
Kälteanlagen), Isolierarbeiten, Inbetriebnahme,
Einregulierung sowie zur vollständigen,
funktionsfähigen und betriebsbereiten Übergabe der
lüftungs- und kältetechnischen Anlagen erforderlichen
Nebenleistungen einschließlich aller hierfür
notwendigen Befestigungs-, Anschluss-, Dichtungs- und
Verbrauchsmaterialien, auch soweit diese nicht
ausdrücklich einzeln aufgeführt sind. Hierzu zählen
insbesondere Luftkanäle und Formstücke, flexible
Kanalanschlüsse, Rohrleitungen für Kälte- und ggf. Heiz
/Kühlmedien, Rohr- und Kanalbefestigungen, Dichtungen,
Verschraubungen, Übergangsstücke, Dämm- und
Kältedämmmaterialien inklusive Dampfsperren,
Kondensatschutzmaterialien, Armaturen, Ventile, Regel-
und Absperrkomponenten, Klein- und Verbindungsteile
sowie sonstige für die fachgerechte Ausführung
erforderliche Materialien.

Ebenfalls eingeschlossen sind sämtliche erforderlichen
Prüfungen, Messungen, Dichtheits- und
Funktionsprüfungen (insbesondere Luftmengen-, Druck-
und Temperaturmessungen sowie Kältemittel- und
Anlagenprüfungen) gemäß den allgemein anerkannten
Regeln der Technik sowie den einschlägigen Normen und
Vorschriften, einschließlich der vollständigen
Dokumentation und Protokollierung, soweit diese zur
betriebsbereiten Übergabe der Anlagen erforderlich
sind.

Zusätzliche Vergütungsansprüche für die vorstehend
beschriebenen Leistungen, Materialien, Hilfsmittel oder
Nebenleistungen sind ausgeschlossen, soweit diese nicht
ausdrücklich gesondert ausgeschrieben wurden.

#### 3.1 Blechummantelung

**3.1.1 Blechummantelung für Lüftungsleitungen außen**
Liefern und fachgerechtes Montieren einer
witterungsbeständigen Blechummantelung
für Lüftungsleitungen im Außenbereich. Die
Ummantelung dient dem Schutz gegen
Witterungseinflüsse, UV-Strahlung, mechanische
Belastung sowie zur Sicherstellung der
Dauerhaftigkeit der Wärmedämmung.

Ausführung gemäß folgenden Anforderungen
Ausführung nach DIN 18379 (VOB/C – Raumlufttechnische
Anlagen)
Blechummantelung gemäß DIN 4140
(Schutz von Dämmstoffen)
Werkstoff: Aluminium, verzinktes Stahlblech oder
Edelstahl (bauseits festzulegen)

Mindestblechdicke:
Aluminium e 0,8 mm
Stahlblech verzinkt e 0,6 mm
Edelstahl e 0,5 mm
Oberfläche korrosionsbeständig, wetterfest
Formstücke (Bögen, Abzweige, Endkappen) passend
zur Leitungsgeometrie
Längs- und Querstöße überlappend, regendicht ausgeführt
Befestigung mit korrosionsbeständigen Spannbändern,
Schrauben oder Blindnieten
Hinterlüftung der Ummantelung sicherstellen
Alle Durchdringungen dauerhaft dicht ausführen
Entwässerung an tiefsten Punkten vorsehen

Dämmung
Dämmung gemäß EnEV/GEG und DIN 4108 / DIN 4140
Dämmstoffdicke gemäß Planung
Dämmstoff wasserabweisend, druckfest, für
Außenbereich geeignet

Lieferumfang
Blechummantelung inkl. aller Formteile
Befestigungsmaterial
Anschluss- und Übergangsstücke
Montage an vorhandenen Lüftungsleitungen
Funktions- und Sichtprüfung.

Besondere Hinweise
Montage gemäß Herstellervorgaben und geltenden Normen
Alle Arbeiten witterungsabhängig ausführen
Maßaufnahme vor Ort durch Auftragnehmer

Komplett liefern und betriebsbereit montieren.

gewähltes Fabrikat/Typ: '______________________'
Menge: 100,000 m²

**3.1.2 Wetterfeste Revisionsöffnung für Blechmantel Lüftungskanäle Außen 400x400mm**
Luftdurchlässigkeit geprüft nach DIN EN 1026 (in
Anlehnung), Klassifizierung nach DIN EN 12207, Klasse
4* (in Anlehnung) Widerstandsfähigkeit bei Windlast
geprüft nach DIN EN 12211 (in Anlehnung),
Klassifizierung nach EN 12210, Klasse C3/ B3* (in
Anlehnung) Schlagregendichtheit geprüft nach DIN EN
1027 (in Anlehnung), Klassifizierung nach EN 12208,
Klasse 5A* (in Anlehnung) Luftschalldämmung geprüft
nach ISO 10140-2 (in Anlehnung), Ergebnisbewertung nach
ISO 717-1: Rw (C;Ctr): gemäß der Einbausituation kann
der Wert von 49 dB* erreicht werden Korrosionsschutz
geprüft: Salzsprühnebeltest in Anlehnung an DIN EN ISO
9227 NSS und Kondenswasser - Konstantklimatest in
Anlehnung an DIN EN ISO 6720-2 und Trockenphase Bauart
geprüft Drehflügeltür Verschluss immer auf der
Höhenseite Türblatt herausnehmbar Anschlag möglich DIN
rechts oder DIN links Rahmen und Türblatt mit
spezieller, beidseitiger Pulverbeschichtung (RAL9016)
Spezielle QS-Prüfung aller Bauteile Hochwertiger Dreh-
Spann-Verschluss EasyLock Maueranker können an allen
Seiten montiert werden Auch als Deckenvariante
erhältlich - auf Anfrage Montagerahmen für
Wärmedämmverbundsystem (WDVS) – auf Anfrage
Sondergrößen cm - genau auf Anfrage *Der Wert basiert
auf Prüfstandsmessergebnisse

Komplett liefern und betriebsbereit montieren.

gewähltes Fabrikat/Typ: '______________________'
Menge: 4,000 St

#### 3.2 Brandschutzklappen

**3.2.1 Brandschutzklappe DN100 mit Endlagenschalter**
Brandschutzklappe entsprechend der
europäischen Produktnorm DIN EN 15650 in runder
Bauform. Brandschutztechnisch geprüft nach DIN EN 1366-
2 (300 Pa und 500 Pa Unterdruck), mit CE-
Kennzeichnung. Der Brandschutzklappenhersteller führt
mit seiner Leistungserklärung (DoP) den Nachweis der
jeweiligen Einbaubedingungen, wie z. B. in, an und
entfernt von Wänden
bzw. Decken, mit den wesentlichen Merkmalen wie
Baugröße, Tragkonstruktion, Bauart und Einbauart und
den jeweiligen zugehörigen Leistungsklassen nach
Klassifizierungsnorm DIN EN 13501-3.
Die funktionsfertige Einheit enthält eine
Auslöseeinrichtung und ein austauschbares,
feuerbeständiges Klappenblatt, das verwendungsabhängig
mit Einbaulage 0 – 360° angeordnet werden kann.
Verwendungsbedingt klassifiziert von:
EI 30 (ve, ho i " o) S bis EI 120 (ve, ho i " o) S.

Geeignet zum:
Nasseinbau
In massiven Wänden, auch mit teilweiser Ausmörtelung
sowie in Wänden aus Gips-Wandbauplatten
In nichttragenden massiven Wänden mit gleitendem
Deckenanschluss
In Leichtbauwände, Brandwände, Sicherheitstrennwände
und Strahlenschutzwände mit Metallständer oder
Stahlunterkonstruktion und beidseitiger Beplankung
In Holzständer- und Holzfachwerkwände sowie in Vollholz
 und Brettsperrholzwände
In Schachtwände mit Metallständer und einseitiger
Beplankung
In massiven Decken und in Betonsockel auf massiven
Decken
In Hohlkammerdecke, Hohlsteindecke, Verbunddecke,
Rippendecke
In Massivdecke mit einem FireShield® (In Deutschland
mit bauseitiger Genehmigung)
In Kombination mit Holzbalkendecken, Vollholzdecken und
Leichtbaudecken (Systeme Cadolto und ADK-Modulraum)
In Vollholz-, Holzbalkendecken, historischen
Holzbalkendecken sowie Holz-Flächenelementen
Kombinierter Einbau in massive Wände und Decken,
Leichtbauwänden, Schachtwänden sowie Holzständer- und
Holzfachwerkwänden (bis 1,2 m²
Gesamtbrandschutzklappenfläche)
Mehrfachbelegung bis 1,2 m²
Gesamtbrandschutzklappenfläche in massive Wände und
Decken, Leichtbauwände sowie Schachtwände

Trockeneinbau

In massiven Wänden und Decken mit Einbaustein
In massiven Wänden, Leichtbauwänden, Brandwänden,
Sicherheitstrennwänden und Strahlenschutzwänden mit
Metallständerwerk oder Stahlunterkonstruktion und
beidseitiger Beplankung mit Einbausatz
Trockeneinbau ohne Einbausatz in Leichtbauwände mit
Metallständer und beidseitiger Beplankung
In Leichtbauwände mit Metallständer und beidseitiger
Beplankung mit Einbausatz während des Wandaufbaus
In Leichtbauwände sowie Brandwänden mit Metallständer
und beidseitiger Beplankung und gleitendem
Deckenanschluss mit Einbausatz
In Holzständer- und Holzfachwerkwände und beidseitiger
Beplankung sowie Vollholzwände mit Einbausatz
In Schachtwände mit und ohne Metallständer und
einseitiger Beplankung mit Einbausatz
An massiven Wänden sowie an Schachtwänden mit und ohne
Metallständer und einseitiger Beplankung mit Einbausatz
In Vollholz- und Holzbalkendecken sowie Holz-
Flächenelementen mit Einbausatz
Trockeneinbau von in Vollholzdecken (eine Einbauöffnung
als Zwillingseinbau)
Entfernt von massiven Wänden und Decken (horizontale
Luftleitung) sowie entfernt von Leichtbauwänden mit
Metallständer und beidseitiger Beplankung mit
Einbausatz
Entfernt von massiven Wänden, Leichtbauwänden mit
Metallständer und beidseitiger Beplankung sowie
Holzständer und Holzfachwerkwänden und Vollholzwänden
mit Mineralwolleisolierung

Weichschotteinbau

In massiven Wänden und Decken mit Weichschott, auch
Mehrfachbelegung
In Leichtbauwänden, Brandwänden, Sicherheitstrennwänden
und Strahlenschutzwänden mit Metallständerwerk oder
Stahlunterkonstruktion und beidseitiger Beplankung,
auch Mehrfachbelegung sowie in Schachtwände mit
Metallständer mit Weichschott
In Holzständer- und Holzfachwerkwände und beidseitiger
Beplankung, auch Mehrfachbelegung, sowie Vollholzwände
mit Weichschott

inkl. Einbauzubehör und inkl. fachgerechter
brandschutzversiegelung des Wanddurchbruchs

DN 100

Komplett liefern und betriebsbereit montieren.

gewähltes Fabrikat/Typ: '______________________'
Menge: 1,000 St

**3.2.2 Brandschutzklappe DN250 mit Endlagenschalter**
Brandschutzklappe entsprechend der
europäischen Produktnorm DIN EN 15650 in runder
Bauform. Brandschutztechnisch geprüft nach DIN EN 1366-
2 (300 Pa und 500 Pa Unterdruck), mit CE-
Kennzeichnung. Der Brandschutzklappenhersteller führt
mit seiner Leistungserklärung (DoP) den Nachweis der
jeweiligen Einbaubedingungen, wie z. B. in, an und
entfernt von Wänden
bzw. Decken, mit den wesentlichen Merkmalen wie
Baugröße, Tragkonstruktion, Bauart und Einbauart und
den jeweiligen zugehörigen Leistungsklassen nach
Klassifizierungsnorm DIN EN 13501-3.
Die funktionsfertige Einheit enthält eine
Auslöseeinrichtung und ein austauschbares,
feuerbeständiges Klappenblatt, das verwendungsabhängig
mit Einbaulage 0 – 360° angeordnet werden kann.
Verwendungsbedingt klassifiziert von:
EI 30 (ve, ho i " o) S bis EI 120 (ve, ho i " o) S.

Geeignet zum:
Nasseinbau
In massiven Wänden, auch mit teilweiser Ausmörtelung
sowie in Wänden aus Gips-Wandbauplatten
In nichttragenden massiven Wänden mit gleitendem
Deckenanschluss
In Leichtbauwände, Brandwände, Sicherheitstrennwände
und Strahlenschutzwände mit Metallständer oder
Stahlunterkonstruktion und beidseitiger Beplankung
In Holzständer- und Holzfachwerkwände sowie in Vollholz
 und Brettsperrholzwände
In Schachtwände mit Metallständer und einseitiger
Beplankung
In massiven Decken und in Betonsockel auf massiven
Decken
In Hohlkammerdecke, Hohlsteindecke, Verbunddecke,
Rippendecke
In Massivdecke mit einem FireShield® (In Deutschland
mit bauseitiger Genehmigung)
In Kombination mit Holzbalkendecken, Vollholzdecken und
Leichtbaudecken (Systeme Cadolto und ADK-Modulraum)
In Vollholz-, Holzbalkendecken, historischen
Holzbalkendecken sowie Holz-Flächenelementen
Kombinierter Einbau in massive Wände und Decken,
Leichtbauwänden, Schachtwänden sowie Holzständer- und
Holzfachwerkwänden (bis 1,2 m²
Gesamtbrandschutzklappenfläche)
Mehrfachbelegung bis 1,2 m²
Gesamtbrandschutzklappenfläche in massive Wände und
Decken, Leichtbauwände sowie Schachtwände

Trockeneinbau

In massiven Wänden und Decken mit Einbaustein
In massiven Wänden, Leichtbauwänden, Brandwänden,
Sicherheitstrennwänden und Strahlenschutzwänden mit
Metallständerwerk oder Stahlunterkonstruktion und
beidseitiger Beplankung mit Einbausatz
Trockeneinbau ohne Einbausatz in Leichtbauwände mit
Metallständer und beidseitiger Beplankung
In Leichtbauwände mit Metallständer und beidseitiger
Beplankung mit Einbausatz während des Wandaufbaus
In Leichtbauwände sowie Brandwänden mit Metallständer
und beidseitiger Beplankung und gleitendem
Deckenanschluss mit Einbausatz
In Holzständer- und Holzfachwerkwände und beidseitiger
Beplankung sowie Vollholzwände mit Einbausatz
In Schachtwände mit und ohne Metallständer und
einseitiger Beplankung mit Einbausatz
An massiven Wänden sowie an Schachtwänden mit und ohne
Metallständer und einseitiger Beplankung mit Einbausatz
In Vollholz- und Holzbalkendecken sowie Holz-
Flächenelementen mit Einbausatz
Trockeneinbau von in Vollholzdecken (eine Einbauöffnung
als Zwillingseinbau)
Entfernt von massiven Wänden und Decken (horizontale
Luftleitung) sowie entfernt von Leichtbauwänden mit
Metallständer und beidseitiger Beplankung mit
Einbausatz
Entfernt von massiven Wänden, Leichtbauwänden mit
Metallständer und beidseitiger Beplankung sowie
Holzständer und Holzfachwerkwänden und Vollholzwänden
mit Mineralwolleisolierung

Weichschotteinbau

In massiven Wänden und Decken mit Weichschott, auch
Mehrfachbelegung
In Leichtbauwänden, Brandwänden, Sicherheitstrennwänden
und Strahlenschutzwänden mit Metallständerwerk oder
Stahlunterkonstruktion und beidseitiger Beplankung,
auch Mehrfachbelegung sowie in Schachtwände mit
Metallständer mit Weichschott
In Holzständer- und Holzfachwerkwände und beidseitiger
Beplankung, auch Mehrfachbelegung, sowie Vollholzwände
mit Weichschott

inkl. Einbauzubehör und inkl. fachgerechter
brandschutzversiegelung des Wanddurchbruchs

DN 250

Komplett liefern und betriebsbereit montieren.

gewähltes Fabrikat/Typ: '______________________'
Menge: 2,000 St

**3.2.3 Fermeldekabel J-Y(ST)-Y 2x2x0,8**
Fermeldekabel J-Y(ST)-Y 2x2x0,8

liefern und in mit zum Querschnitt passendem
Befestigungsmaterial
verlegen.
Menge: 200,000 m

**3.2.4 Aufschalten auf RLT-Gerät**
Bestehend aus Aufschaltung der vier Endlagenschalter
auf das RLT Gerät Kita EG mit entsprechender
Einprogrammierung im RLT-Gerät.
Menge: 1,000 psch

#### 3.3 Luftauslässe

**3.3.1 Deckendurchlass Rund, DN160**
Ein runder Deckendurchlass aus verzinktem
Stahl/Aluminium
mit glatter, geschlossener Frontplatte und umlaufendem
Schlitz mit Strahlbild 360°. Geeignet für Zu- und
Abluft
im Mischlüftungs-Prinzip, für Heiz- und Kühlbetrieb,
große Temperaturdifferenzen zwischen Zuluft und
Raumluft.

Steckverbindungen mit werksseitig fest montierter
Doppellippendichtung aus alterungsbeständigem
EPDM-Gummi, temperaturbeständig von -30 bis +100° C.
Luftführung waagerecht oder senkrecht, leicht ohne
Werkzeug
einstellbar. Frontplatte mit verdeckter Befestigung
durch
Klemmfedern. Frontplatte und Anschlussstutzen aus
verzinktem Stahlblech / Aluminium, pulverbeschichtet
weiß,
RAL 9010.

Passend zum Anschlusskasten zur optimalen Anströmung,
akustischer Dämpfung und einfachen Montage und
Einregulierung durch vom Raum aus bedienbaren Mess-
und Drosseleinheit.

Komplett liefern und betriebsbereit montieren.

gewähltes Fabrikat/Typ: '______________________'
Menge: 6,000 St

**3.3.2 Deckendurchlass mit Perforierter Frontplatte DN315**
Quadratischer Deckendurchlass mit
perforierter Frontplatte für Zu- und Abluft.
Der Durchlass kann auch als Niedrigimpulsdurchlass
eingesetzt werden und ist besonders bei hohen
Luftwechselraten oder starker Wärmebelastung
geeignet. Flacher Anschlusskasten mit vertikalem
Anschlussstutzen und werksseitig fest montierter
Doppellippendichtung aus alterungsbeständigem
EPDM-Gummi, temperaturbeständig von -30 bis +100° C.
Zur Gewährleistung eines optisch gleichbleibenden
Deckenbildes wird der Durchlass dem Deckensystem
durch einen am Anschlusskasten befestigten
Adapterrahmen angepasst. Die Frontplatte wird mittels
höhenverstellbarer Rasterstifte am Anschlusskasten
befestigt. Zur einfachen Revision für Reinigungszwecke
kann die Frontplatte ohne Werkzeug demontiert werden.
Frontplatte und Adapterrahmen aus verzinktem
Stahlblech, pulverbeschichtet weiß, RAL 9010.

Anschlusskasten aus verzinktem Stahlblech.
Standardausführung für Deckenrastersysteme
625 x 625 mm mit T-Träger. Anpassung an
andere Deckensysteme möglich.
Kompatibel mit Anschlusskasten für Deckendurchlass
DN315 zur optimalen Anströmung,
akustischer Dämpfung und einfachen Montage und
Einregulierung durch vom Raum aus bedienbaren
Mess-/Drosseleinheit.

Komplett liefern und betriebsbereit montieren.

gewähltes Fabrikat/Typ: '______________________'
Menge: 7,000 St

**3.3.3 Anschlusskasten für Deckendurchlass, DN160**
Kompakter Anschlusskasten für Deckendurchlässe
mit vertikalem Anschlussstutzen und ermöglicht
eine gleichmäßige Beaufschlagung der angeschlossenen
Luftdurchlässe, die Luftmengenmessung und -einstellung
und außerdem die Dämpfung der Geräusche aus dem
Rohrsystem.

Der Anschlusskasten soll eine lineare Kegeldrossel
enthalten, die
einen vollen Betriebsbereich (0-100%) ermöglicht und
zudem eine
genaue und verlässliche Einregulierung mit einem sehr
hohen
Druckverlust bei extrem geringer Geräuschentwicklung
erlaubt.
.
Anschlusskasten aus verzinktem Stahlblech mit
schalldämmender
Auskleidung. Steckverbindungen mit werksseitig fest
montierter
Doppellippendichtung aus alterungsbeständigem EPDM-
Gummi,
temperaturbeständig von -30 bis +100° C.
Der Anschlusskasten enthält Vorbereitungen zum
Verschrauben
des Luftdurchlasses außerhalb des Anschlussstutzens.

Rohanschluss DN 160
Kompatibel mit dem Deckendurchlass Rund, DN 160

Komplett liefern und betriebsbereit montieren.

gewähltes Fabrikat/Typ: '______________________'
Menge: 19,000 St

**3.3.4 Anschlusskasten für Deckendurchlass, DN250**
Kompakter Anschlusskasten für Deckendurchlässe
mit vertikalem Anschlussstutzen und ermöglicht
eine gleichmäßige Beaufschlagung der angeschlossenen
Luftdurchlässe, die Luftmengenmessung und -einstellung
und außerdem die Dämpfung der Geräusche aus dem
Rohrsystem.

Der Anschlusskasten soll eine lineare Kegeldrossel
enthalten, die
einen vollen Betriebsbereich (0-100%) ermöglicht und
zudem eine
genaue und verlässliche Einregulierung mit einem sehr
hohen
Druckverlust bei extrem geringer Geräuschentwicklung
erlaubt.
.
Anschlusskasten aus verzinktem Stahlblech mit
schalldämmender
Auskleidung. Steckverbindungen mit werksseitig fest
montierter
Doppellippendichtung aus alterungsbeständigem EPDM-
Gummi,
temperaturbeständig von -30 bis +100° C.
Der Anschlusskasten enthält Vorbereitungen zum
Verschrauben
des Luftdurchlasses außerhalb des Anschlussstutzens.

Rohanschluss DN 250
Kompatibel mit dem Deckendurchlass Rund, DN 315

Komplett liefern und betriebsbereit montieren.

gewähltes Fabrikat/Typ: '______________________'
Menge: 7,000 St

**3.3.5 Abluftventil DN80**
Ventil für Abluft.
Konstruktion für die Wand- oder Deckenmontage.
Flache Federhalterungen zum Anschluss an die
Rohrleitung.

Material: Kunststoff

Komplett liefern und betriebsbereit montieren.

gewähltes Fabrikat/Typ: '______________________'
Menge: 32,000 St

**3.3.6 Abluftventil DN100**
Ventil für Abluft.
Konstruktion für die Wand- oder Deckenmontage.
Flache Federhalterungen zum Anschluss an die
Rohrleitung.

Material: Kunststoff

Komplett liefern und betriebsbereit montieren.

gewähltes Fabrikat/Typ: '______________________'
Menge: 3,000 St

**3.3.7 Abluftventil DN200**
Ventil für Abluft.
Konstruktion für die Wand- oder Deckenmontage.
Flache Federhalterungen zum Anschluss an die
Rohrleitung.

Material: Kunststoff

Komplett liefern und betriebsbereit montieren.

gewähltes Fabrikat/Typ: '______________________'
Menge: 2,000 St

**3.3.8 Zuluftventil DN100**
Ein Zuluftventil in runder Ausführung,
Ventilring mit Randabdichtung, Ventilteller
mit Gewindespindel und Kontermutter zur
Fixierung der Ventiltellerstellung nach der
Einregulierung. Bajonetthalterungen zum
Anschluss an den Stutzen.

Verzinktes Stahlblech, pulverbeschichtet RAL 9010

Komplett liefern und betriebsbereit montieren.

gewähltes Fabrikat/Typ: '______________________'
Menge: 1,000 St

**3.3.9 Verlängerungsstutzen DN160**
Verlängerungsstutzen aus Stahlblech verzinkt

Passend zum Deckendurchlass Rund und
Anschlusskasten

Komplett liefern und betriebsbereit montieren.

gewähltes Fabrikat/Typ: '______________________'
Menge: 6,000 St

**3.3.10 Lüftungsgitter**
Ein Abluftgitter mit Filterhalter und Rasterlamellen
mit Neigung 0°, dass speziell für den Einbau in
modularen Deckensystemen konzipiert wurde.

Ausgestattet mit einem starren Filter der Klasse G3.

Push-Pull-Verschlusssystems am Gitter

Rahmen: 25mm
Gitter: 0° Wabengitter
Installation: Push-Pull, aufklappbar
Maße: 1000x400
Feuerwiderstandsklasse F30

Komplett liefern und betriebsbereit montieren.

gewähltes Fabrikat/Typ: '______________________'
Menge: 1,000 St

#### 3.4 Lüftungsleitungen

*Hinweis*
Luftleitung als Rechteckkanal

Mit korrosionsgeschützter Tragkonstruktion aus
Profilstahl zum Aufhängen des
Luftleitungssystems, incl. Gewindestangen,
Befestigungsschrauben und mit zugelassenen Dübeln mit
schalldämmender Zwischenlage, Montagehöhen bis 5 m

Ausführung:
Blechkanäle und Blechkanalformstücke mit
feuerverzinkter Oberfläche, chemisch passiviert und
geölt, muss nach DIN 24 190 und 24 191 erfolgen.
Die Ölschicht muss sich mit geeigneten zinkschonenden
und entfettenden Lösungsmitteln entfernen lassen.

Die Blechdicke für Zu- und Abluftkanäle ist, wenn
nichtanders gefordert, entsprechend Druckstufe 2, Form
F, zu wählen, wobei die Ausführung jeweils
dernächstgrößeren Blechdicke der
zugeordneten Druckstufe entsprechen muss.

Die Luftleitungen sind gemäß DIN EN 12237 in
Dichtheitsklasse C auszuführen.

Die zulässigen Blechdickenabweichungen müssen
der DIN 59 232, Tabelle 2, entsprechen.
Alle Kanalflächen werden im Sägezahnverfahren
profiliert und mitRohrstangenversteifungsprofilen
versehen. Die Auslegung der innen liegenden
Kanalrohrversteifung hat sozu erfolgen, dass die
Ausbeulung der Flanschverbindung in der Mitte 0,4 % der
Kantenlänge nicht überschreitet.
Die einschlägigen Empfehlungen der Hersteller von
Kanalzubehörteilen sind je nach verwendetem
Schwierige Form- und Teilstücke erhalten eine
zusätzliche äußere oderinnen liegende
Profilstahlversteifung. Diese Versteifungen sind
vor Ausführung mit dem Bauherrn abzustimmen.
Kanäle mit einem ungünstigeren Seitenverhältnis als 1:4
sind aus aerodynamischen Gründen mitdurchlaufenden
Trennblechen zu versehen.
Diese sind in die EP5 einzukalkulieren und werden nicht
gesondert vergütet. Es sind Leitflächen für Ansaug- und
Ausblasdüsen, Drallverhinderer und Gleichrichter zur
wirtschaftlichen Luftführung bei der Konstruktion
desKanalnetzes und bei der Kalkulation zu
berücksichtigen.
Außer Winkelflanschverbindungen sind noch
Profilflanschverbindungen zulässig. Die Auslegung des
Flanschprofils hat in Abhängigkeit vom
Betriebsdrucksowie der Kanalkantenlänge zu erfolgen.

An den Kanalecken sind spezielle Eckwinkel einzusetzen,
der Kanalfalz ist auszuklinken.
Die Profilflansche sind an den Eckpunkten zu
verschrauben und zusätzlich an den umlaufenden
Kantenlängen mit Gewindeklemmen zu sichern oder mit
zusätzlichen Spannern zu versehen.

Die Abstände der zusätzlichen Gewindeklemmen
untereinander bzw. zu den Eckverschraubungen sind
kleiner/gleich 50 cm zu wählen. Die Flanschverbindungen
sind mit Dichtungsband bündig mit der Innenkante des
Flansches zu versehen. An den Eckprofilen sind
separate, einige Millimeter dickere Dichtecken
auszuführen, ggf. sind dauerplastisch klebende Kitte
zu verwenden.
Abweichende Verbindungen müssen vor Ausführung
zeichnerisch dargestellt und vom Bauherrn bemustert
werden.
Alle Schrauben sind in verzinkter oder in VA-Qualität
einzusetzen.

Zur Kanalnetzkontrolle sind in ausreichender Anzahl,
mindestens an jeder zweiten Abzweigung und Umlenkung,
Revisionsöffnungen vorzusehen.
Inklusive VDI 6022- gerechte Lieferung und Einbau von
Revisionsdeckeln.
Die Abdeckung dieser Öffnung hat mit einem
profilierten,
doppelschaligen Revisionsdeckeln mit Moosgummidichtung
zu erfolgen. Zur Befestigung dienen drehbare
Sterngriffe.
Der Kanalausschnitt ist mit einem aufgeklebten
Kantenschutz zu versehen.

In alle Kanalstücke vor und hinter Einbauten, wie
Wärmetauscher, Kanalfilter und Ventilatoren sind
Revisionsstücke oder Revisionsöffnungen einzubauen.
Die Revisionsöffnungen sind bei der Kalkulation des
Kanalnetzes einzurechnen.
Die Reinigungsmöglichkeit des Kanalnetzes  gemäß
VDI6022 muss bei der Abnahme nachgewiesen werden.
Die für die Kanalbefestigung erforderlichen verzinkten
Unterstützungs-, Halte- und Aufhängekonstruktionen in
den Geschossen, lnstallationsschächten und Zentralen
sind in den Einheitspreis einzurechnen
.
Die Aufhängung hat auf Installationsschienen mit
seitlichen Abschlusskappen an Gewindestangen zu
erfolgen. Die Befestigungsmuttern sind mit Schutzkappen
zu versehen. Die Kanalbefestigung kann in besonderen
Fällen auch mit verz. Stahlwinkeln erfolgen.
Grundsätzlich sind zur akustischen
Entkopplung Gummipuffer, Glockenelemente etc. gemäß
DIN4109, Schallschutz im Hochbau, zu verwenden. Die
Aufhängung hat durch bauaufsichtlich zugelassene,
nichtrostende Metallspreizdübel mit min. 4-facher
Sicherheit unter Berücksichtigung der evtl.
erforderlichen Wärme bzw. Feuerschutzdämmung zu
erfolgen.

Alle Kanaldurchführungen durch nichtqualifizierteWände
und Decken sind außen gegenüber dem Baukörper zu
entkoppeln. Die Ausführung ist so zu gestalten, dass
eine 30 mm dickealukaschierte Mineralfasermatte zum
Einsatz kommt. Die Mineralfasermatten sind wandbündig
abzuschneiden. Bei Kanalwanddurchführungen, die in
ständig sichtbaren Bereichen liegen, sind die
Schnittkanten mitverz. Blechrosetten abzudecken.
Alle Kanalöffnungen, die durch Montageunterbrechung
entstehen, sind provisorisch zu verschließen.

**3.4.1 Luftleitung als Rechteckkanal**
wie zuvor beschrieben.

Aufhängen des Luftleitungssystems, inkl.
Gewindestangen, Befestigungsschrauben und zugelassenen
Dübeln mit schalldämmender Zwischenlage.

komplett liefern und montieren
Menge: 165,000 m²

**3.4.2 Formstück für Luftleitung als Rechteckkanal**
wie zuvor beschrieben

Aufhängen des Luftleitungssystems, inkl.
Gewindestangen, Befestigungsschrauben und zugelassenen
Dübeln mit schalldämmender Zwischenlage.

komplett liefern und montieren
Menge: 190,000 m²

**3.4.3 Formstück für Luftleitung Übergang Rechteckkanal auf Rohr**
wie zuvor beschrieben

Aufhängen des Luftleitungssystems, inkl.
Gewindestangen, Befestigungsschrauben und zugelassenen
Dübeln mit schalldämmender Zwischenlage.

komplett liefern und montieren
Menge: 10,000 m²

*Hinweis*
Küchenabluftkanal fettdicht

Luftleitung als Rechteckkanal mit korrosionsgeschützter
Tragkonstruktion aus Profilstahl zum Aufhängen des
Luftleitungssystems, incl. Gewindestangen,
Befestigungsschrauben und mit zugelassenen Dübeln mit
schalldämmender Zwischenlage,Montagehöhen bis 5 m
Ausführung:
Blechkanäle und Blechkanalformstücke mit
feuerverzinkter Oberfläche, chemisch passiviert und
geölt,
muss nach DIN 24 190 und 24 191 erfolgen. Die Ölschicht
muss sich mit geeigneten zinkschonenden und
entfettenden Lösungsmitteln entfernen lassen.
Die Blechdicke für Zu- und Abluftkanäle ist, wenn
nichtanders gefordert, entsprechend Druckstufe 2, Form
F, zu wählen, wobei die Ausführung jeweils
dernächstgrößeren Blechdicke der
zugeordneten Druckstufe entsprechen muss.

Die Luftleitungen sind gemäß DIN EN 12237 in
Dichtheitsklasse C auszuführen.

Die zulässigen Blechdickenabweichungen müssen der DIN
59 232,
Tabelle 2, entsprechen.
Alle Kanalflächen werden im Sägezahnverfahren
profiliert und mitRohrstangenversteifungsprofilen
versehen. Die Auslegung der innen liegenden
Kanalrohrversteifung hat sozu erfolgen, dass die
Ausbeulung der Flanschverbindung in der Mitte 0,4 % der
Kantenlänge nicht überschreitet.
Die einschlägigen Empfehlungen der Hersteller von
Kanalzubehörteilen sind je nach verwendetem
Schwierige Form- und Teilstücke erhalten eine
zusätzliche äußere oderinnen liegende
Profilstahlversteifung. Diese Versteifungen sind vor
Ausführung mit dem Bauherrn
abzustimmen.
Kanäle mit einem ungünstigeren Seitenverhältnis als 1:4
sind aus aerodynamischen Gründen mitdurchlaufenden
Trennblechen
zu versehen.
Diese sind in die EP5einzukalkulieren und werden nicht
gesondert vergütet. Es sind Leitflächen für Ansaug- und
Ausblasdüsen, Drallverhinderer und Gleichrichter zur
wirtschaftlichen Luftführung bei der Konstruktion
desKanalnetzes und bei derKalkulation zu
berücksichtigen.
Außer Winkelflanschverbindungen sind noch
Profilflanschverbindungen zulässig. Die Auslegung des
Flanschprofils hat in Abhängigkeit vom
Betriebsdrucksowie der
Kanalkantenlänge zu erfolgen.
An den Kanalecken sind spezielle Eckwinkel einzusetzen,
der Kanalfalz ist aus-zu klinken.
Die Profilflansche sind an den Eckpunkten zu
verschrauben undzusätzlich an den umlaufen den
Kantenlängen mit Gewindeklemmen zu sichern oder mit
zusätzlichenSpannern zu versehen.
Die Abstände der zusätzlichen Gewindeklemmen
untereinander bzw. zuden Eckverschraubungen sind
kleiner/gleich 50 cm zu wählen. Die Flanschverbindungen
sind mitDichtungsband bündig mit der Innenkante des
Flansches zu versehen. An den Eckprofilen sind
separate,einige Millimeter dickere Dichtecken
auszuführen, ggf. sind dauerplastische klebende Kitte
zu verwenden.
Abweichende Verbindungen müssen vor Ausführung
zeichnerisch dargestellt und vom Bauherrnbemustert
werden.
Alle Schrauben sind in verzinkter oder in VA-Qualität
einzusetzen.
Zur Kanalnetzkontrolle sind in ausreichender Anzahl,
mindestens an jeder zweiten Abzweigung und Umlenkung,
Revisionsöffnungen vorzusehen.
Inklusive VDI 6022- gerechte lieferung und Einbau von
Revisionsdeckeln
Die Abdeckung dieser Öffnung hat mit einem
profilierten,
doppelschaligenRevisionsdeckeln mit Moosgummidichtung
zu erfolgen. Zur Befestigung dienen drehbare
Sterngriffe.
Der Kanalausschnitt ist mit einem aufgeklebten
Kantenschutz zu versehen.
In alle Kanalstücke vor und hinter Einbauten, wie
Wärmetauscher, Kanalfilter, Ventilatoren sind
Revisionsstücke oder Revisionsöffnungen einzubauen.
Die Revisionsöffnungen sind bei der Kalkulation des
Kanalnetzes einzurechnen.
Die Reinigungsmöglichkeit des Kanalnetzes  gemäß
VDI6022 muss bei der Abnahme nachgewiesen werden.
Die für die Kanalbefestigung erforderlichen verzinkten
Unterstützungs-, Halte- und Aufhängekonstruktionen in
den Geschossen,lnstallationsschächten und Zentralen
sind in
denEinheitspreis einzurechnen.
Die Aufhängung hat auf Installationsschienen mit
seitlichen
Abschlusskappen an Gewindestangen zu erfolgen.
Die Befestigungsmuttern sind mit Schutzkappen zu
versehen.  Die Kanalbefestigung kann in besonderen
Fällen auch mit verz. Stahlwinkeln erfolgen.
Grundsätzlich sind zur akustischen
Entkopplung Gummipuffer, Glockenelemente etc. gemäß
DIN4109, Schallschutz im Hochbau, zuverwenden. Die
Aufhängung hat durch bauaufsichtlich zugelassene,
nichtrostende Metallspreizdübel mit min. 4-facher
Sicherheit unter Berücksichtigung der evtl.
erforderlichen Wärme bzw. Feuerschutzdämmung zu
erfolgen.

Alle Kanaldurchführungen durch nichtqualifizierteWände
und Decken sind außen gegenüber dem Baukörper zu
entkoppeln. Die Ausführung ist so zu gestalten, dass
eine 30 mm dickealukaschierte Mineralfasermatte zum
Einsatz kommt. Die Mineralfasermatten sind wandbündig
abzuschneiden. Bei Kanalwanddurchführungen, die in
ständig sichtbaren Bereichen liegen, sind die
Schnittkanten mitverz. Blechrosetten abzudecken.
Alle Kanalöffnungen, die durch Montageunterbrechung
entstehen, sind provisorisch zu verschließen.

**3.4.4 Luftleitung als Rechteckkanal fettdicht**
Leistung wie zuvor beschrieben fettdicht

Oberfläche sinngemäß entsprechend
DIN 18379 ermittelt,
mit korrosionsgeschützter Tragkonstruktion aus
Profilstahl zum
Aufhängen des Luftleitungssystems, inkl.
Gewindestangen, Befestigungsschrauben und zugelassenen
Dübeln mit schalldämmender Zwischenlage

liefern und montieren
Menge: 30,000 m²

**3.4.5 Formstück für Luftleitung als Rechteckkanal fettdicht**
Leistung wie zuvor beschrieben, jedoch
Formstück für Leitung als Rechteckkanal
Ausführung: fettdicht

Oberfläche sinngemäß entsprechend
DIN 18379 ermittelt,
mit korrosionsgeschützter Tragkonstruktion aus
Profilstahl zum
Aufhängen des Luftleitungssystems, incl.
Gewindestangen, Befestigungsschrauben und zugelassenen
Dübeln mit schalldämmender Zwischenlage

liefern und montieren
Menge: 37,000 m²

**3.4.6 Revisionsöffnungen für isolierte Küchenabluftkanäle 400x300**
Leistung:
Lieferung und Montage von Revisionsöffnungen in
isolierten Kanälen für gewerbliche Küchenabluft.
Revisionsöffnungen mindestens an jeder zweiten
Umlenkung oder Abzweigung, sowie vor und hinter allen
Einbauten (Fettabscheider, Ventilatoren, Filter).
Ausführung:

Revisionsöffnungen, hygienisch glatt, leicht zu
reinigen (VDI/6022).
Abdeckung: doppelwandiger, profiliert geschweißter
Edelstahldeckel mit Moosgummidichtung.
Deckel mit drehbaren Sterngriffen oder werkzeuglos
öffenbar, bündig mit Kanaloberfläche.
Montage: Kanäle vor Öffnungen sauber trennen,
Dichtungen korrekt anbringen; bei isolierten Kanälen
Dämmung sauber um die Öffnung führen, Abschluss mit
Blende.
Brandschutz: Revisionsöffnungen dürfen die Funktion von
Brandabschnitten oder Brandklappen nicht
beeinträchtigen; gegebenenfalls feuerbeständige
Abdichtung verwenden.
Alle Schrauben und Befestigungsmaterialien
bauaufsichtlich zugelassen.
Positionen und Anzahl der Revisionsöffnungen nach
Abstimmung mit Planer / Bauherrn.
Besondere Hinweise:
Revisionsöffnungen müssen VDI/6022-gerecht gereinigt
und gewartet werden können.
Kosten für Material, Montage, Dichtungen und
Befestigung sind im Einheitspreis der Kanäle enthalten.
Abweichende Lösungen nur nach schriftlicher Abstimmung
und Freigabe durch Bauherrn.

Abmessungen 400x300 mm

Komplett liefern und betriebsbereit montieren.

gewähltes Fabrikat/Typ: '______________________'
Menge: 10,000 St

**3.4.7 Schalldämpfer für fetthaltige Abluft (Küchenabluft) 500/400/1850**
Schalldämpfer für fetthaltige Abluft (Küchenabluft)
Rechteckiger Kanalschalldämpfer für den Einsatz in
fetthaltiger Küchenabluft gemäß VDI 2052. Ausführung
mit geschlossenen, reinigbaren Kulissen, geeignet für
hohe Dämpfungsanforderungen bei gleichzeitig geringen
Druckverlusten. Der Schalldämpfer muss für den Einsatz
in fettbelasteter Abluft zugelassen sein und eine
glatte, abwaschbare, nicht fasernde Oberfläche
besitzen.

Rechteckiger Kanalschalldämpfer für den Einsatz in
fetthaltiger Küchenabluft gemäß VDI 2052. Ausführung
mit geschlossenen, reinigbaren Kulissen, geeignet für
hohe Dämpfungsanforderungen bei gleichzeitig geringen
Druckverlusten. Der Schalldämpfer muss für den Einsatz
in fettbelasteter Abluft zugelassen sein und eine
glatte, abwaschbare, nicht fasernde Oberfläche
besitzen.
Technische Anforderungen

Bauart: Rechteckiger Kanalschalldämpfer mit
geschlossenen, fettbeständigen Kulissen

Kulissenmaterial:
vollständig gekapselte Kulissen
keine freiliegende Mineralwolle
Oberfläche glatt, abriebfest, feuchtigkeits- und
fettbeständig
Reinigbarkeit gemäß VDI 2052
Gehäuse: verzinktes oder Edelstahlblech,
korrosionsbeständig
Rahmen: Kanalprofilrahmen 20/mm oder 30/mm

Abmessungen:

Breite: 500/mm
Höhe: 400/mm
Länge: 1850/mm

Hygiene:

geeignet für fetthaltige Abluft
keine fasernden oder offenporigen Materialien

Reinigbarkeit gemäß VDI 2052
Komplett liefern und betriebsbereit montieren.

gewähltes Fabrikat/Typ: '______________________'
Menge: 1,000 St

*Hinweis*
Hinweistext Brandschutzverkleidung

Vom Durchbruch Schachteintritt Küchenbereich über den
gesamten Kanalverlauf im Schacht bis über Dach ist die
Küchenabluftleitung komplett feuerbeständig zu
verleiden

**3.4.8 Feuerbeständige Verkleidung**
Feuerbeständige Verkleidung einer Küchenabluftleitung
gemäß den Anforderungen
an Küchenabluftleitungen nach DIN EN 1366-1, Abschnitt
11.2.2, sowie den
einschlägigen bauordnungsrechtlichen Vorgaben (z. B. M-
LüAR / LüAR der Länder).

Herstellung einer feuerwiderstandsfähigen Bekleidung
der Luftleitung zur
Erreichung der Klassifizierung EI 90 (ve ho i " o) bzw.
L 90 nach DIN EN 13501-3
und DIN EN 13501-4.

Die Bekleidung muss folgende Anforderungen erfüllen:

 Nachweis einer erfolgreichen Prüfung als
Küchenabluftleitung nach DIN EN 1366-1
 Klassifizierung mindestens EI 90 / L 90
 Ausführung als nichtbrennbare Bekleidung der
Euroklasse A1
 Mechanisch stabile Konstruktion, geeignet für den
Einsatz an fettbelasteten
  Küchenabluftleitungen
 Zulässige Montage ein-, zwei-, drei- oder vierseitig
gemäß geprüfter
  Konstruktion
 Fugenausbildung, Befestigungsmittel und
Unterkonstruktion gemäß
  Systemanforderungen des geprüften Aufbaus
 Sichere Ableitung thermischer und mechanischer
Belastungen
 Oberflächenbehandlung, Verspachtelung und Abdichtung
gemäß Vorgaben des
  geprüften Systems
 Montage gemäß Herstellerangaben des gewählten,
nachweislich geprüften Systems

Leistungsumfang:

 Lieferung aller erforderlichen Bekleidungselemente,
Befestigungsmittel,
  Unterkonstruktionen und Zubehörteile
 Zuschneiden, Anpassen und Montieren der
Brandschutzbekleidung
 Ausbildung aller Anschlüsse, Durchdringungen,
Revisionsöffnungen und
  Befestigungspunkte gemäß geprüfter Konstruktion
 Dokumentation der verwendeten Systeme, Prüfzeugnisse
und Klassifizierungen
 Erstellung einer Montage- und Fotodokumentation für
die Bauüberwachung

Nachweis:

 Vorlage eines gültigen Prüfberichts nach DIN EN 1366-
1 für Küchenabluftleitungen
 Vorlage der zugehörigen Klassifizierungsberichte nach
DIN EN 13501-3/4
 Bestätigung, dass ausschließlich Bauteile verwendet
werden, die Bestandteil
  des geprüften Systems sind

Komplett liefern und montieren.

gewähltes Fabrikat/Typ: '______________________'
Menge: 25,000 m²

**3.4.9 Revisionsöffnung in feuerbeständiger Verkleidung**
Revisionsöffnung 400 × 300 mm in einer feuerbeständig
verkleideten Lüftungsleitung gemäß den Anforderungen
der DIN EN 1366-1/9, DIN EN 16282-7 sowie den
einschlägigen bauordnungsrechtlichen Vorgaben
herstellen.
Die Ausführung umfasst:

Herstellen eines geeigneten Ausschnitts in der
brandschutztechnischen Bekleidung der Lüftungsleitung
Lieferung und Montage eines zugelassenen,
feuerwiderstandsfähigen Montagerahmens zur Aufnahme der
Revisionsöffnung
Wiederverschließen der Bekleidung mit
brandschutzkonformen Plattenmaterialien (z./B.
Kalziumsilikatplatten) einschließlich aller
erforderlichen Befestigungs- und Abdichtmaterialien
Montage eines revisionsfähigen, luftdichten und
fettbeständigen Revisionsdeckels in der Größe 400 × 300
mm
Sicherstellung, dass die Feuerwiderstandsklasse der
Lüftungsleitung durch die Öffnung vollständig erhalten
bleibt
Alle Arbeiten gemäß Herstellerangaben des eingesetzten
Brandschutzsystems oder gleichwertiger Systeme
Funktions- und Sichtprüfung der fertigen
Revisionsöffnung
Abmessung der Revisionsöffnung: 400 × 300 mm
Feuerwiderstandsklasse der Leitung: EI 90.

Komplett liefern und montieren.

gewähltes Fabrikat/Typ: '______________________'
Menge: 2,000 St

*Hinweis*
Wickelfalzrohr

aus verzinktem Stahlblech gem.
DIN EN 10142/59232 als Spiralfalzrohr
nach DIN EN 12237 und DIN EN 1506.
Die Verbindungen der Rohre sind mittels
Steckverbindungen mit werkseitig fest
montierter Doppellippendichtung, aus
alterungsbeständigem EPDM-Gummi,
temperaturbeständig von -30 bis +100°C
herzustellen.

Die Luftleitungen sind gemäß DIN EN 12237 in
Dichtheitsklasse C auszuführen.

Dimension 80 - 315 als selbstsicherndes
Stecksystem mit werkseitig eingeprägten
Sicherungsnocken.
Druckstufe 2
Alle anderen Dimensionen sind zusätzlich
durch luftdichte Nieten oder Schneidschrauben
ohne Spanabrieb zu sichern.
Zur Sicherstellung der geforderten
Dichtheitsklasse und der selbstsichernden
schraubenlosen Verbindung ist das
Zuschneiden von Rohren in den Dimensionen
80 bis 315 so vorzunehmen, dass
dass eine orthogonale Schnittkante
entsteht. Nachträglich sind durch entsprechendes
Werkzeug Sicherungsnocken
in das Rohr einzuprägen.
Die Luftdichtheit des montierten Systems
ist durch eine Abnahmemessung nach DIN
EN 12599 nachzuweisen. Der Nachweis ist
an Teilabschnitten in Anwesenheit der
Bauleitung vorzunehmen, solange das
Luftleitungssystem zugänglich ist.

inkl. aller dafür erforderlicher Werkzeuge und
Befestigungs-Materialien.

**3.4.10 Wickelfalzrohr DN80**
Leistung wie zuletzt in vollem Wortlaut beschrieben als
Wickelfalzrohr

komplett liefern und montieren
Menge: 60,000 m

**3.4.11 Wickelfalzrohr DN100**
Leistung wie zuletzt in vollem Wortlaut beschrieben als
Wickelfalzrohr

komplett liefern und montieren
Menge: 15,000 m

**3.4.12 Wickelfalzrohr DN125**
Leistung wie zuletzt in vollem Wortlaut beschrieben als
Wickelfalzrohr

komplett liefern und montieren
Menge: 15,000 m

**3.4.13 Wickelfalzrohr DN160**
Leistung wie zuletzt in vollem Wortlaut beschrieben als
Wickelfalzrohr

komplett liefern und montieren
Menge: 16,000 m

**3.4.14 Wickelfalzrohr DN200**
Leistung wie zuletzt in vollem Wortlaut beschrieben als
Wickelfalzrohr

komplett liefern und montieren
Menge: 58,000 m

**3.4.15 Wickelfalzrohr DN250**
Leistung wie zuletzt in vollem Wortlaut beschrieben als
Wickelfalzrohr

komplett liefern und montieren
Menge: 70,000 m

**3.4.16 Wickelfalzrohr DN315**
Leistung wie zuletzt in vollem Wortlaut beschrieben als
Wickelfalzrohr

komplett liefern und montieren
Menge: 7,000 m

*Hinweis*
Formstücke Stecknippel

Nippel, zum Verbinden zweier Lüftungsrohre.
Ausführung nach DIN EN 12237 und DIN EN 1506
in Dichtheitsklasse C bzw. ATC2 gemäß
DIN EN 16798-3, unabhängig durch Eurovent
zertifiziert.
Steckverbindungen mit werksseitig fest montierter
Doppellippendichtung aus alterungsbeständigem
EPDM-Gummi, temperaturbeständig von -30 bis +100° C.

Material: verzinktes Stahlblech

**3.4.17 Stecknippel DN80**
Leistung wie zuletzt in vollem Wortlaut beschrieben

komplett liefern und montieren
Menge: 24,000 St

**3.4.18 Stecknippel DN100**
Leistung wie zuletzt in vollem Wortlaut beschrieben

komplett liefern und montieren
Menge: 7,000 St

**3.4.19 Stecknippel DN125**
Leistung wie zuletzt in vollem Wortlaut beschrieben

komplett liefern und montieren
Menge: 3,000 St

**3.4.20 Stecknippel DN200**
Leistung wie zuletzt in vollem Wortlaut beschrieben

komplett liefern und montieren
Menge: 13,000 St

**3.4.21 Stecknippel DN250**
Leistung wie zuletzt in vollem Wortlaut beschrieben

komplett liefern und montieren
Menge: 7,000 St

*Hinweis*
Flexrohr

**3.4.22 Flexrohr DN200**
Flexibles Lüftungsrohr für höchste Anforderungen,
aus Reinaluminium-Band überlappt gewickelt und
gefalzt, doppellagig, 5,0 m Anwendungslänge gestaucht
auf 1,2 m Transportlänge. Temperaturbeständig bis
200 °C, nicht brennbar nach DIN 4102,Klasse A1.

Material: Aluminium

komplett liefern und montieren
Menge: 5,000 m

**3.4.23 Flexrohr DN160**
Flexibles Lüftungsrohr für höchste Anforderungen,
aus Reinaluminium-Band überlappt gewickelt und
gefalzt, doppellagig, 5,0 m Anwendungslänge gestaucht
auf 1,2 m Transportlänge. Temperaturbeständig bis
200 °C, nicht brennbar nach DIN 4102,Klasse A1.

Material: Aluminium

komplett liefern und montieren
Menge: 4,000 m

**3.4.24 Flexrohr DN125**
Flexibles Lüftungsrohr für höchste Anforderungen,
aus Reinaluminium-Band überlappt gewickelt und
gefalzt, doppellagig, 5,0 m Anwendungslänge gestaucht
auf 1,2 m Transportlänge. Temperaturbeständig bis
200 °C, nicht brennbar nach DIN 4102,Klasse A1.

Material: Aluminium

komplett liefern und montieren
Menge: 3,000 m

**3.4.25 Flexrohr DN100**
Flexibles Lüftungsrohr für höchste Anforderungen,
aus Reinaluminium-Band überlappt gewickelt und
gefalzt, doppellagig, 5,0 m Anwendungslänge gestaucht
auf 1,2 m Transportlänge. Temperaturbeständig bis
200 °C, nicht brennbar nach DIN 4102,Klasse A1.

Material: Aluminium

komplett liefern und montieren
Menge: 6,000 m

**3.4.26 Flexrohr DN80**
Flexibles Lüftungsrohr für höchste Anforderungen,
aus Reinaluminium-Band überlappt gewickelt und
gefalzt, doppellagig, 5,0 m Anwendungslänge gestaucht
auf 1,2 m Transportlänge. Temperaturbeständig bis
200 °C, nicht brennbar nach DIN 4102,Klasse A1.

Material: Aluminium

komplett liefern und montieren
Menge: 17,000 m

*Hinweis*
Formstücke Bogen

Ausführung nach DIN EN 12237 und DIN EN 1506
in Dichtheitsklasse C bzw. ATC2 gemäß
DIN EN 16798-3, unabhängig durch Eurovent zertifiziert.

Steckverbindungen mit werksseitig fest montierter
Doppellippendichtung aus alterungsbeständigem
EPDM-Gummi, temperaturbeständig von -30 bis +100° C.

Stecksystem zur weitestgehend schraubenlosen
Verbindung.

Material: verzinktes Stahlblech

**3.4.27 Bogen 45° DN250**
Leistung wie zuletzt in vollem Wortlaut beschrieben als
Segmentbogen

komplett liefern und montieren
Menge: 2,000 St

**3.4.28 Bogen 90° DN250**
Leistung wie zuletzt in vollem Wortlaut beschrieben als
Segmentbogen

komplett liefern und montieren
Menge: 23,000 St

**3.4.29 Bogen 90° DN315**
Leistung wie zuletzt in vollem Wortlaut beschrieben als
Segmentbogen

komplett liefern und montieren
Menge: 1,000 St

**3.4.30 Bogen 90° DN80**
Leistung wie zuletzt in vollem Wortlaut beschrieben als
Bogen aus gepressten Segmentschalen

komplett liefern und montieren
Menge: 16,000 St

**3.4.31 Bogen 90° DN100**
Leistung wie zuletzt in vollem Wortlaut beschrieben als
Bogen aus gepressten Segmentschalen

komplett liefern und montieren
Menge: 1,000 St

**3.4.32 Bogen 60° DN100**
Leistung wie zuletzt in vollem Wortlaut beschrieben als
Bogen aus gepressten Segmentschalen

komplett liefern und montieren
Menge: 1,000 St

**3.4.33 Bogen 30° DN100**
Leistung wie zuletzt in vollem Wortlaut beschrieben als
Bogen aus gepressten Segmentschalen

komplett liefern und montieren
Menge: 1,000 St

**3.4.34 Bogen 45° DN125**
Leistung wie zuletzt in vollem Wortlaut beschrieben als
Bogen aus gepressten Segmentschalen

komplett liefern und montieren
Menge: 4,000 St

**3.4.35 Bogen 90° DN160**
Leistung wie zuletzt in vollem Wortlaut beschrieben als
Bogen aus gepressten Segmentschalen

komplett liefern und montieren
Menge: 2,000 St

**3.4.36 Bogen 90° DN200**
Leistung wie zuletzt in vollem Wortlaut beschrieben als
Bogen aus gepressten Segmentschalen

komplett liefern und montieren
Menge: 16,000 St

**3.4.37 Bogen 30° DN250**
Leistung wie zuletzt in vollem Wortlaut beschrieben als
Bogen aus gepressten Segmentschalen

komplett liefern und montieren
Menge: 5,000 St

**3.4.38 Bogen 60° DN250**
Leistung wie zuletzt in vollem Wortlaut beschrieben als
Bogen aus gepressten Segmentschalen

komplett liefern und montieren
Menge: 1,000 St

*Hinweis*
Bundkragen

Stahlblech verzinkt
Bundkragen, ohne Radius.
Ausführung nach DIN EN 12237 und DIN EN 1506
in Dichtheitsklasse C bzw. ATC2 gemäß
DIN EN 16798-3, unabhängig durch Eurovent zertifiziert.

Steckverbindungen mit werksseitig fest montierter
Doppellippendichtung aus alterungsbeständigem
EPDM-Gummi, temperaturbeständig von -30 bis +100° C.
Mit selbstsicherndem Stecksystem zur weitestgehend
schraubenlosen Verbindung.

**3.4.39 Bundkragen DN80**
Leistung wie zuletzt in vollem Wortlaut beschrieben als
Bundkragen mit Nennweite 80

komplett liefern und montieren
Menge: 2,000 St

**3.4.40 Bundkragen DN100**
Leistung wie zuletzt in vollem Wortlaut beschrieben als
Bundkragen mit Nennweite 100

komplett liefern und montieren
Menge: 1,000 St

**3.4.41 Bundkragen DN160**
Leistung wie zuletzt in vollem Wortlaut beschrieben als
Bundkragen mit Nennweite 160

komplett liefern und montieren
Menge: 8,000 St

**3.4.42 Bundkragen DN200**
Leistung wie zuletzt in vollem Wortlaut beschrieben als
Bundkragen mit Nennweite 200

komplett liefern und montieren
Menge: 1,000 St

**3.4.43 Bundkragen DN250**
Leistung wie zuletzt in vollem Wortlaut beschrieben als
Bundkragen mit Nennweite 250

komplett liefern und montieren
Menge: 6,000 St

*Hinweis*
Formstücke Muffen

Muffe, zum Verbinden zweier Formstücke
Ausführung nach DIN EN 12237 und DIN EN 1506
in Dichheitsklasse C bzw. ATC2 gemäß
DIN EN 16798-3, unabhängig durch Eurovent
zertifiziert.

Mit Nocken vorgeprägt für ein selbstsicherndes
Stecksystem zur weitesgehend schraubenlose Verbindung

**3.4.44 Muffe DN80**
Leistung wie zuletzt in vollem Wortlaut beschrieben als
Muffe mit DN 80

komplett liefern und montieren
Menge: 5,000 St

**3.4.45 Muffe DN100**
Leistung wie zuletzt in vollem Wortlaut beschrieben als
Muffe mit DN 100

komplett liefern und montieren
Menge: 2,000 St

**3.4.46 Muffe DN160**
Leistung wie zuletzt in vollem Wortlaut beschrieben als
Muffe mit DN 160

komplett liefern und montieren
Menge: 11,000 St

**3.4.47 Muffe DN200**
Leistung wie zuletzt in vollem Wortlaut beschrieben als
Muffe mit DN 200

komplett liefern und montieren
Menge: 2,000 St

**3.4.48 Muffe DN250**
Leistung wie zuletzt in vollem Wortlaut beschrieben als
Muffe mit DN 200

komplett liefern und montieren
Menge: 6,000 St

*Hinweis*
Formstücke Sattelstutzen

Sattelstutzen, in gepresster Bauweise, 90 Grad,
symmetrisch.
Ausführung nach DIN EN 12237 und DIN EN 1506 in
Dichtheitsklasse C bzw. ATC2 gemäß DIN EN 16798-3,
unabhängig durch Eurovent zertifiziert.
Steckverbindungen
mit werksseitig fest montierter Doppellippendichtung
aus
alterungsbeständigem EPDM-Gummi, temperaturbeständig
von -30 bis +100° C. Mit selbstsicherndem Stecksystem
zur weitestgehend schraubenlosen Verbindung.

Material: verzinktes Stahlblech

**3.4.49 Sattelstutzen 80-80**
Leistung wie zuletzt in vollem Wortlaut beschrieben als
Sattelstutzen mit DN80 für ein Rohr DN80

komplett liefern und montieren
Menge: 1,000 St

**3.4.50 Sattelstutzen 250-100**
Leistung wie zuletzt in vollem Wortlaut beschrieben als
Sattelstutzen mit DN250 für ein Rohr DN100

komplett liefern und montieren
Menge: 2,000 St

*Hinweis*
Formstücke Reduzierung

Reduzierung, handgebaut, symmetrisch,
mit Muffenmaß bei Nennweite (s.u.), zum Aufstecken.
Ausführung nach DIN EN 12237 und DIN EN 1506 in
Dichtheitsklasse C bzw. ATC2 gemäß DIN EN 16798-3,
unabhängig durch Eurovent zertifiziert.
Steckverbindungen mit werksseitig fest montierter
Doppellippendichtung aus alterungsbeständigem
EPDM-Gummi, temperaturbeständig von -30 bis +100° C.
Mit selbstsicherndem Stecksystem zur weitestgehend
schraubenlosen Verbindung, optional auf Rohr mit
Sicherungsnocken vorgeprägt.

Material: verzinktes Stahlblech

**3.4.51 Reduzierung 100-80, lang**
Leistung wie zuletzt in vollem Wortlaut beschrieben als
Reduzierung, lang mit DN100 auf ein Rohr DN80

komplett liefern und montieren
Menge: 5,000 St

**3.4.52 Reduzierung 125-100, lang**
Leistung wie zuletzt in vollem Wortlaut beschrieben als
Reduzierung, lang mit DN125 auf ein Rohr DN100

komplett liefern und montieren
Menge: 2,000 St

**3.4.53 Reduzierung 160-100, lang**
Leistung wie zuletzt in vollem Wortlaut beschrieben als
Reduzierung, lang mit DN160 auf ein Rohr DN100

komplett liefern und montieren
Menge: 2,000 St

**3.4.54 Reduzierung 160-125, lang**
Leistung wie zuletzt in vollem Wortlaut beschrieben als
Reduzierung, lang mit DN160 auf ein Rohr DN125

komplett liefern und montieren
Menge: 1,000 St

**3.4.55 Reduzierung 200-100, lang**
Leistung wie zuletzt in vollem Wortlaut beschrieben als
Reduzierung, lang mit DN200 auf ein Rohr DN100

komplett liefern und montieren
Menge: 1,000 St

**3.4.56 Reduzierung 250-160, lang**
Leistung wie zuletzt in vollem Wortlaut beschrieben als
Reduzierung, lang mit DN250 auf ein Rohr DN160

komplett liefern und montieren
Menge: 1,000 St

**3.4.57 Reduzierung 250-200, lang**
Leistung wie zuletzt in vollem Wortlaut beschrieben als
Reduzierung, lang mit DN250 auf ein Rohr DN200

komplett liefern und montieren
Menge: 3,000 St

**3.4.58 Reduzierung 100-80, kurz**
Leistung wie zuletzt in vollem Wortlaut beschrieben als
Reduzierung, kurz mit DN100 auf ein Rohr DN80

komplett liefern und montieren
Menge: 3,000 St

**3.4.59 Reduzierung 125-100, kurz**
Leistung wie zuletzt in vollem Wortlaut beschrieben als
Reduzierung, kurz mit DN125 auf ein Rohr DN100

komplett liefern und montieren
Menge: 2,000 St

**3.4.60 Reduzierung 200-160, kurz**
Leistung wie zuletzt in vollem Wortlaut beschrieben als
Reduzierung, kurz mit DN200 auf ein Rohr DN160

komplett liefern und montieren
Menge: 11,000 St

**3.4.61 Reduzierung 315-250, kurz**
Leistung wie zuletzt in vollem Wortlaut beschrieben als
Reduzierung, kurz mit DN315 auf ein Rohr DN250

komplett liefern und montieren
Menge: 3,000 St

*Hinweis*
T-Stück, Abgang 90°

In gepresster Bauweise, aus zwei Halbschalen
oder mit gepresstem Sattelstutzen, 90 Grad,
symmetrisch.
Ausführung nach DIN EN 12237 und DIN EN 1506 in
Dichtheitsklasse C bzw. ATC2 gemäß DIN EN 16798-3,
unabhängig durch Eurovent zertifiziert.
Steckverbindungen
mit werksseitig fest montierter Doppellippendichtung
aus alterungsbeständigem EPDM-Gummi,
temperaturbeständig von -30 bis +100° C.
Mit selbstsicherndem Stecksystem zur weitestgehend
schraubenlosen Verbindung.

Material: verzinktes Stahlblech

**3.4.62 T-Stück 100-100**
Leistung wie zuletzt in vollem Wortlaut beschrieben als
T-Stück, 90° mit DN100 und einem Abgang DN100

komplett liefern und montieren
Menge: 2,000 St

**3.4.63 T-Stück 100-80**
Leistung wie zuletzt in vollem Wortlaut beschrieben als
T-Stück, 90° mit DN100 und einem Abgang DN80

komplett liefern und montieren
Menge: 4,000 St

**3.4.64 T-Stück 125-80**
Leistung wie zuletzt in vollem Wortlaut beschrieben als
T-Stück, 90° mit DN125 und einem Abgang DN80

komplett liefern und montieren
Menge: 3,000 St

**3.4.65 T-Stück 125-100**
Leistung wie zuletzt in vollem Wortlaut beschrieben als
T-Stück, 90° mit DN125 und einem Abgang DN100

komplett liefern und montieren
Menge: 1,000 St

**3.4.66 T-Stück 160-125**
Leistung wie zuletzt in vollem Wortlaut beschrieben als
T-Stück, 90° mit DN160 und einem Abgang DN125

komplett liefern und montieren
Menge: 3,000 St

**3.4.67 T-Stück 160-80**
Leistung wie zuletzt in vollem Wortlaut beschrieben als
T-Stück, 90° mit DN160 und einem Abgang DN80

komplett liefern und montieren
Menge: 1,000 St

**3.4.68 T-Stück 200-200**
Leistung wie zuletzt in vollem Wortlaut beschrieben als
T-Stück, 90° mit DN200 und einem Abgang DN200

komplett liefern und montieren
Menge: 5,000 St

**3.4.69 T-Stück 200-80**
Leistung wie zuletzt in vollem Wortlaut beschrieben als
T-Stück, 90° mit DN200 und einem Abgang DN80

komplett liefern und montieren
Menge: 1,000 St

**3.4.70 T-Stück 250-250**
Leistung wie zuletzt in vollem Wortlaut beschrieben als
T-Stück, 90° mit DN250 und einem Abgang DN250

komplett liefern und montieren
Menge: 2,000 St

**3.4.71 T-Stück 250-200**
Leistung wie zuletzt in vollem Wortlaut beschrieben als
T-Stück, 90° mit DN250 und einem Abgang DN200

komplett liefern und montieren
Menge: 2,000 St

**3.4.72 T-Stück 250-160**
Leistung wie zuletzt in vollem Wortlaut beschrieben als
T-Stück, 90° mit DN250 und einem Abgang DN160

komplett liefern und montieren
Menge: 2,000 St

**3.4.73 T-Stück 250-100**
Leistung wie zuletzt in vollem Wortlaut beschrieben als
T-Stück, 90° mit DN250 und einem Abgang DN100

komplett liefern und montieren
Menge: 1,000 St

**3.4.74 T-Stück 250-80**
Leistung wie zuletzt in vollem Wortlaut beschrieben als
T-Stück, 90° mit DN250 und einem Abgang DN80

komplett liefern und montieren
Menge: 3,000 St

**3.4.75 T-Stück 80-80**
Leistung wie zuletzt in vollem Wortlaut beschrieben als
T-Stück, 90° mit DN80 und einem Abgang DN80

komplett liefern und montieren
Menge: 9,000 St

*Hinweis*
Dachdurchführung

Die Dachdurchführung bestehend aus einem Rohr mit
angepunkteter und verkitteter, verzinkter Stahlplatte.
Standardmäßig hat die Durchführung Muffe/Muffe-Maß,
d.h. Wickelfalzrohr kann durchgeführt werden.

Alternativ kann das Rohr in Nippelausführung
(Rohranschluss) oder als Spiralfalzrohr hergestellt
werden.

Für ebene (unprofilierte) Dachflächen mit Neigung
geeignet.

Material: verzinktes Stahlblech

**3.4.76 Dachdurchführung DN315**
Leistung wie zuletzt in vollem Wortlaut beschrieben als
Dachdurchführung mit Nennweite 315 und Länge 200mm

Komplett liefern und betriebsbereit montieren.

gewähltes Fabrikat/Typ: '______________________'
Menge: 1,000 St

**3.4.77 Dachdurchführung DN630**
Leistung wie zuletzt in vollem Wortlaut beschrieben als
Dachdurchführung mit Nennweite 630 und Länge 1000mm

Komplett liefern und betriebsbereit montieren.

gewähltes Fabrikat/Typ: '______________________'
Menge: 2,000 St

*Hinweis*
Dachhaube

Formschöne, zylindrische Außen- und Fortlufthaube,
zum Anschluss an runde Rohrleitungen, mit
ringförmigen Lamellen, mit äußerer Abkantung, mit
Vogelschutzgitter, Deckel wie Lamellen profiliert.

Die Verbindung zum Lüftungsrohr kann mit
Durchmesser D oder d1 ausgeführt werden.

Material: verzinktes Stahlblech

**3.4.78 Dachhaube DN630**
Leistung wie zuletzt in vollem Wortlaut beschrieben als
Dachhaube mit DN630

Komplett liefern und betriebsbereit montieren.

gewähltes Fabrikat/Typ: '______________________'
Menge: 2,000 St

*Hinweis*
Regulierklappen rund

Handbetätigte Regulierklappe, zur
Luftmengeneinstellung. Klappenblatt mit 30 %
freiem Querschnitt im geschlossenen Zustand,
niedrige Eigenschallerzeugung. Klappenblattachse
in Kunststoffbuchsen luftdicht gelagert.

Isolierabstandshülse mit Markierungen von
0 - 90 Grad, für die Stellungsanzeige des
Klappenblattes. Der Drehgriff ist feststellbar.
Ausführung nach DIN EN 12237 und DIN EN 1506
in Dichtheitsklasse C bzw. ATC2 gemäß DIN EN
16798-3, unabhängig durch Eurovent zertifiziert.
Steckverbindungen mit werksseitig fest montierter
Doppellippendichtung aus alterungsbeständigem
EPDM-Gummi, temperaturbeständig von
-30 bis +100° C.

Material: verzinktes Stahlblech

**3.4.79 Regulierklappe DN80**
Leistung wie zuletzt in vollem Wortlaut beschrieben als
Regulierklappe mit DN80

Komplett liefern und betriebsbereit montieren.

gewähltes Fabrikat/Typ: '______________________'
Menge: 4,000 St

**3.4.80 Regulierklappe DN100**
Leistung wie zuletzt in vollem Wortlaut beschrieben als
Regulierklappe mit DN100

Komplett liefern und betriebsbereit montieren.

gewähltes Fabrikat/Typ: '______________________'
Menge: 3,000 St

**3.4.81 Regulierklappe DN160**
Leistung wie zuletzt in vollem Wortlaut beschrieben als
Regulierklappe mit DN160

Komplett liefern und betriebsbereit montieren.

gewähltes Fabrikat/Typ: '______________________'
Menge: 6,000 St

**3.4.82 Regulierklappe DN200**
Leistung wie zuletzt in vollem Wortlaut beschrieben als
Regulierklappe mit DN200

Komplett liefern und betriebsbereit montieren.

gewähltes Fabrikat/Typ: '______________________'
Menge: 1,000 St

**3.4.83 Regulierklappe DN250**
Leistung wie zuletzt in vollem Wortlaut beschrieben als
Regulierklappe mit DN250

Komplett liefern und betriebsbereit montieren.

gewähltes Fabrikat/Typ: '______________________'
Menge: 1,000 St

*Hinweis*
Regulierklappen rechteckig

Handbetätigte Regulierklappe zur stufenlosen
Luftmengeneinstellung in rechteckigen Luftkanälen.
Strömungsgünstig ausgeführtes Klappenblatt mit geringer
Eigenschallerzeugung. Klappenachse beidseitig gelagert
und luftdicht abgedichtet. Gehäuse verwindungssteif aus
verzinktem Stahlblech mit Flanschanschlüssen für
rechteckige Luftkanäle. Betätigung über außenliegenden
Stellhebel mit Rastsegment, Stellungsanzeige 0–90° und
Feststelleinrichtung. Dichtheitsklasse mindestens 2
gemäß DIN EN 1751.

Material: Verzinktes Stahlblech.

**3.4.84 Regulierklappe 400/200**
Leistung wie zuletzt in vollem Wortlaut beschrieben als
Regulierklappe mit 400mm Breite und 200mm Höhe

Komplett liefern und betriebsbereit montieren.

gewähltes Fabrikat/Typ: '______________________'
Menge: 3,000 St

**3.4.85 Regulierklappe 1000/400**
Leistung wie zuletzt in vollem Wortlaut beschrieben als
Regulierklappe mit 1000mm Breite und 400mm Höhe

Komplett liefern und betriebsbereit montieren.

gewähltes Fabrikat/Typ: '______________________'
Menge: 1,000 St

*Hinweis*
Revisionsdeckel für isolierte Lüftungsrohre inkl.
Herstellen der Öffnung

Liefern und fachgerechtes Einbauen von
Revisionsöffnungen für runde
Luftleitungen aus spiralfalzverzinktem Stahlblech
(Wickelfalzrohre) gemäß
DIN EN 12237, einschließlich aller erforderlichen
Komponenten zur
Aufrechterhaltung der Luftdichtheit und der thermischen
Dämmung.

Die Revisionsöffnung muss folgende Anforderungen
erfüllen:

 Geeignet für runde Luftleitungen mit außenliegender
Wärmedämmung
  (Mineralwolle, Elastomer, PUR o. ä.)
 Ausführung gemäß DIN EN 12097 (Reinigungs- und
Inspektionsöffnungen)
 Hygienegerechte Ausführung gemäß VDI 6022
 Luftdichtheit mindestens Klasse C nach DIN EN 12237
 Thermisch getrennte oder mehrteilige Konstruktion,
sodass die
  Rohrdämmung durch die Revisionsöffnung nicht
unterbrochen wird
 Innenliegender Revisionsdeckel aus verzinktem
Stahlblech, abnehmbar,
  mit umlaufender Dichtung
 Außendeckel zur Wiederherstellung der Dämmung,
passend zur
  vorhandenen Isolierstärke
 Befestigungssystem korrosionsbeständig, werkzeuglos
oder mit
  Schnellverschlüssen bedienbar
 Kanten- und Schnittschutz zur Vermeidung von
Beschädigungen der
  Rohrdämmung
 Temperaturbeständigkeit mindestens bis +80 °C
 Montage gemäß Herstellerangaben des gewählten Systems

Leistungsumfang:

 Lieferung der kompletten Revisionsöffnung inkl. Innen-
 und Außendeckel,
  Dichtungen, Befestigungselemente und Kantenschutz
 Herstellung der Öffnung im Wickelfalzrohr
 Wiedereinbau bzw. Ergänzung der Rohrdämmung im
Bereich der Öffnung
 Sicherstellung der Luftdichtheit und der thermischen
Kontinuität
 Kennzeichnung der Revisionsöffnung gemäß DIN EN 12097

**3.4.86 Revisionsöffnung 180x80**
Revisionsöffnung wie zuvor beschrieben

Abmessungen 180X80mm

Komplett liefern und betriebsbereit montieren.

gewähltes Fabrikat/Typ: '______________________'
Menge: 10,000 St

**3.4.87 Revisionsöffnung 200x100**
Revisionsöffnung wie zuvor beschrieben

Abmessungen 200X100mm

Komplett liefern und betriebsbereit montieren.

gewähltes Fabrikat/Typ: '______________________'
Menge: 3,000 St

**3.4.88 Revisionsöffnung 300x150**
Revisionsöffnung wie zuvor beschrieben

Abmessungen 300X150mm

Komplett liefern und betriebsbereit montieren.

gewähltes Fabrikat/Typ: '______________________'
Menge: 10,000 St

**3.4.89 Revisionsöffnung 300x200**
Revisionsöffnung wie zuvor beschrieben

Abmessungen 300X200mm

Komplett liefern und betriebsbereit montieren.

gewähltes Fabrikat/Typ: '______________________'
Menge: 12,000 St

*Hinweis*
Überströmelement Kinder-WC OG

**3.4.90 schallgedämmtes Überströmelement**
Überströmelement, schallgedämmt, Wandeinbau Rechteckige
Überströmöffnung 400/×/200/mm, mit integriertem
Schalldämpferkasten, Kulissen aus nichtbrennbarer
Mineralwolle A2, kaschiert, Kulissentiefe 200–300/mm,
beidseitige Abdeckgitter aus Stahlblech, Druckverlust <
15/Pa bei 260/m³/h, Schalldämpfung e 12/dB. Komplett
liefern und montieren.

Komplett liefern und betriebsbereit montieren.

gewähltes Fabrikat/Typ: '______________________'
Menge: 1,000 St

#### 3.5 Dämmung

*Hinweis*
Hinweistext Dämmung

Die folgende Dämmung kommt für Kanäle und
Wickelfalzrohre in Schächten, bei abgehängten und
nichtabgehängten Decken zum Einsatz.
In notwendigen Fluren ist grundsätzlich
brandbeständiges Isolierungsmaterial zu verwenden.

Die Isolierungen sind wandbündig
abzuschneiden. Bei Kanalwanddurchführungen, die in
ständig sichtbaren Bereichen liegen, sind die
Schnittkanten mitverz. Blechrosetten abzudecken.
Alle Kanalöffnungen, die durch Montageunterbrechung
entstehen, sind provisorisch zu verschließen.

**3.5.1 Alukaschierte Mineralwolle, rechteckiger Kanal, 30 mm**
Baustoffklasse: A1 nach DIN 13501-1
Schmelzpunkt: > 1000 °C nach DIN 4102-17
Wärmeleitfähigkeit: ë10°C = 0,038 W/(m’K)
nach DIN EN 12667 (nach Rohrverfahren)
Diffusionsäquivalente Luftschichtdicke:
Sd > 200 m nach DIN EN 12086
Oberfläche: gitternetzverstärkte Aluminiumfolie

Einbau:
Dämmmatten auf den vorhandenen Leitungsumfang
zuschneiden und gemäß DIN 4140 mit verzinktem
Bindedraht, mindestens 6 Windungen pro Meter
Leitungslänge, befestigen.

Alle Dämmstofffugen mit 100 mm breitem,
selbstklebendem Klebeband dicht verkleben.

Zusätzl. Anforderungen:

Transport- und Durchgangsbereich, Dämmung
mit einer Ummantelung aus verzinktem Stahl-
bzw. Aluminiumblech nach DIN 4140 versehen.

Außenbereich, Dämmung mit einer Ummantelung
aus verzinktem Stahl- bzw. Aluminiumblech incl.
Luftschicht nach DIN 4140 versehen.

Komplett liefern und betriebsbereit montieren.

gewähltes Fabrikat/Typ: '______________________'
Menge: 475,000 m²

**3.5.2 Alukaschierte Mineralwolle, runder Kanal, 30 mm**
Baustoffklasse: A1 nach DIN 13501-1
Schmelzpunkt: > 1000 °C nach DIN 4102-17
Wärmeleitfähigkeit: ë10°C = 0,038 W/(m’K)
nach DIN EN 12667 (nach Rohrverfahren)
Diffusionsäquivalente Luftschichtdicke:
Sd > 200 m nach DIN EN 12086
Oberfläche: gitternetzverstärkte Aluminiumfolie

Einbau:
Dämmmatten auf den vorhandenen Leitungsumfang
zuschneiden und gemäß DIN 4140 mit verzinktem
Bindedraht, mindestens 6 Windungen pro Meter
Leitungslänge, befestigen.

Alle Dämmstofffugen mit 100 mm breitem,
selbstklebendem Klebeband dicht verkleben.

Zusätzl. Anforderungen:

Transport- und Durchgangsbereich, Dämmung
mit einer Ummantelung aus verzinktem Stahl-
bzw. Aluminiumblech nach DIN 4140 versehen.

Außenbereich, Dämmung mit einer Ummantelung
aus verzinktem Stahl- bzw. Aluminiumblech incl.
Luftschicht nach DIN 4140 versehen.

Komplett liefern und betriebsbereit montieren.

gewähltes Fabrikat/Typ: '______________________'
Menge: 280,000 m²

#### 3.6 Schalldämpfer

**3.6.1 Rohrschalldämpfer DN80, Länge: 300mm**
Starrer Rundschalldämpfer, bestehend aus einem
Außenrohr aus verzinktem Spiralfalzrohr und einem
Streckmetall-Innenrohr mit zwischenliegender
Schalldämmung aus Steinwolle mit
Polyestervliesabdeckung.

Ausführung nach DIN EN 12237 und DIN EN 1506
in Dichtheitsklasse D bzw. ATC2 gemäß
DIN EN 16798-3, unabhängig durch Eurovent zertifiziert.
Steckverbindungen mit werksseitig fest montierter
Doppellippendichtung aus
alterungsbeständigem EPDM-Gummi,
temperaturbeständig von -30 bis +100° C.
Nennweiten 80 selbstsicherndem Stecksystem
zur weitestgehend schraubenlosen Verbindung.
Hygieneanforderung gemäß VDI 6022 werden erfüllt.

Material verzinktes Stahlblech
Isolierstärke 50mm
Länge 300mm
Nennweite DN80

Komplett liefern und betriebsbereit montieren.

gewähltes Fabrikat/Typ: '______________________'
Menge: 4,000 St

**3.6.2 Rohrschalldämpfer DN250, Länge: 600mm**
Starrer Rundschalldämpfer, bestehend aus einem
Außenrohr aus verzinktem Spiralfalzrohr und einem
Streckmetall-Innenrohr mit zwischenliegender
Schalldämmung aus Steinwolle mit
Polyestervliesabdeckung.

Ausführung nach DIN EN 12237 und DIN EN 1506
in Dichtheitsklasse D bzw. ATC2 gemäß
DIN EN 16798-3, unabhängig durch Eurovent zertifiziert.
Steckverbindungen mit werksseitig fest montierter
Doppellippendichtung aus
alterungsbeständigem EPDM-Gummi,
temperaturbeständig von -30 bis +100° C.
Nennweiten 80 selbstsicherndem Stecksystem
zur weitestgehend schraubenlosen Verbindung.
Hygieneanforderung gemäß VDI 6022 werden erfüllt.

Material verzinktes Stahlblech
Isolierstärke 50mm
Länge 600mm
Nennweite DN250

Komplett liefern und betriebsbereit montieren.

gewähltes Fabrikat/Typ: '______________________'
Menge: 1,000 St

#### 3.7 Elektrische Nachheizregister

**3.7.1 Nachheizregister Mitarbeiterumkleide**
Elektrisches Rohrheizregister Liefern und montieren
eines elektrischen Rohr-Nachheizregisters zur Erwärmung
der Zuluft in Lüftungsleitungen. Ausführung passend zur
vorhandenen Nennweite DN/100, mit integrierter
thermischer Absicherung.
 (Temperaturbegrenzer/Überhitzungsschutz). Heizleistung
ca. 250/W, geeignet zur Erwärmung eines
Luftvolumenstroms von ca. 180/m³/h um ca. 3/K.
Anschluss über 230/V-Festanschluss.

Raumthermostat
Liefern und montieren eines externen Raumthermostats
zur temperaturabhängigen Ein-/Ausschaltung des
Heizregisters nach einstellbarem Sollwert.
Schaltkontakt zur direkten Freigabe des Heizregisters.
Montage im Aufenthaltsraum.

Leistungsumfang: Elektrischer Anschluss, Verdrahtung
zwischen Thermostat und Heizregister, Funktionsprüfung,
Inbetriebnahme sowie alle erforderlichen
Nebenleistungen.

Komplett liefern und betriebsbereit montieren.

gewähltes Fabrikat/Typ: '______________________'
Menge: 1,000 St

**3.7.2 Nachheizregister Kinder-WC EG**
Elektrisches Rohrheizregister Liefern und montieren
eines elektrischen Rohr-Nachheizregisters zur Erwärmung
der Zuluft in Lüftungsleitungen. Ausführung passend zur
vorhandenen Nennweite DN/200, mit integrierter
thermischer Absicherung.
 (Temperaturbegrenzer/Überhitzungsschutz). Heizleistung
ca. 300/W, geeignet zur Erwärmung eines
Luftvolumenstroms von ca. 240/m³/h um ca. 3/K.
Anschluss über 230/V-Festanschluss.

Raumthermostat
Liefern und montieren eines externen Raumthermostats
zur temperaturabhängigen Ein-/Ausschaltung des
Heizregisters nach einstellbarem Sollwert.
Schaltkontakt zur direkten Freigabe des Heizregisters.
Montage im Aufenthaltsraum.

Leistungsumfang: Elektrischer Anschluss, Verdrahtung
zwischen Thermostat und Heizregister, Funktionsprüfung,
Inbetriebnahme sowie alle erforderlichen
Nebenleistungen.

Komplett liefern und betriebsbereit montieren.

gewähltes Fabrikat/Typ: '______________________'
Menge: 1,000 St

#### 3.8 Einregulierung der kompletten Neuinstallation

**3.8.1 Einregulierung**
bestehend aus:
Einregulierung der Luftmengen nach Abschluss der
Montagearbeiten an der neu installierten
Lüftungsanlage. Alle Zu- und Abluftvolumenströme werden
gemäß den planerischen Vorgaben eingestellt,
dokumentiert und überprüft. Hierzu werden sämtliche
Luftdurchlässe, Ventile und Volumenstromregler
fachgerecht justiert, sodass die erforderlichen
Sollwerte innerhalb der zulässigen Toleranzen erreicht
werden.
Im Rahmen der Einregulierung werden folgende Leistungen
erbracht:

Messung der Luftvolumenströme an allen relevanten
Luftauslässen und -einlässen
Einstellung der Luftmengen entsprechend den Planwerten
bzw. den Vorgaben des Lüftungskonzepts
Funktionsprüfung der Anlage im Gesamtsystem
(Druckverhältnisse, Geräuschentwicklung,
Luftverteilung)
Dokumentation der gemessenen und eingestellten Werte in
einem Abnahmeprotokoll

Überprüfung der Betriebsparameter und ggf. Anpassung
der Steuerungs- bzw. Regelungseinstellungen
Die Einregulierung stellt sicher, dass die
Lüftungsanlage energieeffizient, normgerecht und mit
den vorgesehenen Luftmengen betrieben wird.
Menge: 1,000 psch

### 4 Kälteerzeugung

*Hinweis*
Allgemeine Vorbemerkungen
========================

Die nachfolgenden Vorbemerkungen gelten, soweit in den
Einzelpositionen nichts Abweichendes beschrieben ist,
für sämtliche Leistungen dieses LV-Abschnitts.

Sämtliche für die Ausführung der ausgeschriebenen
Leistungen erforderlichen Arbeitsmittel, Werkzeuge,
Geräte und Maschinen einschließlich Hebezeugen und
Montagehilfsmitteln gelten, soweit nicht ausdrücklich
anders ausgeschrieben, als Nebenleistungen gemäß VOB/C.
Sie sind ausschließlich für die Dauer der Ausführung
bereitzustellen; eine dauerhafte Lieferung oder
Übereignung ist nicht geschuldet. Ihr Einsatz ist mit
den angebotenen Einheitspreisen abgegolten. Hieraus
entstehen keine gesonderten Vergütungsansprüche.

Die Leistungen umfassen ferner sämtliche für die
fachgerechte Montage, Installation, Druckprüfung,
Dichtheitsprüfung, Spülung, Evakuierung (bei
Kälteanlagen), Isolierarbeiten, Inbetriebnahme,
Einregulierung sowie zur vollständigen,
funktionsfähigen und betriebsbereiten Übergabe der
lüftungs- und kältetechnischen Anlagen erforderlichen
Nebenleistungen einschließlich aller hierfür
notwendigen Befestigungs-, Anschluss-, Dichtungs- und
Verbrauchsmaterialien, auch soweit diese nicht
ausdrücklich einzeln aufgeführt sind. Hierzu zählen
insbesondere Luftkanäle und Formstücke, flexible
Kanalanschlüsse, Rohrleitungen für Kälte- und ggf. Heiz
/Kühlmedien, Rohr- und Kanalbefestigungen, Dichtungen,
Verschraubungen, Übergangsstücke, Dämm- und
Kältedämmmaterialien inklusive Dampfsperren,
Kondensatschutzmaterialien, Armaturen, Ventile, Regel-
und Absperrkomponenten, Klein- und Verbindungsteile
sowie sonstige für die fachgerechte Ausführung
erforderliche Materialien.

Ebenfalls eingeschlossen sind sämtliche erforderlichen
Prüfungen, Messungen, Dichtheits- und
Funktionsprüfungen (insbesondere Luftmengen-, Druck-
und Temperaturmessungen sowie Kältemittel- und
Anlagenprüfungen) gemäß den allgemein anerkannten
Regeln der Technik sowie den einschlägigen Normen und
Vorschriften, einschließlich der vollständigen
Dokumentation und Protokollierung, soweit diese zur
betriebsbereiten Übergabe der Anlagen erforderlich
sind.

Zusätzliche Vergütungsansprüche für die vorstehend
beschriebenen Leistungen, Materialien, Hilfsmittel oder
Nebenleistungen sind ausgeschlossen, soweit diese nicht
ausdrücklich gesondert ausgeschrieben wurden.

#### 4.1 Kaltwassersatz

**4.1.1 Luftgekühlter Kaltwassersatz R32 60 kW**
Bereitstellung, Lieferung, Aufstellung, Anschluss und
betriebsfertige Montage eines luftgekühlten
Kaltwassersatzes für die Außenaufstellung auf der
bauseitig vorbereiteten Gitterroststellfläche auf dem
Dach. Die Anlage muss mit einem Kältemittel der
Sicherheitsklasse A2L betrieben werden (z./B. R32 oder
gleichwertig). Die Konstruktion des Geräts muss eine
reduzierte Kältemittelfüllmenge ermöglichen, um den CO2
Fußabdruck der Anlage deutlich zu senken.
Das Gehäuse besteht aus verzinkten und beschichteten
Stahlblechen und ist für den dauerhaften Außeneinsatz
geeignet. Die Einheit ist mit hocheffizienten EC-
Axialventilatoren ausgestattet, mindestens Schutzart
IP55, mit thermischem Überlastschutz und Schutzgittern.
Der Kältemittelkreislauf besteht aus mindestens zwei
Scroll-Verdichtern in Tandemanordnung oder
gleichwertiger Technologie, einem
Plattenwärmeübertrager aus Edelstahl als Verdampfer,
einem elektronischen Expansionsventil sowie einem
luftgekühlten Verflüssiger aus Kupferrohren mit
aufgeweiteten Aluminiumlamellen. Die Anlage verfügt
über alle erforderlichen Sicherheits- und
Regelarmaturen, darunter Hochdruckschalter, Hoch- und
Niederdrucktransmitter sowie ein zusätzliches
Druckbegrenzungsventil für größere Leistungsgrößen. Die
Verdichter sind schwingungsentkoppelt montiert und mit
einer Phasenfolgeüberwachung ausgestattet.
Der innenliegende Wärmeübertrager ist isoliert und mit
einer elektrischen Frostschutzheizung ausgestattet, um
ein Einfrieren bei niedrigen Umgebungstemperaturen im
Stillstand zu verhindern. Der Außenwärmeübertrager ist
so ausgeführt, dass eine reduzierte
Kältemittelfüllmenge ermöglicht wird; optional kann ein
Schutzgitter vorgesehen werden.
Die elektronische Steuerung umfasst ein externes
Bedienfeld zur Anzeige von Betriebsparametern und
Alarmen.

Folgende Funktionen sind mindestens bereitzustellen:
– Benutzerfreundliche Menüführung
– Anzeige und Speicherung der letzten Alarme
– Internes Testverfahren
– Fern-Ein/Aus
– Betriebsstundenzähler für Verdichter und Pumpen
– Überwachung von Druck- und Temperaturwerten über
Transmitter und Sensoren
– Begrenzung der maximalen Austrittstemperatur
– Verwaltung der Parameter der elektronischen
Expansionsventile
– Teillastbetrieb – Umschaltung Kühlen/Heizen über
Fernsignal
– Anbindung an GLT/BMS über Modbus RTU/TCP oder BACnet
MSTP/IP
– Speicherung der Verdichterbetriebsgrenzen

Die Anlage ist mit folgenden Sicherheitseinrichtungen
auszustatten:
– Überlastschutz für Ventilatoren und Verdichter
– Wasserströmungsschalter
– Wasserfilter (mitzuliefern)
– Hochdruckschalter
– Druckbegrenzungsventil (bei größeren Leistungsgrößen)
– Hoch- und Niederdrucktransmitter
– Elektrische Frostschutzheizung am Verdampfer
– Kurbelgehäuseheizung
– Sicherheitsventil Wasserseite 3/bar

Sensorik:
– Temperaturfühler für Wasser-Eintritt und -Austritt
– Temperaturfühler für Verflüssiger
– Lufttemperaturfühler
– Zwei Ausblastemperaturfühler (je Verdichterauslass)
– Drucktransmitter für Saug- und Hochdruck
– Trockenkontakte für externe Signale (Ein/Aus,
Sommer/Winter, Tag/Nacht)

Die Anlage muss den folgenden Richtlinien entsprechen:
– Maschinenrichtlinie 2006/42/EG
– Niederspannungsrichtlinie 2014/35/EU
– EMV Richtlinie 2014/30/EU
– Druckgeräterichtlinie 2014/68/EU
– RoHS-Richtlinie 2011/65/EU

Technische Mindestanforderungen:
– Kälteleistung 55–60/kW bei 35/°C Außenluft, 12/6/°C
Wasser
– EER e 3,0
– SEER e 5,0
– Durchflussmenge ca. 10.000/l/h
– Mindestdurchfluss ca. 7.000/l/h
– Druckverlust Verdampfer d 45/kPa
– Elektrische Versorgung 400/V / 3Ph / 50/Hz
– Schallleistungspegel d 84/dB(A)
– Schalldruckpegel in 10/m d 52/dB(A)

Die Lieferung umfasst:
– Gerät
– Transport
– Aufstellung
– Hydraulischer und elektrischer Anschluss
– Inbetriebnahme
– Funktionsprüfung
– Einweisung des Bedienpersonals
– Vollständige technische Dokumentation

Einschließlich aller für die Montage und Inbetriebnahme
erforderlichen Nebenleistungen, die zur vollständigen,
funktionsfähigen und betriebsbereiten Übergabe der
Anlage notwendig sind, sowie sämtlicher Befestigungs-,
Anschluss- und Verbrauchsmaterialien (z. B. Schrauben,
Dübel, Halterungen, Dichtungen, Kabel, Leitungen,
Kleinteile), auch soweit diese nicht ausdrücklich
einzeln aufgeführt sind.

Die nachfolgenden Anforderungen sind Bestandteil der
Leistung:

– Kältemittelfüllung und ggf. Nachfüllmengen gemäß
Herstellervorgaben
– Kältemittelleitungen innerhalb der Einheit sowie
erforderliche Verbindungsleitungen
– Hydraulische Anschlusskomponenten (Flansche,
Verschraubungen, Dichtungen, Übergangsstücke)
– Armaturen auf der Wasserseite (Absperrorgane,
Entleerungen, Entlüftungen) soweit für den
betriebsfertigen Anschluss erforderlich
– Schwingungsdämpfer und elastische Anschlüsse
– Elektrische Anschlussmaterialien innerhalb des Geräts
sowie bis zu den vorgesehenen Anschlusspunkten
– Steuer- und Regelzubehör
– Dämmmaterialien für geräteseitige Anschlüsse und
Tauwasserschutz
– Korrosionsschutzmaßnahmen an Schnittstellen und
Befestigungen
– Betriebsstoffe und Hilfsmittel für Montage und
Inbetriebnahme

Die Leistung umfasst sämtliche für die Ausführung
erforderlichen Arbeitsmittel, Werkzeuge, Geräte und
Maschinen einschließlich aller Hebezeuge und
Montagehilfsmittel. Diese gelten als Nebenleistungen.
Der Einsatz dieser Mittel ist mit den Einheitspreisen
abgegolten; zusätzliche Vergütungsansprüche hieraus –
gleich aus welchem Rechtsgrund – sind ausgeschlossen.

gewähltes Fabrikat/Typ: '______________________'
Menge: 1,000 St

**4.1.2 EC-Ventilatoren**
Ventilatortyp: EC

Komplett liefern und betriebsbereit montieren,
einschließlich aller für die Montage und Inbetriebnahme
erforderlichen Nebenleistungen sowie sämtlicher
Befestigungs-, Anschluss- und Verbrauchsmaterialien (z.
B. Schrauben, Dübel, Halterungen, Dichtungen, Kabel,
Leitungen, Kleinteile), auch soweit diese nicht
ausdrücklich einzeln aufgeführt sind.

gewähltes Fabrikat/Typ: '______________________'
Menge: 1,000 St

**4.1.3 Standard-Einzelpumpe**
Regelbare Umwälzpumpe für Kaltwassersatz,
drehzahlgeregelt, zur bedarfsgerechten Anpassung des
Volumenstroms, geeignet für den Betrieb mit variabler
Temperaturdifferenz ("T) oder konstantem
Differenzdruck.
Komplett liefern und betriebsbereit montieren,
einschließlich aller für die Montage und Inbetriebnahme
erforderlichen Nebenleistungen sowie sämtlicher
Befestigungs-, Anschluss- und Verbrauchsmaterialien (z.
B. Schrauben, Dübel, Halterungen, Dichtungen, Kabel,
Leitungen, Kleinteile), auch soweit diese nicht
ausdrücklich einzeln aufgeführt sind.

gewähltes Fabrikat/Typ: '______________________'
Menge: 1,000 St

**4.1.4 Regelung Pumpe**
Regelbare Umwälzpumpe für Kaltwassersatz,
drehzahlgeregelt, zur bedarfsgerechten Anpassung des
Volumenstroms, geeignet für den Betrieb mit variabler
Temperaturdifferenz ("T) oder konstantem
Differenzdruck.
Komplett liefern und betriebsbereit montieren,
einschließlich aller für die Montage und Inbetriebnahme
erforderlichen Nebenleistungen sowie sämtlicher
Befestigungs-, Anschluss- und Verbrauchsmaterialien (z.
B. Schrauben, Dübel, Halterungen, Dichtungen, Kabel,
Leitungen, Kleinteile), auch soweit diese nicht
ausdrücklich einzeln aufgeführt sind.

gewähltes Fabrikat/Typ: '______________________'
Menge: 1,000 St

**4.1.5 Softstarter**
Ein elektronisches Bauteil, das die Verdichter
automatisch schrittweise startet und den Anlaufstrom
verringert.

Komplett liefern und betriebsbereit montieren.

gewähltes Fabrikat/Typ: '______________________'
Menge: 1,000 St

**4.1.6 Kältemittelmanometer HD/ND,**
Manometer, die den Betriebsdruck in den Hoch- und
Niederdruckbereichen des Kältemittelkreislaufs
anzeigen.

Komplett liefern und betriebsbereit montieren.

gewähltes Fabrikat/Typ: '______________________'
Menge: 1,000 St

**4.1.7 Verflüssiger Schutzgitter**
Es handelt sich um einen mechanischen Schutz, der aus
einem schwarzen, elektro geschweißten Netz oder einem
lackierten Blech besteht und die Oberfläche jedes
Registers bedeckt.

Komplett liefern und betriebsbereit montieren.

gewähltes Fabrikat/Typ: '______________________'
Menge: 1,000 St

**4.1.8 Gummischwingungsdämpfer,**
Schwingungsdämpfende Gummiauflagen, die unter dem Gerät
angebracht werden, um eine Vibrationsübertragung auf
das Gebäude zu verringern.

Komplett liefern und betriebsbereit montieren.

gewähltes Fabrikat/Typ: '______________________'
Menge: 1,000 St

**4.1.9 Wassermangeldruckschalter,**
Mechanischer Wasserdruckschalter, welcher zum Schutz
vor sehr geringem Wasserdruck an der Wasserversorgung
installiert wird.

Komplett liefern und betriebsbereit montieren.

gewähltes Fabrikat/Typ: '______________________'
Menge: 1,000 St

**4.1.10 Absperrventile**
Sie ermöglichen es, den Kaltwassersatz vom Rest der
Anlage zu trennen.

Komplett liefern und betriebsbereit montieren.

gewähltes Fabrikat/Typ: '______________________'
Menge: 2,000 St

*Hinweis*
Inbetriebnahme

**4.1.11 Inbetriebnahme Kälteanlage**
Leistungsumfang der Inbetriebnahme:
Inbetriebnahme der Kälteanlage einschließlich aller
angeschlossenen Komponenten
Dichtheitsprüfung nach geltender Gesetzgebung (z./B. F-
Gas-Verordnung)
Projektspezifische Parametrierung der Anlage
Einstellen der Sollwerte der Kältemediums und
Regelorgane
Überprüfung der Temperaturspreizungen
Inbetriebnahme von zugehörigem Zubehör (z./B. Steuer-
und Regelgeräte, Anzeigen, Fernbedienungen,
Lüfterregelungen etc.)
Funktionsprüfung aller Regelorgane und
Sicherheitseinrichtungen
Ausgefülltes Inbetriebnahmeprotokoll
Erstellung eines Betriebshandbuchs gemäß einschlägiger
Normen und Verordnungen
Einmalige Einweisung des Betreibers
Fahrtkosten innerhalb des Landes sind im
Leistungsumfang enthalten.
Menge: 1,000 Stk

#### 4.2 Rohrleitungen und Zubehör

##### 4.2.1 Kondensatleitung

**4.2.1.1 Rohre aus Kunststoff DN 32**
Hartes Abflussrohr aus PE

DN 32

liefern und verlegen
Menge: 80,000 m

**4.2.1.2 Zuschlagsposition**
*** Zuschlagsposition
für Form und Verbindungsstücke,
sowie Dichtungs- und Befestigungsmaterial
auf vorgenannte Rohrposition
vom Bieter auszufüllen

.....................%  auf Material und Lohn
Einheit: St

**4.2.1.3 Kondensatsiphon**
Kondensatsiphon zur sicheren Ableitung von Kondensat
aus Kälte-, Klima- oder Lüftungsgeräten. Ausführung zur
Verhinderung von Luftansaugung, Geruchsbelästigung und
Feuchtigkeitsrückstau. Geeignet für den dauerhaften
Betrieb an Kondensatabläufen von Verdampfern,
Tropfwannen, Luftentfeuchtern oder ähnlichen
Aggregaten.
inkl. Trichter und Übergangsmuffe auf Aunschluss
Schmutzwasser DN50

DN 32

liefern und verlegen
Menge: 6,000 St

**4.2.1.4 Dämmung für Kondensatleitung**
Lieferung und fachgerechte Montage von flexiblen
Rohrschläuchen zur Kälteleitungs- bzw.
Kaltwasserdämmung für Kunststoff Rohrleitungen DN32
(Ø/ca. 42/mm).
Dämmstärke: 13/mm (geschlossenzelliges Dämmmaterial)
zur Verhinderung von Tauwasserbildung und
Energieverlusten.
Nähte, Enden und Stoßstellen fachgerecht verkleben bzw.
verschließen, gemäß Herstellerangaben des eingesetzten
Dämmmaterials.
Rohrträger oder Befestigungen thermisch entkoppeln, um
Kondensation an Auflagern zu vermeiden.
Abrechnung: in laufenden Metern (lfm), gemessen entlang
der Rohrleitung.

Material und Verarbeitung müssen den einschlägigen
Normen und Richtlinien für Kälte- und
Trinkwasserleitungen entsprechen (z./B. DIN 4140, DIN
18/421, VOB, Brandschutzanforderungen).

Baustoffklasse und Umweltanforderungen entsprechend den
geltenden Vorschriften.

liefern und verlegen
Menge: 80,000 m

##### 4.2.2 Kaltwasserverrohrung

*Hinweis*
Kaltwsserverrohrung

Rohre aus nichtrostenden Stählen nach DIN 17455
der Werkstoff-Nr. 1.4401, in geschweißter Ausführung
für die Verwendung in der Trinkwasser-Installation
nach DIN 1988, sowie des technischen Arbeitsblattes W
541, mit Eignungsnachweis der Rohre gemäß DIN 1988,
für Kalt- und Warmwasser bis 95°C und max. 16 bar.
Rohrverbindung:  Preß-Fittings.
Die Preßverbindungen dürfen nur mit dem vom
Preßfittinghersteller vorgeschriebenen Preßwerkzeug
durchgeführt werden.
In den Einheitspreisen einzurechnen ist der Rohrververschnitt, Dichtungsmaterial, sowie Vorhalten der
entsprechenden Werkzeuge.
Einschl. Isolierung von Mauer- und Deckendurchführungen (Ausnahme: Brandschutzdurchführungen!)
mit beidseitigem Überstand von ca. 5,0 cm, inkl.
Überschubrohre.
Die Form- und Verbindungsstücke werden übermessen und
als Zuschlag vergütet.
Die Rohrbefestigung ist über die Zuschlagsposition zu
verpreisen.
Es wird darauf hingewiesen, daß nur ein DVGW-
zugelassenes System, nach den Vorgaben des Herstellers
verwendet werden darf

**4.2.2.1 Rohre aus nichtrostenden Stählen DN 20**
wie zuvor beschrieben,

DN 20
liefern und verlegen
Menge: 85,000 m

**4.2.2.2 Rohre aus nichtrostenden Stählen DN 25**
wie zuvor beschrieben,

DN 25
liefern und verlegen
Menge: 75,000 m

**4.2.2.3 Rohre aus nichtrostenden Stählen DN 32**
wie zuvor beschrieben,

DN 32
liefern und verlegen
Menge: 70,000 m

**4.2.2.4 Rohre aus nichtrostenden Stählen DN 50**
wie zuvor beschrieben,

DN 50
liefern und verlegen
Menge: 110,000 m

**4.2.2.5 Rohre aus nichtrostenden Stählen DN 65**
wie zuvor beschrieben,

DN 65
liefern und verlegen
Menge: 40,000 m

**4.2.2.6 Zuschlagsposition**
*** Zuschlagsposition
für Form und Verbindungsstücke,
sowie Dichtungs- und Befestigungsmaterial
auf vorgenannte Rohrposition
vom Bieter auszufüllen

.....................%  auf Material und Lohn
Einheit: St

*Hinweis*
Diffusionsdichte Dämmung Kaltwasserleitungen

**4.2.2.7 DN 20**
Lieferung und fachgerechte Montage von flexiblen
Rohrschläuchen zur Kälteleitungs- bzw.
Kaltwasserdämmung für metallische Rohrleitungen DN20
(Ø/ca. 26/mm).
Dämmstärke: 20/mm (geschlossenzelliges Dämmmaterial)
zur Verhinderung von Tauwasserbildung und
Energieverlusten.
Nähte, Enden und Stoßstellen fachgerecht verkleben bzw.
verschließen, gemäß Herstellerangaben des eingesetzten
Dämmmaterials.
Rohrträger oder Befestigungen thermisch entkoppeln, um
Kondensation an Auflagern zu vermeiden.
Abrechnung: in laufenden Metern (lfm), gemessen entlang
der Rohrleitung.

Material und Verarbeitung müssen den einschlägigen
Normen und Richtlinien für Kälte- und
Trinkwasserleitungen entsprechen (z./B. DIN 4140, DIN
18/421, VOB, Brandschutzanforderungen).

Baustoffklasse und Umweltanforderungen entsprechend den
geltenden Vorschriften.

liefern und verlegen
Menge: 85,000 m

**4.2.2.8 DN 25**
Lieferung und fachgerechte Montage von flexiblen
Rohrschläuchen zur Kälteleitungs- bzw.
Kaltwasserdämmung für metallische Rohrleitungen DN25
(Ø/ca. 33/mm).
Dämmstärke: 20/mm (geschlossenzelliges Dämmmaterial)
zur Verhinderung von Tauwasserbildung und
Energieverlusten.
Nähte, Enden und Stoßstellen fachgerecht verkleben bzw.
verschließen, gemäß Herstellerangaben des eingesetzten
Dämmmaterials.
Rohrträger oder Befestigungen thermisch entkoppeln, um
Kondensation an Auflagern zu vermeiden.
Abrechnung: in laufenden Metern (lfm), gemessen entlang
der Rohrleitung.

Material und Verarbeitung müssen den einschlägigen
Normen und Richtlinien für Kälte- und
Trinkwasserleitungen entsprechen (z./B. DIN 4140, DIN
18/421, VOB, Brandschutzanforderungen).

Baustoffklasse und Umweltanforderungen entsprechend den
geltenden Vorschriften.

liefern und verlegen
Menge: 75,000 m

**4.2.2.9 DN 32**
Lieferung und fachgerechte Montage von flexiblen
Rohrschläuchen zur Kälteleitungs- bzw.
Kaltwasserdämmung für metallische Rohrleitungen DN32
(Ø/ca. 42/mm).
Dämmstärke: 25/mm (geschlossenzelliges Dämmmaterial)
zur Verhinderung von Tauwasserbildung und
Energieverlusten.
Nähte, Enden und Stoßstellen fachgerecht verkleben bzw.
verschließen, gemäß Herstellerangaben des eingesetzten
Dämmmaterials.
Rohrträger oder Befestigungen thermisch entkoppeln, um
Kondensation an Auflagern zu vermeiden.
Abrechnung: in laufenden Metern (lfm), gemessen entlang
der Rohrleitung.

Material und Verarbeitung müssen den einschlägigen
Normen und Richtlinien für Kälte- und
Trinkwasserleitungen entsprechen (z./B. DIN 4140, DIN
18/421, VOB, Brandschutzanforderungen).

Baustoffklasse und Umweltanforderungen entsprechend den
geltenden Vorschriften.

liefern und verlegen
Menge: 70,000 m

**4.2.2.10 DN 50**
Lieferung und fachgerechte Montage von flexiblen
Rohrschläuchen zur Kälteleitungs- bzw.
Kaltwasserdämmung für metallische Rohrleitungen DN50
(Ø/ca. 60/mm).
Dämmstärke: 25/mm (geschlossenzelliges Dämmmaterial)
zur Verhinderung von Tauwasserbildung und
Energieverlusten.
Nähte, Enden und Stoßstellen fachgerecht verkleben bzw.
verschließen, gemäß Herstellerangaben des eingesetzten
Dämmmaterials.
Rohrträger oder Befestigungen thermisch entkoppeln, um
Kondensation an Auflagern zu vermeiden.
Abrechnung: in laufenden Metern (lfm), gemessen entlang
der Rohrleitung.

Material und Verarbeitung müssen den einschlägigen
Normen und Richtlinien für Kälte- und
Trinkwasserleitungen entsprechen (z./B. DIN 4140, DIN
18/421, VOB, Brandschutzanforderungen).

Baustoffklasse und Umweltanforderungen entsprechend den
geltenden Vorschriften.

liefern und verlegen
Menge: 130,000 m

**4.2.2.11 DN 65**
Lieferung und fachgerechte Montage von flexiblen
Rohrschläuchen zur Kälteleitungs- bzw.
Kaltwasserdämmung für metallische Rohrleitungen DN65
(Ø/ca. 76/mm).
Dämmstärke: 25/mm (geschlossenzelliges Dämmmaterial)
zur Verhinderung von Tauwasserbildung und
Energieverlusten.
Nähte, Enden und Stoßstellen fachgerecht verkleben bzw.
verschließen, gemäß Herstellerangaben des eingesetzten
Dämmmaterials.
Rohrträger oder Befestigungen thermisch entkoppeln, um
Kondensation an Auflagern zu vermeiden.
Abrechnung: in laufenden Metern (lfm), gemessen entlang
der Rohrleitung.

Material und Verarbeitung müssen den einschlägigen
Normen und Richtlinien für Kälte- und
Trinkwasserleitungen entsprechen (z./B. DIN 4140, DIN
18/421, VOB, Brandschutzanforderungen).

Baustoffklasse und Umweltanforderungen entsprechend den
geltenden Vorschriften.

liefern und verlegen
Menge: 40,000 m

*Hinweis*
Vorrichtungen

Die einzubauenden Absperrschieber und Kugelhähne müssen
für den Einsatz in geschlossenen Kaltwasseranlagen
geeignet sein und sich ohne Einschränkungen in
Rohrnetze aus nichtrostendem Stahl integrieren lassen.
Die Armaturen müssen für den Betrieb mit Wasser sowie
Wasser/Glykol-Gemischen geeignet sein und die für
Kälteanlagen üblichen Temperatur- und Druckbereiche
sicher abdecken.
Die Absperrorgane müssen eine zuverlässige,
leckagefreie Absperrfunktion gewährleisten und für den
dauerhaften Betrieb in korrosionskritischen Umgebungen
ausgelegt sein. Gehäuse, Spindel und innere Bauteile
müssen aus korrosionsbeständigen Werkstoffen bestehen,
die mit nichtrostenden Rohrsystemen kompatibel sind.
Die Armaturen müssen über standardisierte Anschlussmaße
(z./B. Flansch- oder Schweißenden nach DIN/EN)
verfügen, sodass eine problemlose Integration in
Edelstahlrohrleitungen möglich ist. Die Konstruktion
muss eine geringe Druckverlustentwicklung, eine gute
Bedienbarkeit sowie eine dauerhafte Dichtheit im
geschlossenen Zustand sicherstellen.

**4.2.2.12 Absperrschieber DN 50**
Absperreinrichtung:
Absperrschieber DN/50
Vollständig öffnend/absperrend, nicht zur
Durchflussregelung
Geeignet für Kaltwasserleitungen in Klimaanlagen
(Betriebsdruck d16/bar, Temperatur ca. 5–12/°C)
Integration in Pressleitung:
Einbau über Press-to-Flansch oder Press-to-Gewinde
Adapter in DN/50 Pressleitung

Dichtung und Montage nach Herstellervorgaben

Montage, Prüfung und Abnahme gemäß Herstellervorgaben

Material:
Korrosionsbeständig, hygienisch und langlebig

In den Einheitspreisen enthaltener Leistungsumfang:

-Rohradapter mit Pressanschluss und wahlweise Flansch-
oder Gewindeanschluss inklusive.
-Rohrleitungsisolierung inklusive.

Befestigungsmaterial, Rohrverschnitt sowie
Dichtungsmaterial in den Einheitspreisen enthalten

Verbindliche technische Vorgaben:

-Es sind ausschließlich DVGW- bzw. normgerecht
zugelassene Systeme zu verwenden.
-Absperrschieber dürfen nur zum Absperren, nicht als
Durchflussregler eingesetzt werden.

liefern und verlegen

gewähltes Fabrikat/Typ: '______________________'
Menge: 8,000 St

**4.2.2.13 Absperrschieber DN 65**
Absperreinrichtung:
Absperrschieber DN/65
Vollständig öffnend/absperrend, nicht zur
Durchflussregelung
Geeignet für Kaltwasserleitungen in Klimaanlagen
(Betriebsdruck d16/bar, Temperatur ca. 5–12/°C)
Integration in Pressleitung:
Einbau über Press-to-Flansch oder Press-to-Gewinde
Adapter in DN/65 Pressleitung

Dichtung und Montage nach Herstellervorgaben

Montage, Prüfung und Abnahme gemäß Herstellervorgaben

Material:
Korrosionsbeständig, hygienisch und langlebig

In den Einheitspreisen enthaltener Leistungsumfang:

-Rohradapter mit Pressanschluss und wahlweise Flansch-
oder Gewindeanschluss inklusive.
-Rohrleitungsisolierung inklusive.

Befestigungsmaterial, Rohrverschnitt sowie
Dichtungsmaterial in den Einheitspreisen enthalten

Verbindliche technische Vorgaben:

-Es sind ausschließlich DVGW- bzw. normgerecht
zugelassene Systeme zu verwenden.
-Absperrschieber dürfen nur zum Absperren, nicht als
Durchflussregler eingesetzt werden.

liefern und verlegen

gewähltes Fabrikat/Typ: '______________________'
Menge: 4,000 St

**4.2.2.14 Kugelhahn DN 20**
Absperreinrichtung:
Kugelhahn DN/20
Vollständig öffnend/absperrend, nicht zur
Durchflussregelung
Geeignet für Kaltwasserleitungen in Klimaanlagen
(Betriebsdruck d16/bar, Temperatur ca. 5–12/°C)
Integration in Pressleitung:
Einbau über Press-to-Flansch oder Press-to-Gewinde
Adapter in DN/20 Pressleitung

Dichtung und Montage nach Herstellervorgaben

Montage, Prüfung und Abnahme gemäß Herstellervorgaben

Material:
Korrosionsbeständig, hygienisch und langlebig

In den Einheitspreisen enthaltener Leistungsumfang:

-Rohradapter mit Pressanschluss und wahlweise Flansch-
oder Gewindeanschluss inklusive.
-Rohrleitungsisolierung inklusive.

Befestigungsmaterial, Rohrverschnitt sowie
Dichtungsmaterial in den Einheitspreisen enthalten

Verbindliche technische Vorgaben:

-Es sind ausschließlich DVGW- bzw. normgerecht
zugelassene Systeme zu verwenden.
-Absperrschieber dürfen nur zum Absperren, nicht als
Durchflussregler eingesetzt werden.

liefern und verlegen

gewähltes Fabrikat/Typ: '______________________'
Menge: 10,000 St

**4.2.2.15 Kugelhahn DN 25**
Absperreinrichtung:
Kugelhahn DN/25
Vollständig öffnend/absperrend, nicht zur
Durchflussregelung
Geeignet für Kaltwasserleitungen in Klimaanlagen
(Betriebsdruck d16/bar, Temperatur ca. 5–12/°C)
Integration in Pressleitung:
Einbau über Press-to-Flansch oder Press-to-Gewinde
Adapter in DN/20 Pressleitung

Dichtung und Montage nach Herstellervorgaben

Montage, Prüfung und Abnahme gemäß Herstellervorgaben

Material:
Korrosionsbeständig, hygienisch und langlebig

In den Einheitspreisen enthaltener Leistungsumfang:

-Rohradapter mit Pressanschluss und wahlweise Flansch-
oder Gewindeanschluss inklusive.
-Rohrleitungsisolierung inklusive.

Befestigungsmaterial, Rohrverschnitt sowie
Dichtungsmaterial in den Einheitspreisen enthalten

Verbindliche technische Vorgaben:

-Es sind ausschließlich DVGW- bzw. normgerecht
zugelassene Systeme zu verwenden.
-Absperrschieber dürfen nur zum Absperren, nicht als
Durchflussregler eingesetzt werden.

liefern und verlegen

gewähltes Fabrikat/Typ: '______________________'
Menge: 16,000 St

*Hinweis*
Hinweistext Montage der Überströmventile:

Die Montage und Einregulierung der Überströmventile ist
an optimaler Stelle im Kältekreis zu realisieren.

**4.2.2.16 Überströmventil DN 25 Kälte EG**
Selbsttätiges, einstellbares
Differenzdruck Überströmventil zur automatischen
Begrenzung des Differenzdrucks in geschlossenen
Kaltwassersystemen. Das Ventil dient zur Sicherstellung
eines Mindestvolumenstroms bei schließenden
Verbrauchern (z./B. Deckenkassetten, Kühldecken,
Umluftkühler) und zum Schutz der Umwälzpumpe vor
unzulässig hohen Druckverhältnissen.
Das Ventil muss folgende Anforderungen erfüllen:

Nennweite DN/25, geeignet für Kühlwasser in
geschlossenen Kälteanlagen
Durchflussleistung: mindestens 1.300/l/h
Einstellbereich des Öffnungsdrucks: fein justierbar ab
ca. 5/mbar bis mindestens 100/mbar
Ausführung als selbsttätiges Differenzdruckventil mit
federbelastetem Regelmechanismus
Stufenlose Einstellung des Öffnungsdrucks ohne
Demontage
Ruhiger, schwingungsfreier Betrieb auch bei sehr
niedrigen Differenzdrücken
Mess  bzw. Prüfanschlüsse zur Kontrolle des
Differenzdrucks (optional zulässig)
Werkstoffe: korrosionsbeständiges Messing oder Rotguss,
geeignet für Kühlwasser ohne Glykol in geschlossenen
Systemen
Max. Betriebstemperatur: e 90/°C (für Kaltwasser
ausreichend)
Max. Betriebsdruck: e 10/bar
Lieferumfang:
Überströmventil DN/25
Einstellskala bzw. Einstellhilfe

inkl. Dichtungen und Verschraubung

Komplett liefern und betriebsbereit montieren.
inkl. aller dafür erforderlicher Werkzeuge und
Materialien

gewähltes Fabrikat/Typ: '______________________'
Menge: 1,000 St

**4.2.2.17 Überströmventil DN 25 Kälte OG**
Selbsttätiges, einstellbares
Differenzdruck Überströmventil zur automatischen
Begrenzung des Differenzdrucks in geschlossenen
Kaltwassersystemen. Das Ventil dient zur Sicherstellung
eines Mindestvolumenstroms bei schließenden
Verbrauchern (z./B. Deckenkassetten, Kühldecken,
Umluftkühler) und zum Schutz der Umwälzpumpe vor
unzulässig hohen Druckverhältnissen.
Das Ventil muss folgende Anforderungen erfüllen:

Nennweite DN/25, geeignet für Kühlwasser in
geschlossenen Kälteanlagen
Durchflussleistung: mindestens 1.007/l/h
Einstellbereich des Öffnungsdrucks: fein justierbar ab
ca. 5/mbar bis mindestens 100/mbar
Ausführung als selbsttätiges Differenzdruckventil mit
federbelastetem Regelmechanismus
Stufenlose Einstellung des Öffnungsdrucks ohne
Demontage
Ruhiger, schwingungsfreier Betrieb auch bei sehr
niedrigen Differenzdrücken
Mess  bzw. Prüfanschlüsse zur Kontrolle des
Differenzdrucks (optional zulässig)
Werkstoffe: korrosionsbeständiges Messing oder Rotguss,
geeignet für Kühlwasser ohne Glykol in geschlossenen
Systemen
Max. Betriebstemperatur: e 90/°C (für Kaltwasser
ausreichend)
Max. Betriebsdruck: e 10/bar
Lieferumfang:
Überströmventil DN/25
Einstellskala bzw. Einstellhilfe

inkl. Dichtungen und Verschraubung

Komplett liefern und betriebsbereit montieren.
inkl. aller dafür erforderlicher Werkzeuge und
Materialien

gewähltes Fabrikat/Typ: '______________________'
Menge: 1,000 St

**4.2.2.18 Überströmventil DN 25 Kälte RLT-Küche Dach**
Selbsttätiges, einstellbares
Differenzdruck Überströmventil zur automatischen
Begrenzung des Differenzdrucks in geschlossenen
Kaltwassersystemen. Das Ventil dient zur Sicherstellung
eines Mindestvolumenstroms bei schließenden
Verbrauchern (z./B. Deckenkassetten, Kühldecken,
Umluftkühler) und zum Schutz der Umwälzpumpe vor
unzulässig hohen Druckverhältnissen.
Das Ventil muss folgende Anforderungen erfüllen:

Nennweite DN/25, geeignet für Kühlwasser in
geschlossenen Kälteanlagen
Durchflussleistung: mindestens 2962/l/h
Einstellbereich des Öffnungsdrucks: fein justierbar ab
ca. 5/mbar bis mindestens 100/mbar
Ausführung als selbsttätiges Differenzdruckventil mit
federbelastetem Regelmechanismus
Stufenlose Einstellung des Öffnungsdrucks ohne
Demontage
Ruhiger, schwingungsfreier Betrieb auch bei sehr
niedrigen Differenzdrücken
Mess  bzw. Prüfanschlüsse zur Kontrolle des
Differenzdrucks (optional zulässig)
Werkstoffe: korrosionsbeständiges Messing oder Rotguss,
geeignet für Kühlwasser ohne Glykol in geschlossenen
Systemen
Max. Betriebstemperatur: e 90/°C (für Kaltwasser
ausreichend)
Max. Betriebsdruck: e 10/bar
Lieferumfang:
Überströmventil DN/25
Einstellskala bzw. Einstellhilfe

inkl. Dichtungen und Verschraubung

Komplett liefern und betriebsbereit montieren.
inkl. aller dafür erforderlicher Werkzeuge und
Materialien

gewähltes Fabrikat/Typ: '______________________'
Menge: 1,000 St

**4.2.2.19 Überströmventil DN 25 Kälte RLT-Kita EG**
Selbsttätiges, einstellbares
Differenzdruck Überströmventil zur automatischen
Begrenzung des Differenzdrucks in geschlossenen
Kaltwassersystemen. Das Ventil dient zur Sicherstellung
eines Mindestvolumenstroms bei schließenden
Verbrauchern (z./B. Deckenkassetten, Kühldecken,
Umluftkühler) und zum Schutz der Umwälzpumpe vor
unzulässig hohen Druckverhältnissen.
Das Ventil muss folgende Anforderungen erfüllen:

Nennweite DN/25, geeignet für Kühlwasser in
geschlossenen Kälteanlagen
Durchflussleistung: mindestens 3608/l/h
Einstellbereich des Öffnungsdrucks: fein justierbar ab
ca. 5/mbar bis mindestens 100/mbar
Ausführung als selbsttätiges Differenzdruckventil mit
federbelastetem Regelmechanismus
Stufenlose Einstellung des Öffnungsdrucks ohne
Demontage
Ruhiger, schwingungsfreier Betrieb auch bei sehr
niedrigen Differenzdrücken
Mess  bzw. Prüfanschlüsse zur Kontrolle des
Differenzdrucks (optional zulässig)
Werkstoffe: korrosionsbeständiges Messing oder Rotguss,
geeignet für Kühlwasser ohne Glykol in geschlossenen
Systemen
Max. Betriebstemperatur: e 90/°C (für Kaltwasser
ausreichend)
Max. Betriebsdruck: e 10/bar
Lieferumfang:
Überströmventil DN/25
Einstellskala bzw. Einstellhilfe

inkl. Dichtungen und Verschraubung

Komplett liefern und betriebsbereit montieren.
inkl. aller dafür erforderlicher Werkzeuge und
Materialien

gewähltes Fabrikat/Typ: '______________________'
Menge: 1,000 St

##### 4.2.3 Blechmantel Rohrverlauf außen

**4.2.3.1 Blechummantelung für Kaltwasserleitungen DN50**
Lieferung und fachgerechte Montage einer
Blechummantelung für gedämmte Kaltwasserleitungen DN50
(Rohr Ø ca. 60 mm) mit vorhandener Dämmung (Dämmstärke
25 mm).
Ummantelung aus korrosionsbeständigem Metallblech (z.
B. verzinktes Stahlblech, Aluminium oder gleichwertig),
Materialdicke und Ausführung entsprechend den
technischen Anforderungen und Einsatzbedingungen.
Anpassung der Ummantelung an den Außendurchmesser der
gedämmten Leitung inkl. Begleitheizung.
Ausführung als geschlossene Mantelschale mit Längs- und
Querstößen, fachgerecht überlappt, verbunden und gegen
Feuchtigkeitseintritt gesichert.
Befestigung mittels geeigneter Spannbänder, Schrauben
oder Nieten gemäß den anerkannten Regeln der Technik.
Ausbildung aller Formteile, Bögen, Abzweige,
Armaturenbereiche und Endabschlüsse passend zur
Rohrführung.
Berücksichtigung von Revisions- und Wartungsöffnungen,
soweit erforderlich.
Schutzfunktion der Ummantelung gegen mechanische
Einwirkungen sowie Witterungseinflüsse (bei
Außenverlegung).
Lieferung und Verlegung: Abrechnung in laufenden Metern
(lfm), gemessen entlang der Rohrleitung.
Material und Ausführung gemäß den einschlägigen Normen
und Richtlinien (z. B. DIN 4140, DIN 18 421, VOB).

Inkl. witterungsbeständiger Abdichtung der
Stellmototren und Ventile zur Regulierung des
Kälteregisters.

Komplett liefern und betriebsbereit montieren.

gewähltes Fabrikat/Typ: '______________________'
Menge: 20,000 m

**4.2.3.2 Blechummantelung für Kaltwasserleitungen DN65**
Lieferung und fachgerechte Montage einer
Blechummantelung für gedämmte Kaltwasserleitungen DN65
(Rohr Ø ca. 76 mm) mit vorhandener Dämmung (Dämmstärke
25 mm).
Ummantelung aus korrosionsbeständigem Metallblech (z.
B. verzinktes Stahlblech, Aluminium oder gleichwertig),
Materialdicke und Ausführung entsprechend den
technischen Anforderungen und Einsatzbedingungen.
Anpassung der Ummantelung an den Außendurchmesser der
gedämmten Leitung inkl. Begleitheizung.
Ausführung als geschlossene Mantelschale mit Längs- und
Querstößen, fachgerecht überlappt, verbunden und gegen
Feuchtigkeitseintritt gesichert.
Befestigung mittels geeigneter Spannbänder, Schrauben
oder Nieten gemäß den anerkannten Regeln der Technik.
Ausbildung aller Formteile, Bögen, Abzweige,
Armaturenbereiche und Endabschlüsse passend zur
Rohrführung.
Berücksichtigung von Revisions- und Wartungsöffnungen,
soweit erforderlich.
Schutzfunktion der Ummantelung gegen mechanische
Einwirkungen sowie Witterungseinflüsse (bei
Außenverlegung).
Lieferung und Verlegung: Abrechnung in laufenden Metern
(lfm), gemessen entlang der Rohrleitung.
Material und Ausführung gemäß den einschlägigen Normen
und Richtlinien (z. B. DIN 4140, DIN 18 421, VOB).

Komplett liefern und betriebsbereit montieren.

gewähltes Fabrikat/Typ: '______________________'
Menge: 20,000 m

*Hinweis*
Dachdurchführungen Kälteleitungen

**4.2.3.3 Dachdurchführung für 2 gedämmte Stahlleitungen**
Leistungsbeschreibung:
Liefern und montieren einer rechteckigen Aluminium-
Dachdurchführung zur Durchführung von insgesamt vier
gedämmten Stahlleitungen (2× DN/65) durch die
Dachfläche. Die Dachdurchführung ist in geeigneter
Größe (z./B. 400×300/mm oder nach Aufmaß) auszuwählen,
sodass alle Leitungen mit Dämmung spannungsfrei und
ohne Pressverbindungen durch die Öffnung geführt werden
können.
Umfang der Leistung:

Lieferung der Dachdurchführung aus 2/mm Aluminium
Montage auf der Dachfläche gemäß Herstellerangaben
Befestigung auf dem Untergrund
Durchführung der gedämmten Rohrleitungen (ohne
Blechmantel)
Übergabe an Dachdecker zur Abdichtung

Komplett liefern und betriebsbereit montieren.

gewähltes Fabrikat/Typ: '______________________'
Menge: 1,000 St

**4.2.3.4 Weiterführung des Blechmantels**
Leistungsbeschreibung:
Weiterführung des Blechmantels oberhalb der
Dachdurchführung für vier gedämmte Stahlleitungen (2×
DN/65, 2× DN/50). Der Blechmantel wird oberhalb der
Dachdurchführung neu angesetzt. Die Ummantelung erfolgt
mit passgenauen Blechschalen aus verzinktem Stahlblech.

Umfang der Leistung:
Lieferung und Montage neuer Blechschalen aus verzinktem
Stahlblech
Materialstärke 0,75–1,0/mm (nach Aufmaß)
Anpassung an die Rohrführung
Befestigung mittels Blindnieten oder Falz
Abdichtung der Stoßstellen mit UV-beständigem Dichtband
Sicherstellung eines durchgehenden,
witterungsbeständigen Mantels
Saubere Übergänge zur vorhandenen Dämmung

Komplett liefern und betriebsbereit montieren.

gewähltes Fabrikat/Typ: '______________________'
Menge: 1,000 St

##### 4.2.4 Verteiler

**4.2.4.1 Kombinierter Vor- und Rücklaufverteiler**
Lieferung und Montage eines kombinierten Vor- und
Rücklaufverteilers für Kühlwasseranlagen, bestehend
aus:
Zwei thermisch getrennten, übereinander angeordneten
Verteilerkammern aus geschweißtem Stahlblech.
Vorlaufkammer mit Abgangsstutzen als Gewinde- oder
Flanschanschlüsse nach DIN.
Eingeschweißte Rohrhülsen zur Durchführung der
Rücklaufstutzen.
Rücklaufkammer mit Abgangsstutzen als Gewinde- oder
Flanschanschlüsse nach DIN, durch die Rohrhülsen der
Vorlaufkammer geführt.
Abgangsstutzen für Vor- und Rücklauf nebeneinander
angeordnet.
Flanschanschlüsse auf gleicher Spindelhöhe, abgestimmt
auf Armaturen nach DIN EN 558-1 sowie auf die
erforderliche Dämmdicke.
Entleerungsmuffen für beide Kammern.

Werkseitige Druckprüfung und Grundierung.
Einsatzbereich: Kühlwasser Technische Daten:

Wasserdurchsatz: ca. 129 m³/h
Leistung bei "T = 6 K: ca. 900 kW
Betriebstemperatur: 6/12 °C

Max. Betriebsüberdruck: 6 bar
Länge der Verteilerkammer: ca. 2,27 m

Abgänge:

4 × Flansch DN 32 / PN 6
2 × Flansch DN 50 / PN 6
2 × Flansch DN 65 / PN 6

Entleerungen: 2 × 1"

Komplett liefern und betriebsbereit montieren.

gewähltes Fabrikat/Typ: '______________________'
Menge: 1,000 St

**4.2.4.2 Verteilerisolierung**
Fertigisolierung passend für o. g. Verteiler

Komplett liefern und betriebsbereit montieren.

gewähltes Fabrikat/Typ: '______________________'
Menge: 1,000 St

**4.2.4.3 schallgedämmten Standkonsole**
Lieferung und Montage einer höhenverstellbaren,
schallgedämmten Standkonsole für o. g. Rohrverteiler,
bestehend aus:
Bodenplatte zur Schraubbefestigung
Profilstahlkonstruktion, korrosionsgeschützt (z./B.
galvanisch verzinkt)
Stufenlos einstellbare Konsolenhöhe von ca. 325–515 mm
Inklusive Befestigungsmaterial (Schrauben, Dübel,
Unterlegscheiben)

Komplett liefern und betriebsbereit montieren.

gewähltes Fabrikat/Typ: '______________________'
Menge: 3,000 St

**4.2.4.4 Bezeichnungsschild**
(VE=2 Stück)
110x24 mm, zum Befestigen an Isolierung

Komplett liefern und betriebsbereit montieren.

gewähltes Fabrikat/Typ: '______________________'
Menge: 6,000 St

**4.2.4.5 Entleerrinne**
Stahlblech-C-Profil mit Ablaufsieb feuerverzinkt

Komplett liefern und betriebsbereit montieren.

gewähltes Fabrikat/Typ: '______________________'
Menge: 1,000 St

**4.2.4.6 Halterung**
zum Befestigen der Entleerrinne an der Konsole.

Komplett liefern und betriebsbereit montieren.

gewähltes Fabrikat/Typ: '______________________'
Menge: 3,000 St

**4.2.4.7 AGI-Beschichtung**
Verteiler mit Korrosionsschutzsystem nach
AGI-Arbeitsblatt Q 151 System Nr. 1.4
1. Oberflächenvorbereitung gemäß DIN EN ISO
12944-4/SSPC Norm - Reinheitsgrad SA 2 1/2.
2. Grundbeschichtung Epoxidharz,
zweikomponentig (EP). Sollschichtdicke 80 ¼m.
Farbe PE 1204ARA735 lichtgrau.
3. Deckbeschichtung Epoxidharz,
zweikomponentig (EP). Sollschichtdicke 80 ¼m.
Farbe PB 100RA905 schwarz.

Komplett liefern und betriebsbereit montieren.

gewähltes Fabrikat/Typ: '______________________'
Menge: 3,040 m

#### 4.3 Ausdehnungsgefäß und Sicherheitsgruppe

##### 4.3.1 Druckhaltung

**4.3.1.1 Ausdehnungsgefäß N 100**
Membran-Druckausdehnungsgefäß für geschlossene Heiz-
und Kühlwassersysteme. Gefäße sind konstruiert und
gefertigt nach DIN EN 13831. Zulassung gemäß Richtlinie
für Druckgeräte 2014/68/EU.
Langlebige Epoxidharzbeschichtung
Nicht tauschbare Halbmembran nach DIN EN 13831
Ab 35 Liter stehend
Für Frostschutzmittelzusatz mindestens 25 bis 50 %
Mit Gewindeanschlüssen
Max. zulässige Systemtemperatur 120 °C
Max. zulässige Betriebstemperatur 70 °C
Hinweis:
Keine Bewilligungspflicht gemäß Schweizer Richtlinie
SWKI HE301-01 und SVTI bei (PSV * VN = 3.000 bar *
Liter).
Nennvolumen: 100
Farbe: grau
Membranmaterial: SBR
Nennvolumen: 100 l
Max. Nutzvolumen: 72 l
Max. zul. Systemtemperatur: 120 °C
Min. zul. Betriebstemperatur (ft): -10 °C
Max. zul. Betriebstemperatur: 70 °C
Max. zul. Betriebsüberdruck: 6 bar
Gasvordruck werksseitig: 1.5 bar

Komplett liefern und betriebsbereit montieren.

gewähltes Fabrikat/Typ: '______________________'
Menge: 1,000 St

**4.3.1.2 Kappenventil**
Für Membran-Druckausdehnungsgefäße in geschlossenen
Heizungs- und Kühlwasseranlagen.
Mit einer gegen unbeabsichtigtes Schließen gesicherten
Absperrung und einer Entleerung gemäß DIN EN 12828.

Komplett liefern und betriebsbereit montieren.

gewähltes Fabrikat/Typ: '______________________'
Menge: 1,000 St

##### 4.3.2 Abscheidung Schmutz

**4.3.2.1 Magnetischer Schlamm- und Schmutzabscheider**
Für den Einsatz in Heiz- und Kühlwassersystemen sowie
anderen geschlossenen, flüssigkeitsgefüllten Anlagen.
Geeignet für die Medien Wasser sowie Wasser/Glykol-
Gemische bis zu einem Mischungsverhältnis von 50/50/%.
Der Schlamm- und Schmutzabscheider verfügt über einen
integrierten Hochleistungsmagneten zur Abscheidung
ferromagnetischer Partikel. Der Magnet ist in einer
abnehmbaren Ansteckhülse untergebracht und ermöglicht
eine werkzeuglose Befestigung am Abscheidergehäuse.
Durch ein axial ausgerichtetes Magnetfeld werden
magnetische Partikel effizient im Abscheider
zurückgehalten.
Zur Reinigung wird der Magnet durch einfaches Abziehen
von der Hülse entfernt; die angesammelten Partikel
können anschließend ohne Betriebsunterbrechung entfernt
werden. Der Magnet kann für Wartungsarbeiten jederzeit
abgenommen und wieder aufgesteckt werden.
Der Schmutzsammelraum ist über einen separaten
Entschlammungskugelhahn vollständig entleer- und
reinigbar, ebenfalls ohne Unterbrechung des
Anlagenbetriebs.

Komplett liefern und betriebsbereit montieren.

gewähltes Fabrikat/Typ: '______________________'
Menge: 1,000 St

**4.3.2.2 Wärmedämmung für Schlammabscheider.**
Bestehend aus zwei form- und temperaturstabilen,
anpassbaren, formschlüssigen Halbschalen aus Hartschaum
mit Klappverschluß oder Spannband.

Komplett liefern und betriebsbereit montieren.

gewähltes Fabrikat/Typ: '______________________'
Menge: 1,000 St

##### 4.3.3 Sicherheitstechnik

**4.3.3.1 Sicherheitsventil**
Ansprechdruck SV Gefäßseite: 3.0 bar
Anschluss Eintritt: G 1/2"
Anschluss Austritt: G 3/4"
Abblaseleistung: 50 kW

Komplett liefern und betriebsbereit montieren.

gewähltes Fabrikat/Typ: '______________________'
Menge: 1,000 St

#### 4.4 Umwälzpumpen

*Hinweis*
Verteiler

**4.4.1 Hocheffizienz-Pumpe**
Elektronisch geregelte Hocheffizienz-Umwälzpumpe für
Heizungs- und Kühlkreisläufe in geschlossenen Systemen.
Die Pumpe muss über einen energieeffizienten EC-Motor
verfügen und eine automatische Leistungsanpassung an
den Anlagenbedarf ermöglichen.
Die Regelung hat mindestens die Betriebsarten
Konstantdruck, Proportionaldruck sowie feste
Drehzahlstufen bereitzustellen. Ein integriertes
Display zeigt Betriebszustände, Leistungsaufnahme,
Förderhöhe und eventuelle Störmeldungen an.

Die Pumpe muss für einen maximalen Volumenstrom von ca.
8810/l/h und eine maximale Förderhöhe von mindestens
74/hPa (0,74/m) ausgelegt sein.

Das hydraulische Anschlussmaß entspricht der Nennweite
DN/40, mit einer Einbaulänge gemäß marktüblicher
Standardmaße.
Der elektrische Anschluss erfolgt über eine steckbare
Verbindung. Die Pumpe muss über Schutzfunktionen wie
Trockenlaufschutz, Blockierstromsicherheit,
automatische Entlüftung und Sanftanlauf verfügen.

Lieferumfang:
Hocheffizienz-Umwälzpumpe 40/05-4
Steckanschluss für die elektrische Versorgung
Dämmhülsen bzw. Isolierschalen
Montage- und Bedienungsanleitung
Montage, Anschluss und Inbetriebnahme gemäß den
anerkannten Regeln der Technik, den gültigen Normen
sowie den Vorgaben des Herstellers.

Komplett liefern und betriebsbereit montieren.

gewähltes Fabrikat/Typ: '______________________'
Menge: 1,000 St

**4.4.2 Tauch-Thernmometer mit Tauchhülse**
Bimetall-Zeigerthermometer zur Temperaturmessung in
Kälte- und Kaltwasseranlagen, mit rückseitigem
Anschluss. Ausführung für den Einsatz in geschlossenen
wasser- oder wasser/glykolgefüllten Systemen.
Technische Anforderungen:

Skalenbereich: z./B. –20 bis +40/°C (kältegeeignet,
gute Ablesbarkeit im Bereich 4–20/°C)
Gehäusedurchmesser: ca. 100/mm
Genauigkeitsklasse: Klasse 2 nach EN-Norm
Anschluss hinten, radial
Prozessanschluss: G/1/2", Schlüsselweite ca. 19/mm
Tauchhülse: ca. 100/mm Länge, aus korrosionsbeständigem
Material (z./B. Messing vernickelt oder Edelstahl)
Tauchrohrdurchmesser: ca. 9/mm
Befestigung über O-Ring-System (OR-Montage)

Gehäuse aus korrosionsgeschütztem Metall mit
aufgesetztem Befestigungsring

Für den Dauerbetrieb in Kaltwasser- und Kälteanlagen
geeignet

Komplett liefern und betriebsbereit montieren.

gewähltes Fabrikat/Typ: '______________________'
Menge: 2,000 St

**4.4.3 Manometer für Kaltwasser-Pumpengruppe**
Manometer zur Überwachung des Anlagen- und
Betriebsdrucks in Kaltwasser-und Kälteanlagen, geeignet
für geschlossene wasser- oder wasser/glykolgefüllte
Systeme. Ausführung gemäß den Anforderungen der EN/837-
1.
Technische Anforderungen

Messbereich: 0–6/bar (geeignet für typische Kaltwasser-
Pumpendrücke)
Genauigkeitsklasse: mindestens Klasse 1.6 nach EN/837-1
Gehäusedurchmesser: ca. 63–100/mm
Messsystem: Bourdonfeder
Anschluss: G/1/4" oder G/1/2", radial oder axial (je
nach Pumpengruppenausführung)
Gehäusematerial: korrosionsgeschütztes Metall, z./B.
Edelstahl oder verzinkter Stahl
Temperaturbereich: –10/°C bis +60/°C, geeignet für
Kaltwasserbetrieb
Schutzart: mindestens IP/43, optional höher (z./B.
IP/65) für feuchte Umgebungen
Optional: Glycerinfüllung zur Schwingungsdämpfung
Einsatzbereich: dauerhafte Drucküberwachung in
Kaltwasser-Pumpengruppen

Komplett liefern und betriebsbereit montieren.

gewähltes Fabrikat/Typ: '______________________'
Menge: 2,000 St

**4.4.4 Schmutzfänger**
Flanschen-Schmutzfänger in Schrägsitzausführung,
geeignet für geschlossene Heiz-, Kühl- und
Kaltwasseranlagen. Ausführung mit Einfachsieb,
Entleerungsschraube im Deckel sowie vollständig
isolierbarer Bauform gemäß den Anforderungen der
Energieeinsparverordnung.
Der Schmutzfänger muss konstruiert, gefertigt, geprüft
und gekennzeichnet sein nach den Vorgaben der
Europäischen Druckgeräterichtlinie 2014/68/EU.
Technische Anforderungen:

Gehäusematerial: Kugelgraphitguss, z./B. EN-GJS-400-18-
LT oder gleichwertig
Nennweite: DN 50
Nenndruck: PN 16
Baulänge: nach EN 558-1, Reihe 1
Siebmaterial: Edelstahl, z./B. Werkstoff 1.4301 oder
gleichwertig
Siebart: Einfachsieb (Filtereinsatz)
Prozessanschlüsse: Flansche nach EN-Norm
Zulässige Medientemperatur: ca. –10/°C bis +350/°C
Deckel: mit Entleerungsschraube
Oberflächenbeschichtung: korrosionsgeschützter
Außenanstrich (z./B. RAL 9007 oder vergleichbar)
Betriebsmedien: Wasser, Wasser/Glykol-Gemische oder
andere nach Herstellerfreigabe zulässige Medien

Komplett liefern und betriebsbereit montieren.

gewähltes Fabrikat/Typ: '______________________'
Menge: 1,000 St

**4.4.5 Absperrklappe DN 65**
Weichdichtende, zentrische Absperrklappe für den
Einsatz in Heizungs-, Kälte-, Kaltwasser- und
Klimaanlagen. Geeignet für Wasser sowie Wasser/Glykol-
Gemische. Voll isolierbare Ausführung mit integrierter
Taupunktsperre. Als Endarmatur einsetzbar, beidseitig
abflanschbar.
Technische Anforderungen

Nennweite: DN/65
Nenndruck: PN/6/10/16
Bauform: zentrische Absperrklappe, weichdichtend
Gehäuse: Gusseisen mit Zentrieraugen (Typ 2) oder
gleichwertig
Scheibe: Edelstahl, z./B. Werkstoff 1.4308 oder
gleichwertig
Welle: nicht medienberührend, z./B. Werkstoff 1.4028
oder gleichwertig
Dichtung: EPDM oder gleichwertig, geeignet für Wasser
und Wasser/Glykol
Temperaturbereich: ca. –10/°C bis +130/°C
Flanschanschlüsse: passend zu EN/ISO PN/6/10/16
Baulänge: nach ISO/5752-20 / EN/558
Betätigung: Handhebel
Eigenschaften:
voll isolierbar nach EnEV
integrierte Taupunktsperre
als Endarmatur einsetzbar
beidseitig abflanschbar
silikonfrei (frei von lackbenetzungsstörenden Stoffen)
wartungsfreie Ausführung

Kennzeichnung: konstruiert, gefertigt und geprüft gemäß
Druckgeräterichtlinie 2014/68/EU
Diese Absperrklappe ist für den dauerhaften Einsatz in
Kälte-, Kaltwasser- und Klimaanlagen geeignet.

Komplett liefern und betriebsbereit montieren.

gewähltes Fabrikat/Typ: '______________________'
Menge: 4,000 St

**4.4.6 Gewindeflansch DN 65**
Gewindeflansch DIN EN 1092-1
inkl. Dichtungen und Verschraubung

Komplett liefern und betriebsbereit montieren.

gewähltes Fabrikat/Typ: '______________________'
Menge: 4,000 St

**4.4.7 Entleerventil**
Kombi-Rückflussverhinderer aus korrosionsbeständigem
Metallwerkstoff, geeignet für Trinkwasser-, Heizungs-,
Kälte- und Sanitäranlagen. Mit integriertem Freistrom-
Rückflussverhinderer und seitlichem Entleerventil mit
drehbarem Schlauchanschluss.

Komplett liefern und betriebsbereit montieren.

gewähltes Fabrikat/Typ: '______________________'
Menge: 1,000 St

*Hinweis*
RLT-Gerät Kita EG

**4.4.8 Hocheffizienz-Pumpe**
Elektronisch geregelte Hocheffizienz-Umwälzpumpe für
Heizungs- und Kühlkreisläufe in geschlossenen Systemen.
Die Pumpe muss über einen energieeffizienten EC-Motor
verfügen und eine automatische Leistungsanpassung an
den Anlagenbedarf ermöglichen.
Die Regelung hat mindestens die Betriebsarten
Konstantdruck, Proportionaldruck sowie feste
Drehzahlstufen bereitzustellen. Ein integriertes
Display zeigt Betriebszustände, Leistungsaufnahme,
Förderhöhe und eventuelle Störmeldungen an.

Die Pumpe muss für einen maximalen Volumenstrom von ca.
3868/l/h und eine maximale Förderhöhe von mindestens
99/hPa (1/m) ausgelegt sein.

Das hydraulische Anschlussmaß entspricht der Nennweite
DN/25, mit einer Einbaulänge gemäß marktüblicher
Standardmaße.
Der elektrische Anschluss erfolgt über eine steckbare
Verbindung. Die Pumpe muss über Schutzfunktionen wie
Trockenlaufschutz, Blockierstromsicherheit,
automatische Entlüftung und Sanftanlauf verfügen.

Lieferumfang:
Hocheffizienz-Umwälzpumpe 25/1-8
Steckanschluss für die elektrische Versorgung
Dämmhülsen bzw. Isolierschalen
Montage- und Bedienungsanleitung
Montage, Anschluss und Inbetriebnahme gemäß den
anerkannten Regeln der Technik, den gültigen Normen
sowie den Vorgaben des Herstellers.

Komplett liefern und betriebsbereit montieren.

gewähltes Fabrikat/Typ: '______________________'
Menge: 1,000 St

**4.4.9 Tauch-Thernmometer mit Tauchhülse**
Bimetall-Zeigerthermometer zur Temperaturmessung in
Kälte- und Kaltwasseranlagen, mit rückseitigem
Anschluss. Ausführung für den Einsatz in geschlossenen
wasser- oder wasser/glykolgefüllten Systemen.
Technische Anforderungen:

Skalenbereich: z./B. –20 bis +40/°C (kältegeeignet,
gute Ablesbarkeit im Bereich 4–20/°C)
Gehäusedurchmesser: ca. 100/mm
Genauigkeitsklasse: Klasse 2 nach EN-Norm
Anschluss hinten, radial
Prozessanschluss: G/1/2", Schlüsselweite ca. 19/mm
Tauchhülse: ca. 100/mm Länge, aus korrosionsbeständigem
Material (z./B. Messing vernickelt oder Edelstahl)
Tauchrohrdurchmesser: ca. 9/mm
Befestigung über O-Ring-System (OR-Montage)

Gehäuse aus korrosionsgeschütztem Metall mit
aufgesetztem Befestigungsring

Für den Dauerbetrieb in Kaltwasser- und Kälteanlagen
geeignet

Komplett liefern und betriebsbereit montieren.

gewähltes Fabrikat/Typ: '______________________'
Menge: 2,000 St

**4.4.10 Manometer für Kaltwasser-Pumpengruppe**
Manometer zur Überwachung des Anlagen- und
Betriebsdrucks in Kaltwasser-und Kälteanlagen, geeignet
für geschlossene wasser- oder wasser/glykolgefüllte
Systeme. Ausführung gemäß den Anforderungen der EN/837-
1.
Technische Anforderungen

Messbereich: 0–6/bar (geeignet für typische Kaltwasser-
Pumpendrücke)
Genauigkeitsklasse: mindestens Klasse 1.6 nach EN/837-1
Gehäusedurchmesser: ca. 63–100/mm
Messsystem: Bourdonfeder
Anschluss: G/1/4" oder G/1/2", radial oder axial (je
nach Pumpengruppenausführung)
Gehäusematerial: korrosionsgeschütztes Metall, z./B.
Edelstahl oder verzinkter Stahl
Temperaturbereich: –10/°C bis +60/°C, geeignet für
Kaltwasserbetrieb
Schutzart: mindestens IP/43, optional höher (z./B.
IP/65) für feuchte Umgebungen
Optional: Glycerinfüllung zur Schwingungsdämpfung
Einsatzbereich: dauerhafte Drucküberwachung in
Kaltwasser-Pumpengruppen

Komplett liefern und betriebsbereit montieren.

gewähltes Fabrikat/Typ: '______________________'
Menge: 2,000 St

**4.4.11 Schmutzfänger**
Flanschen-Schmutzfänger in Schrägsitzausführung,
geeignet für geschlossene Heiz-, Kühl- und
Kaltwasseranlagen. Ausführung mit Einfachsieb,
Entleerungsschraube im Deckel sowie vollständig
isolierbarer Bauform gemäß den Anforderungen der
Energieeinsparverordnung.
Der Schmutzfänger muss konstruiert, gefertigt, geprüft
und gekennzeichnet sein nach den Vorgaben der
Europäischen Druckgeräterichtlinie 2014/68/EU.
Technische Anforderungen:

Gehäusematerial: Kugelgraphitguss, z./B. EN-GJS-400-18-
LT oder gleichwertig
Nennweite: DN 50
Nenndruck: PN 16
Baulänge: nach EN 558-1, Reihe 1
Siebmaterial: Edelstahl, z./B. Werkstoff 1.4301 oder
gleichwertig
Siebart: Einfachsieb (Filtereinsatz)
Prozessanschlüsse: Flansche nach EN-Norm
Zulässige Medientemperatur: ca. –10/°C bis +350/°C
Deckel: mit Entleerungsschraube
Oberflächenbeschichtung: korrosionsgeschützter
Außenanstrich (z./B. RAL 9007 oder vergleichbar)
Betriebsmedien: Wasser, Wasser/Glykol-Gemische oder
andere nach Herstellerfreigabe zulässige Medien

Komplett liefern und betriebsbereit montieren.

gewähltes Fabrikat/Typ: '______________________'
Menge: 1,000 St

**4.4.12 Absperrklappe DN 50**
Weichdichtende, zentrische Absperrklappe für den
Einsatz in Heizungs-, Kälte-, Kaltwasser- und
Klimaanlagen. Geeignet für Wasser sowie Wasser/Glykol-
Gemische. Voll isolierbare Ausführung mit integrierter
Taupunktsperre. Als Endarmatur einsetzbar, beidseitig
abflanschbar.
Technische Anforderungen

Nennweite: DN/50
Nenndruck: PN/6/10/16
Bauform: zentrische Absperrklappe, weichdichtend
Gehäuse: Gusseisen mit Zentrieraugen (Typ 2) oder
gleichwertig
Scheibe: Edelstahl, z./B. Werkstoff 1.4308 oder
gleichwertig
Welle: nicht medienberührend, z./B. Werkstoff 1.4028
oder gleichwertig
Dichtung: EPDM oder gleichwertig, geeignet für Wasser
und Wasser/Glykol
Temperaturbereich: ca. –10/°C bis +130/°C
Flanschanschlüsse: passend zu EN/ISO PN/6/10/16
Baulänge: nach ISO/5752-20 / EN/558
Betätigung: Handhebel
Eigenschaften:
voll isolierbar nach EnEV
integrierte Taupunktsperre
als Endarmatur einsetzbar
beidseitig abflanschbar
silikonfrei (frei von lackbenetzungsstörenden Stoffen)
wartungsfreie Ausführung

Kennzeichnung: konstruiert, gefertigt und geprüft gemäß
Druckgeräterichtlinie 2014/68/EU
Diese Absperrklappe ist für den dauerhaften Einsatz in
Kälte-, Kaltwasser- und Klimaanlagen geeignet.

Komplett liefern und betriebsbereit montieren.

gewähltes Fabrikat/Typ: '______________________'
Menge: 4,000 St

**4.4.13 Gewindeflansch DN 50**
Gewindeflansch DIN EN 1092-1
inkl. Dichtungen und Verschraubung

Komplett liefern und betriebsbereit montieren.

gewähltes Fabrikat/Typ: '______________________'
Menge: 4,000 St

**4.4.14 Entleerventil**
Kombi-Rückflussverhinderer aus korrosionsbeständigem
Metallwerkstoff, geeignet für Trinkwasser-, Heizungs-,
Kälte- und Sanitäranlagen. Mit integriertem Freistrom-
Rückflussverhinderer und seitlichem Entleerventil mit
drehbarem Schlauchanschluss.

Komplett liefern und betriebsbereit montieren.

gewähltes Fabrikat/Typ: '______________________'
Menge: 1,000 St

*Hinweis*
Kältetechnik EG

**4.4.15 Hocheffizienz-Pumpe**
Elektronisch geregelte Hocheffizienz-Umwälzpumpe für
Heizungs- und Kühlkreisläufe in geschlossenen Systemen.
Die Pumpe muss über einen energieeffizienten EC-Motor
verfügen und eine automatische Leistungsanpassung an
den Anlagenbedarf ermöglichen.
Die Regelung hat mindestens die Betriebsarten
Konstantdruck, Proportionaldruck sowie feste
Drehzahlstufen bereitzustellen. Ein integriertes
Display zeigt Betriebszustände, Leistungsaufnahme,
Förderhöhe und eventuelle Störmeldungen an.

Die Pumpe muss für einen maximalen Volumenstrom von ca.
1.233/l/h und eine maximale Förderhöhe von mindestens
72/hPa (0,73/m) ausgelegt sein.

Das hydraulische Anschlussmaß entspricht der Nennweite
DN/25, mit einer Einbaulänge gemäß marktüblicher
Standardmaße.
Der elektrische Anschluss erfolgt über eine steckbare
Verbindung. Die Pumpe muss über Schutzfunktionen wie
Trockenlaufschutz, Blockierstromsicherheit,
automatische Entlüftung und Sanftanlauf verfügen.

Lieferumfang:
Hocheffizienz-Umwälzpumpe 25/1-4
Steckanschluss für die elektrische Versorgung
Dämmhülsen bzw. Isolierschalen
Montage- und Bedienungsanleitung
Montage, Anschluss und Inbetriebnahme gemäß den
anerkannten Regeln der Technik, den gültigen Normen
sowie den Vorgaben des Herstellers.

Komplett liefern und betriebsbereit montieren.

gewähltes Fabrikat/Typ: '______________________'
Menge: 1,000 St

**4.4.16 Tauch-Thernmometer mit Tauchhülse**
Bimetall-Zeigerthermometer zur Temperaturmessung in
Kälte- und Kaltwasseranlagen, mit rückseitigem
Anschluss. Ausführung für den Einsatz in geschlossenen
wasser- oder wasser/glykolgefüllten Systemen.
Technische Anforderungen:

Skalenbereich: z./B. –20 bis +40/°C (kältegeeignet,
gute Ablesbarkeit im Bereich 4–20/°C)
Gehäusedurchmesser: ca. 100/mm
Genauigkeitsklasse: Klasse 2 nach EN-Norm
Anschluss hinten, radial
Prozessanschluss: G/1/2", Schlüsselweite ca. 19/mm
Tauchhülse: ca. 100/mm Länge, aus korrosionsbeständigem
Material (z./B. Messing vernickelt oder Edelstahl)
Tauchrohrdurchmesser: ca. 9/mm
Befestigung über O-Ring-System (OR-Montage)

Gehäuse aus korrosionsgeschütztem Metall mit
aufgesetztem Befestigungsring

Für den Dauerbetrieb in Kaltwasser- und Kälteanlagen
geeignet

Komplett liefern und betriebsbereit montieren.

gewähltes Fabrikat/Typ: '______________________'
Menge: 2,000 St

**4.4.17 Manometer für Kaltwasser-Pumpengruppe**
Manometer zur Überwachung des Anlagen- und
Betriebsdrucks in Kaltwasser-und Kälteanlagen, geeignet
für geschlossene wasser- oder wasser/glykolgefüllte
Systeme. Ausführung gemäß den Anforderungen der EN/837-
1.
Technische Anforderungen

Messbereich: 0–6/bar (geeignet für typische Kaltwasser-
Pumpendrücke)
Genauigkeitsklasse: mindestens Klasse 1.6 nach EN/837-1
Gehäusedurchmesser: ca. 63–100/mm
Messsystem: Bourdonfeder
Anschluss: G/1/4" oder G/1/2", radial oder axial (je
nach Pumpengruppenausführung)
Gehäusematerial: korrosionsgeschütztes Metall, z./B.
Edelstahl oder verzinkter Stahl
Temperaturbereich: –10/°C bis +60/°C, geeignet für
Kaltwasserbetrieb
Schutzart: mindestens IP/43, optional höher (z./B.
IP/65) für feuchte Umgebungen
Optional: Glycerinfüllung zur Schwingungsdämpfung
Einsatzbereich: dauerhafte Drucküberwachung in
Kaltwasser-Pumpengruppen

Komplett liefern und betriebsbereit montieren.

gewähltes Fabrikat/Typ: '______________________'
Menge: 2,000 St

**4.4.18 Schmutzfänger**
Flanschen-Schmutzfänger in Schrägsitzausführung,
geeignet für geschlossene Heiz-, Kühl- und
Kaltwasseranlagen. Ausführung mit Einfachsieb,
Entleerungsschraube im Deckel sowie vollständig
isolierbarer Bauform gemäß den Anforderungen der
Energieeinsparverordnung.
Der Schmutzfänger muss konstruiert, gefertigt, geprüft
und gekennzeichnet sein nach den Vorgaben der
Europäischen Druckgeräterichtlinie 2014/68/EU.
Technische Anforderungen:

Gehäusematerial: Kugelgraphitguss, z./B. EN-GJS-400-18-
LT oder gleichwertig
Nennweite: DN 32
Nenndruck: PN 16
Baulänge: nach EN 558-1, Reihe 1
Siebmaterial: Edelstahl, z./B. Werkstoff 1.4301 oder
gleichwertig
Siebart: Einfachsieb (Filtereinsatz)
Prozessanschlüsse: Flansche nach EN-Norm
Zulässige Medientemperatur: ca. –10/°C bis +350/°C
Deckel: mit Entleerungsschraube
Oberflächenbeschichtung: korrosionsgeschützter
Außenanstrich (z./B. RAL 9007 oder vergleichbar)
Betriebsmedien: Wasser, Wasser/Glykol-Gemische oder
andere nach Herstellerfreigabe zulässige Medien

Komplett liefern und betriebsbereit montieren.

gewähltes Fabrikat/Typ: '______________________'
Menge: 1,000 St

**4.4.19 Absperrklappe DN 32**
Weichdichtende, zentrische Absperrklappe für den
Einsatz in Heizungs-, Kälte-, Kaltwasser- und
Klimaanlagen. Geeignet für Wasser sowie Wasser/Glykol-
Gemische. Voll isolierbare Ausführung mit integrierter
Taupunktsperre. Als Endarmatur einsetzbar, beidseitig
abflanschbar.
Technische Anforderungen

Nennweite: DN/32
Nenndruck: PN/6/10/16
Bauform: zentrische Absperrklappe, weichdichtend
Gehäuse: Gusseisen mit Zentrieraugen (Typ 2) oder
gleichwertig
Scheibe: Edelstahl, z./B. Werkstoff 1.4308 oder
gleichwertig
Welle: nicht medienberührend, z./B. Werkstoff 1.4028
oder gleichwertig
Dichtung: EPDM oder gleichwertig, geeignet für Wasser
und Wasser/Glykol
Temperaturbereich: ca. –10/°C bis +130/°C
Flanschanschlüsse: passend zu EN/ISO PN/6/10/16
Baulänge: nach ISO/5752-20 / EN/558
Betätigung: Handhebel
Eigenschaften:
voll isolierbar nach EnEV
integrierte Taupunktsperre
als Endarmatur einsetzbar
beidseitig abflanschbar
silikonfrei (frei von lackbenetzungsstörenden Stoffen)
wartungsfreie Ausführung

Kennzeichnung: konstruiert, gefertigt und geprüft gemäß
Druckgeräterichtlinie 2014/68/EU
Diese Absperrklappe ist für den dauerhaften Einsatz in
Kälte-, Kaltwasser- und Klimaanlagen geeignet.

Komplett liefern und betriebsbereit montieren.

gewähltes Fabrikat/Typ: '______________________'
Menge: 4,000 St

**4.4.20 Gewindeflansch DN 32**
Gewindeflansch DIN EN 1092-1
inkl. Dichtungen und Verschraubung

Komplett liefern und betriebsbereit montieren.

gewähltes Fabrikat/Typ: '______________________'
Menge: 4,000 St

**4.4.21 Entleerventil**
Kombi-Rückflussverhinderer aus korrosionsbeständigem
Metallwerkstoff, geeignet für Trinkwasser-, Heizungs-,
Kälte- und Sanitäranlagen. Mit integriertem Freistrom-
Rückflussverhinderer und seitlichem Entleerventil mit
drehbarem Schlauchanschluss.

Komplett liefern und betriebsbereit montieren.

gewähltes Fabrikat/Typ: '______________________'
Menge: 1,000 St

*Hinweis*
Kältetechnik 1.OG

**4.4.22 Hocheffizienz-Pumpe**
Elektronisch geregelte Hocheffizienz-Umwälzpumpe für
Heizungs- und Kühlkreisläufe in geschlossenen Systemen.
Die Pumpe muss über einen energieeffizienten EC-Motor
verfügen und eine automatische Leistungsanpassung an
den Anlagenbedarf ermöglichen.
Die Regelung hat mindestens die Betriebsarten
Konstantdruck, Proportionaldruck sowie feste
Drehzahlstufen bereitzustellen. Ein integriertes
Display zeigt Betriebszustände, Leistungsaufnahme,
Förderhöhe und eventuelle Störmeldungen an.

Die Pumpe muss für einen maximalen Volumenstrom von ca.
1.007/l/h und eine maximale Förderhöhe von mindestens
66/hPa (0,66/m) ausgelegt sein.

Das hydraulische Anschlussmaß entspricht der Nennweite
DN/25, mit einer Einbaulänge gemäß marktüblicher
Standardmaße.
Der elektrische Anschluss erfolgt über eine steckbare
Verbindung. Die Pumpe muss über Schutzfunktionen wie
Trockenlaufschutz, Blockierstromsicherheit,
automatische Entlüftung und Sanftanlauf verfügen.

Lieferumfang:
Hocheffizienz-Umwälzpumpe 25/1-4
Steckanschluss für die elektrische Versorgung
Dämmhülsen bzw. Isolierschalen
Montage- und Bedienungsanleitung
Montage, Anschluss und Inbetriebnahme gemäß den
anerkannten Regeln der Technik, den gültigen Normen
sowie den Vorgaben des Herstellers.

Komplett liefern und betriebsbereit montieren.

gewähltes Fabrikat/Typ: '______________________'
Menge: 1,000 St

**4.4.23 Tauch-Thernmometer mit Tauchhülse**
Bimetall-Zeigerthermometer zur Temperaturmessung in
Kälte- und Kaltwasseranlagen, mit rückseitigem
Anschluss. Ausführung für den Einsatz in geschlossenen
wasser- oder wasser/glykolgefüllten Systemen.
Technische Anforderungen:

Skalenbereich: z./B. –20 bis +40/°C (kältegeeignet,
gute Ablesbarkeit im Bereich 4–20/°C)
Gehäusedurchmesser: ca. 100/mm
Genauigkeitsklasse: Klasse 2 nach EN-Norm
Anschluss hinten, radial
Prozessanschluss: G/1/2", Schlüsselweite ca. 19/mm
Tauchhülse: ca. 100/mm Länge, aus korrosionsbeständigem
Material (z./B. Messing vernickelt oder Edelstahl)
Tauchrohrdurchmesser: ca. 9/mm
Befestigung über O-Ring-System (OR-Montage)

Gehäuse aus korrosionsgeschütztem Metall mit
aufgesetztem Befestigungsring

Für den Dauerbetrieb in Kaltwasser- und Kälteanlagen
geeignet

Komplett liefern und betriebsbereit montieren.

gewähltes Fabrikat/Typ: '______________________'
Menge: 2,000 St

**4.4.24 Manometer für Kaltwasser-Pumpengruppe**
Manometer zur Überwachung des Anlagen- und
Betriebsdrucks in Kaltwasser-und Kälteanlagen, geeignet
für geschlossene wasser- oder wasser/glykolgefüllte
Systeme. Ausführung gemäß den Anforderungen der EN/837-
1.
Technische Anforderungen

Messbereich: 0–6/bar (geeignet für typische Kaltwasser-
Pumpendrücke)
Genauigkeitsklasse: mindestens Klasse 1.6 nach EN/837-1
Gehäusedurchmesser: ca. 63–100/mm
Messsystem: Bourdonfeder
Anschluss: G/1/4" oder G/1/2", radial oder axial (je
nach Pumpengruppenausführung)
Gehäusematerial: korrosionsgeschütztes Metall, z./B.
Edelstahl oder verzinkter Stahl
Temperaturbereich: –10/°C bis +60/°C, geeignet für
Kaltwasserbetrieb
Schutzart: mindestens IP/43, optional höher (z./B.
IP/65) für feuchte Umgebungen
Optional: Glycerinfüllung zur Schwingungsdämpfung
Einsatzbereich: dauerhafte Drucküberwachung in
Kaltwasser-Pumpengruppen

Komplett liefern und betriebsbereit montieren.

gewähltes Fabrikat/Typ: '______________________'
Menge: 2,000 St

**4.4.25 Schmutzfänger**
Flanschen-Schmutzfänger in Schrägsitzausführung,
geeignet für geschlossene Heiz-, Kühl- und
Kaltwasseranlagen. Ausführung mit Einfachsieb,
Entleerungsschraube im Deckel sowie vollständig
isolierbarer Bauform gemäß den Anforderungen der
Energieeinsparverordnung.
Der Schmutzfänger muss konstruiert, gefertigt, geprüft
und gekennzeichnet sein nach den Vorgaben der
Europäischen Druckgeräterichtlinie 2014/68/EU.
Technische Anforderungen:

Gehäusematerial: Kugelgraphitguss, z./B. EN-GJS-400-18-
LT oder gleichwertig
Nennweite: DN 32
Nenndruck: PN 16
Baulänge: nach EN 558-1, Reihe 1
Siebmaterial: Edelstahl, z./B. Werkstoff 1.4301 oder
gleichwertig
Siebart: Einfachsieb (Filtereinsatz)
Prozessanschlüsse: Flansche nach EN-Norm
Zulässige Medientemperatur: ca. –10/°C bis +350/°C
Deckel: mit Entleerungsschraube
Oberflächenbeschichtung: korrosionsgeschützter
Außenanstrich (z./B. RAL 9007 oder vergleichbar)
Betriebsmedien: Wasser, Wasser/Glykol-Gemische oder
andere nach Herstellerfreigabe zulässige Medien

Komplett liefern und betriebsbereit montieren.

gewähltes Fabrikat/Typ: '______________________'
Menge: 1,000 St

**4.4.26 Absperrklappe DN 32**
Weichdichtende, zentrische Absperrklappe für den
Einsatz in Heizungs-, Kälte-, Kaltwasser- und
Klimaanlagen. Geeignet für Wasser sowie Wasser/Glykol-
Gemische. Voll isolierbare Ausführung mit integrierter
Taupunktsperre. Als Endarmatur einsetzbar, beidseitig
abflanschbar.
Technische Anforderungen

Nennweite: DN/32
Nenndruck: PN/6/10/16
Bauform: zentrische Absperrklappe, weichdichtend
Gehäuse: Gusseisen mit Zentrieraugen (Typ 2) oder
gleichwertig
Scheibe: Edelstahl, z./B. Werkstoff 1.4308 oder
gleichwertig
Welle: nicht medienberührend, z./B. Werkstoff 1.4028
oder gleichwertig
Dichtung: EPDM oder gleichwertig, geeignet für Wasser
und Wasser/Glykol
Temperaturbereich: ca. –10/°C bis +130/°C
Flanschanschlüsse: passend zu EN/ISO PN/6/10/16
Baulänge: nach ISO/5752-20 / EN/558
Betätigung: Handhebel
Eigenschaften:
voll isolierbar nach EnEV
integrierte Taupunktsperre
als Endarmatur einsetzbar
beidseitig abflanschbar
silikonfrei (frei von lackbenetzungsstörenden Stoffen)
wartungsfreie Ausführung

Kennzeichnung: konstruiert, gefertigt und geprüft gemäß
Druckgeräterichtlinie 2014/68/EU
Diese Absperrklappe ist für den dauerhaften Einsatz in
Kälte-, Kaltwasser- und Klimaanlagen geeignet.

Komplett liefern und betriebsbereit montieren.

gewähltes Fabrikat/Typ: '______________________'
Menge: 4,000 St

**4.4.27 Gewindeflansch DN 32**
Gewindeflansch DIN EN 1092-1
inkl. Dichtungen und Verschraubung

Komplett liefern und betriebsbereit montieren.

gewähltes Fabrikat/Typ: '______________________'
Menge: 4,000 St

**4.4.28 Entleerventil**
Kombi-Rückflussverhinderer aus korrosionsbeständigem
Metallwerkstoff, geeignet für Trinkwasser-, Heizungs-,
Kälte- und Sanitäranlagen. Mit integriertem Freistrom-
Rückflussverhinderer und seitlichem Entleerventil mit
drehbarem Schlauchanschluss.

Komplett liefern und betriebsbereit montieren.

gewähltes Fabrikat/Typ: '______________________'
Menge: 1,000 St

#### 4.5 Einbindung bauseitiger Pufferspeicher

*Hinweis*
Hinweistext bauseitig gelieferter Pufferspeicher:

Die Einbringung u. g. Pufferspeichers in den
Technikraum ist durch Architektur und Bauherren vorab
bauseitig erfolgt. Der Bauablauf erforderte dies
aufgrund der Größe des einzubringenden Pufferspeichers
gemäß der Planung.

Eingebracht wurde in den Technikraum ein Pufferspeicher
mit folgenden Eigenschaften:

Pufferspeicher für Heizungs- und Kühlwasser.
Stehende Ausführung: mit 1-2 innenliegenden
Wärmetauschern
Vertikale Anschlussstutzen für Wärmeerzeuger/-
verbraucher (100° versetzt)
Einschraubmöglichkeiten für Fühlerhülsen/Thermometer
(3x Rp 3/4, 1x Rp 1/2)
Glattrohrwärmeübertrager mit separaten Vor-
/Rücklaufstutzen
Speicherbehälter aus Stahl S235JR+AR (innen roh, außen
korrosionsgeschützt)
Warmhalteverluste extern zertifiziert geprüft
2101 x 1500 mm
Rp 2"
2901 Liter

637 kg

inkl. Dämmung geschlossenzelliger Kautschuk, Dämmstärke
25/mm, µ e 10.000, alle Stöße dampfdicht verklebt.

**4.5.3 Übernahme, Prüfung und Einbindung eines bauseits bereitgestellten Pufferspeichers**
Übernahme, Prüfung und Einbindung eines bauseits
bereitgestellten Pufferspeichers

Der Pufferspeicher wird durch den Auftraggeber
beschafft, vor Beginn der Leistungen in den Technikraum
eingebracht und dort montagefertig bereitgestellt.
Der Auftragnehmer hat den bereitgestellten
Pufferspeicher bei Übernahme auf offensichtliche
Beschädigungen, Vollständigkeit sowie Eignung für die
vorgesehene Verwendung zu prüfen. Erkennbare Mängel
oder Bedenken sind dem Auftraggeber unverzüglich
schriftlich anzuzeigen.
Der Pufferspeicher ist entsprechend den
Herstellerangaben sowie den anerkannten Regeln der
Technik fachgerecht in die Kälteanlage einzubinden.

Die Leistung umfasst sämtliche hierfür erforderlichen
Nebenleistungen, insbesondere:

-Übernahme des bauseits bereitgestellten
Pufferspeichers.
-Prüfung auf offensichtliche Mängel und
Vollständigkeit.
-Aufstellen, Ausrichten und Befestigen am im Rahmen der
Montageplanung ermittelten Aufstellort im Technikraum.
-Vollständige hydraulische Einbindung in das
Kältesystem.
-Herstellung sämtlicher erforderlicher
Rohrleitungsanschlüsse einschließlich
Verbindungsmaterial.
-Einbindung der erforderlichen Mess-, Steuer- und
Regelungskomponenten.
-Montage erforderlicher Armaturen, Entlüftungs- und
Entleerungseinrichtungen, soweit Bestandteil der
ausgeschriebenen Anlage.
-Druckprüfung der neu hergestellten Anschlüsse.
-Befüllen, Entlüften und Inbetriebnahme im Rahmen der
Gesamtanlage.
-Durchführung aller erforderlichen Einstell-, Prüf- und
Funktionsarbeiten.
-Integration bei der Inbetriebnahme und in den
Funktionsnachweis der Gesamtanlage.
-Übergabe der für die Dokumentation erforderlichen
Unterlagen hinsichtlich der ausgeführten Leistungen.

Der Auftragnehmer übernimmt die Gewährleistung für die
von ihm ausgeführten Leistungen sowie für die
fachgerechte Einbindung des Pufferspeichers in die
Gesamtanlage und deren ordnungsgemäße Funktion im
Rahmen seines vertraglichen Leistungsumfangs.
Die Gewährleistung für Material-, Herstellungs- sowie
verdeckte Mängel des bauseits bereitgestellten
Pufferspeichers bleibt hiervon unberührt. Der
Auftragnehmer haftet nicht für Mängel, die auf
Eigenschaften oder Defekte des bauseits gelieferten
Pufferspeichers zurückzuführen sind und bei der
geschuldeten Prüfung nicht erkennbar waren.
Menge: 1,000 psch

#### 4.6 Gewerkespezifische Dienstleistungen

**4.6.1 Erstbefüllung des Kältekreislaufs/ Wasseraufbereitung**
Bestehend aus:
Erstbefüllung der gesamtem Kälte-Anlagentechnik mit
Wasser–Glykol-Gemisch mit Frostschutz bis mindestens
 15/°C, geeignet für geschlossene Kaltwasseranlagen,
inkl. Korrosionsschutz nach Stand der Technik.

Die erforderliche Füllmenge ist durch den Auftragnehmer
zu ermitteln.
Das Anlagenvolumen wird überschlägig mit ca. 100 Litern
angegeben.
Die tatsächlich eingefüllte Menge ist zu dokumentieren.

Die Verträglichkeit mit allen eingesetzten Materialien
und Komponenten der Anlage ist sicherzustellen.

einschl. Messprotokoll / Betriebsbuch und inkl. aller
dazugehörigen Materiealien, Maschinen und
Stundenleistungen.
Menge: 1,000 psch

**4.6.2 Entlüftung Kälteanlage**
bestehend aus
Entlüftung der Kälteanlage,
einschl. aller notwendigen Dokumentationsunterlagen.
Menge: 1,000 psch

**4.6.3 Dichtheitsprüfung**
bestehend aus
Dichtheitsprüfung an vorbeschriebenen
Kaltwasserleitungen, einschl. An- und Abtransport, Auf-
und Abbau sämtlicher hierzu notwendiger Geräte,
Erstellen eines Druckprobenprotokolls.
Bei nicht bestandener Prüfung ist die Rohrleitung zu
Lasten des AN auszutauschen und erneut zu prüfen.
Im Falle einer erforderlichen Reparatur wird gegenüber
dem AN eine entsprechende Wertminderung geltend
gemacht.
Das Abschnittsweise prüfen ist mit dem Einheitspreis
abgegolten.
Menge: 1,000 psch

#### 4.7 Serviceleistungen

**4.7.1 Wartungsvertrag Kälteanlage**
Wartung und erweiterte Gewährleistung Kälteanlage
Leistungsumfang:

Durchführung der Wartung der Kälteanlage nach
anerkannten Richtlinien (z./B. VDMA 24186) im Rahmen
eines Wartungsvertrags.
Gesetzlich vorgeschriebene Dichtheitsprüfungen der
Anlage (Anzahl abhängig von Kältemittelmenge).
Funktionsprüfung und Sichtkontrolle aller Anlagenteile,
Regelorgane, Sicherheitseinrichtungen und Zubehör
(z./B. Steuer- und Regelgeräte, Anzeigen,
Lüfterregelungen).
Überprüfung der Sollwerte des Kältemediums und der
Regelorgane, Kontrolle der Temperaturspreizungen,
Reinigung der Wärmetauscher bei Bedarf.
Ausgefülltes Wartungsmessprotokoll und Eintrag in das
Betriebshandbuch gemäß einschlägiger Normen und
Verordnungen.
Wege-, Fahrtkosten und Spesen innerhalb des Landes
inklusive.
Hinweise:
Bei Auftragserteilung erfolgt die Beauftragung vor
Inbetriebnahme.
Die Gewährleistungsfrist kann bei Beauftragung der
Wartung auf die Dauer der Wartung verlängert werden.
Menge: 1,000 Stk

### 5 Umluftgeräte

*Hinweis*
Allgemeine Vorbemerkungen
========================

Die nachfolgenden Vorbemerkungen gelten, soweit in den
Einzelpositionen nichts Abweichendes beschrieben ist,
für sämtliche Leistungen dieses LV-Abschnitts.

Sämtliche für die Ausführung der ausgeschriebenen
Leistungen erforderlichen Arbeitsmittel, Werkzeuge,
Geräte und Maschinen einschließlich Hebezeugen und
Montagehilfsmitteln gelten, soweit nicht ausdrücklich
anders ausgeschrieben, als Nebenleistungen gemäß VOB/C.
Sie sind ausschließlich für die Dauer der Ausführung
bereitzustellen; eine dauerhafte Lieferung oder
Übereignung ist nicht geschuldet. Ihr Einsatz ist mit
den angebotenen Einheitspreisen abgegolten. Hieraus
entstehen keine gesonderten Vergütungsansprüche.

Die Leistungen umfassen ferner sämtliche für die
fachgerechte Montage, Installation, Druckprüfung,
Dichtheitsprüfung, Spülung, Evakuierung (bei
Kälteanlagen), Isolierarbeiten, Inbetriebnahme,
Einregulierung sowie zur vollständigen,
funktionsfähigen und betriebsbereiten Übergabe der
lüftungs- und kältetechnischen Anlagen erforderlichen
Nebenleistungen einschließlich aller hierfür
notwendigen Befestigungs-, Anschluss-, Dichtungs- und
Verbrauchsmaterialien, auch soweit diese nicht
ausdrücklich einzeln aufgeführt sind. Hierzu zählen
insbesondere Luftkanäle und Formstücke, flexible
Kanalanschlüsse, Rohrleitungen für Kälte- und ggf. Heiz
/Kühlmedien, Rohr- und Kanalbefestigungen, Dichtungen,
Verschraubungen, Übergangsstücke, Dämm- und
Kältedämmmaterialien inklusive Dampfsperren,
Kondensatschutzmaterialien, Armaturen, Ventile, Regel-
und Absperrkomponenten, Klein- und Verbindungsteile
sowie sonstige für die fachgerechte Ausführung
erforderliche Materialien.

Ebenfalls eingeschlossen sind sämtliche erforderlichen
Prüfungen, Messungen, Dichtheits- und
Funktionsprüfungen (insbesondere Luftmengen-, Druck-
und Temperaturmessungen sowie Kältemittel- und
Anlagenprüfungen) gemäß den allgemein anerkannten
Regeln der Technik sowie den einschlägigen Normen und
Vorschriften, einschließlich der vollständigen
Dokumentation und Protokollierung, soweit diese zur
betriebsbereiten Übergabe der Anlagen erforderlich
sind.

Zusätzliche Vergütungsansprüche für die vorstehend
beschriebenen Leistungen, Materialien, Hilfsmittel oder
Nebenleistungen sind ausgeschlossen, soweit diese nicht
ausdrücklich gesondert ausgeschrieben wurden.

*Hinweis*
Schlafraum Krippe 1

**5.1 Deckenkassette Umluftkühlung Baugröße 1**
Deckenkassette zur Klimatisierung von Räumen
mit abgehangenen Decken.
Das Gerät verfügt über einen optimierten Luftdurchlass
zur Minimierung von Zuglufterscheinungen.
Grundgeraet aus sendzimir-verzinktem Stahlblech,
teilweise gegen Schwitzwasseranfall
dampfdiffusionsdicht und geraeuschreduzierend
isoliert.
Isolierstaerke = mm 10

Optionaler Primaerluftanschluss zum Einbringen von vor
konditionierter Aussenluft.
Luftansaug Filter ISO Coarse

2-Leiter-System
Leistungsstarker Waermetauscher aus Kupfer-Rundrohren
mit Aluminium-Lamellen, inkl. Verdrehsicherung.
Max. Betriebsdruck bar 8
Max. Wassereintrittstemp. GradC 75
Min. Wassereintrittstemp. GradC 6
Max. Glykolanteil % 50
Integrierte Entlueftungsmoeglichkeit.
Kondensatwanne ausgefuehrt als eigenstaendiges, zur
Reinigung und Wartung entnehmbares Bauteil
entsprechend VDI 6022.
Material Kondensatwanne ABS
Werksseitig montierte Kondensatpumpe mit einer
maximalen Foerderhoehe von 600 mm inkl. Alarmkontakt
zur Abschaltung und Meldung.
EC-Radialventilator
Energiesparender EC-Ventilator mit 0-10 V -Eingang
fuer stufenlose Drehzahlsteuerung. Alle drehenden
Teile sind geraeuscharm und wartungsfrei gelagert.
Werksseitig verdrahtet.
Schutzart IP 44
Isolationsklasse F
Integrierter Thermokontakt. Motorstoerung:
Automatische Motorabschaltung bei Stoerung. Keine
Stoermeldung moeglich.
Integrierte Geraeteregelung zur stetigen
Ventilatorsteuerung
mit Motorueberwachung. Zur Ansteuerung von 24 V DC
Stellantrieben (Auf/Zu) fuer Heiz- und Kuehlbetrieb.
Mit
Anschlussmoeglichkeit von 5 Multifunktionseingaengen
(Raumtemperatur, Fensterkontakt, Vorlauf- und
Ruecklauftemperatur, Umschaltung Heizen/Kuehlen,
Kondensatalarm, sequenzielle Ansteuerung ueber
ein 0-10 V Signal, usw.),
geraetespezifische Steuerungs- und
Regelungsalgorithmen mit den
Kernfunktionen Raumtemperaturregelung
(Heizen/Kuehlen).
Zeitschaltprogramm mit batteriegepufferter Echtzeituhr
fuer vier Betriebsarten (Tag/Eco/Extra/Aus),
Inbetriebnahmefunktion. Gruppierung
von bis zu 10 Geraeten und einem Display zu einer
Regelzone mittels CAN-Bus, automatischer Adressierung
und Kommunikationsueberwachung aller
Bus Teilnehmer, kontinuierliche Synchronisation aller
Zustaende und Parameter innerhalb der Gruppe.
CAN-Bus Schnittstelle und galvanisch
getrennte RS485 Schnittstelle mit jeweils zwei
Klemmbloecken fuer getrennten Anschluss bei
Daisychain Verkabelung mit zuschaltbarem
Abschlusswiderstand. Anschluss zentraler Funktionen
wie z.B. Umschaltung Heizen/Kuehlen an einem frei
waehlbaren Geraet der Gruppe.

Ethernet-Schnittstelle mit zwei RJ45- Buchsen und
integrierter Switch-Funktion. KNX-TP Schnittstelle mit
Buchsenklemme alle Anschlussklemmen als Stecker
ausgefuehrt, Wireless Kommunikation ueber
Wifi Webserver zur benutzerfreundlichen Bedienung und
zur vollstaendigen passwortgeschuetzten Parametrierung.
Ueber Lizenzen freischaltbare Protokolle: BACnet/IP,
Modbus TCP, KNX. Mit integrierten und
konfiguriertem Ansaugtemperaturfuehler zur optimalen
Erfassung der Luftansaug- bzw. Raumtemperatur
Baugroesse 1
Korpus (B) mm 572 x 570 x 286
Blende (LxBxH) mm 680 x 680 x 40
Benoetigte Zwischendeckenmm 296
Feuchtkugeltemperatur GradC 19
Ausgangsspannung V 230
Frequenz Hz 50
Gewicht 22 kg
Anschluss 1/2 Zoll Innengewinde

Geforderte Leistung:
Gesamt Kühlleistung: 1860 Watt
Massenstrom 266,1 kg/h
Vorlauf: 6°C
Rücklauf: 12°C

Komplett liefern und betriebsbereit montieren.

gewähltes Fabrikat/Typ: '______________________'
Menge: 1,000 St

**5.2 Coanda Luftleitplatte**
Luftleitplatte passend zu o. g. Deckenkassette zu
Sicherstellung der fachgerechten Luftführung bei freier
Montage ohne Abhangdecke.

Komplett liefern und betriebsbereit montieren.

gewähltes Fabrikat/Typ: '______________________'
Menge: 1,000 St

**5.3 Differenzdruckunabhaengiges Thermostatventil DN 15**
Differenzdruckunabhaengiges Thermostatventil
- mit Handrad stufenlos einstellbar
- Spindel aus nicht rostendem Stahl
- Regulierventil mit automatischer
differenzdruckunabhaengiger Durchflussregelung am
Ventil
Baugroesse 1
Nur in Verbindung mit kompatiblen System Controller
2-Leiter
beigestellt
Messing
2-Punkt-Stellantrieb
Edelstahl-Wellrohre
Anzahl Rohre St. 2
Gewindeanschluss M30 x 1,5
min. Durchflussmenge l/h 150
max. Durchflussmenge l/h 1050
KVS-Wert m3/h 1,8
Nennweite DN 15
Max. Betriebsdruck PN 16
Max. Betriebstemperatur GradC 90
Anschluss 1/2 Zoll
Ventilanschluss 1/2 Zoll
mit Aussengewinde flachdichtend
Betriebsspannung V 24
Frequenz Hz 50

Komplett liefern und betriebsbereit montieren.

gewähltes Fabrikat/Typ: '______________________'
Menge: 1,000 St

*Hinweis*
Schlafraum Krippe 2

**5.4 Deckenkassette Umluftkühlung Baugröße 1**
Deckenkassette zur Klimatisierung von Räumen
mit abgehangenen Decken.
Das Gerät verfügt über einen optimierten Luftdurchlass
zur Minimierung von Zuglufterscheinungen.
Grundgeraet aus sendzimir-verzinktem Stahlblech,
teilweise gegen Schwitzwasseranfall
dampfdiffusionsdicht und geraeuschreduzierend
isoliert.
Isolierstaerke = mm 10

Optionaler Primaerluftanschluss zum Einbringen von vor
konditionierter Aussenluft.
Luftansaug Filter ISO Coarse

2-Leiter-System
Leistungsstarker Waermetauscher aus Kupfer-Rundrohren
mit Aluminium-Lamellen, inkl. Verdrehsicherung.
Max. Betriebsdruck bar 8
Max. Wassereintrittstemp. GradC 75
Min. Wassereintrittstemp. GradC 6
Max. Glykolanteil % 50
Integrierte Entlueftungsmoeglichkeit.
Kondensatwanne ausgefuehrt als eigenstaendiges, zur
Reinigung und Wartung entnehmbares Bauteil
entsprechend VDI 6022.
Material Kondensatwanne ABS
Werksseitig montierte Kondensatpumpe mit einer
maximalen Foerderhoehe von 600 mm inkl. Alarmkontakt
zur Abschaltung und Meldung.
EC-Radialventilator
Energiesparender EC-Ventilator mit 0-10 V -Eingang
fuer stufenlose Drehzahlsteuerung. Alle drehenden
Teile sind geraeuscharm und wartungsfrei gelagert.
Werksseitig verdrahtet.
Schutzart IP 44
Isolationsklasse F
Integrierter Thermokontakt. Motorstoerung:
Automatische Motorabschaltung bei Stoerung. Keine
Stoermeldung moeglich.
Integrierte Geraeteregelung zur stetigen
Ventilatorsteuerung
mit Motorueberwachung. Zur Ansteuerung von 24 V DC
Stellantrieben (Auf/Zu) fuer Heiz- und Kuehlbetrieb.
Mit
Anschlussmoeglichkeit von 5 Multifunktionseingaengen
(Raumtemperatur, Fensterkontakt, Vorlauf- und
Ruecklauftemperatur, Umschaltung Heizen/Kuehlen,
Kondensatalarm, sequenzielle Ansteuerung ueber
ein 0-10 V Signal, usw.),
geraetespezifische Steuerungs- und
Regelungsalgorithmen mit den
Kernfunktionen Raumtemperaturregelung
(Heizen/Kuehlen).
Zeitschaltprogramm mit batteriegepufferter Echtzeituhr
fuer vier Betriebsarten (Tag/Eco/Extra/Aus),
Inbetriebnahmefunktion. Gruppierung
von bis zu 10 Geraeten und einem Display zu einer
Regelzone mittels CAN-Bus, automatischer Adressierung
und Kommunikationsueberwachung aller
Bus Teilnehmer, kontinuierliche Synchronisation aller
Zustaende und Parameter innerhalb der Gruppe.
CAN-Bus Schnittstelle und galvanisch
getrennte RS485 Schnittstelle mit jeweils zwei
Klemmbloecken fuer getrennten Anschluss bei
Daisychain Verkabelung mit zuschaltbarem
Abschlusswiderstand. Anschluss zentraler Funktionen
wie z.B. Umschaltung Heizen/Kuehlen an einem frei
waehlbaren Geraet der Gruppe.

Ethernet-Schnittstelle mit zwei RJ45- Buchsen und
integrierter Switch-Funktion. KNX-TP Schnittstelle mit
Buchsenklemme alle Anschlussklemmen als Stecker
ausgefuehrt, Wireless Kommunikation ueber
Wifi Webserver zur benutzerfreundlichen Bedienung und
zur vollstaendigen passwortgeschuetzten Parametrierung.
Ueber Lizenzen freischaltbare Protokolle: BACnet/IP,
Modbus TCP, KNX. Mit integrierten und
konfiguriertem Ansaugtemperaturfuehler zur optimalen
Erfassung der Luftansaug- bzw. Raumtemperatur
Baugroesse 1
Korpus (B) mm 572 x 570 x 286
Blende (LxBxH) mm 680 x 680 x 40
Benoetigte Zwischendeckenmm 296
Feuchtkugeltemperatur GradC 19
Ausgangsspannung V 230
Frequenz Hz 50
Gewicht 22 kg
Anschluss 1/2 Zoll Innengewinde

Geforderte Leistung:
Gesamt Kühlleistung: 1958 Watt
Massenstrom 280,1 kg/h
Vorlauf: 6°C
Rücklauf: 12°C

Komplett liefern und betriebsbereit montieren.

gewähltes Fabrikat/Typ: '______________________'
Menge: 1,000 St

**5.5 Coanda Luftleitplatte**
Luftleitplatte passend zu o. g. Deckenkassette zu
Sicherstellung der fachgerechten Luftführung bei freier
Montage ohne Abhangdecke.

Komplett liefern und betriebsbereit montieren.

gewähltes Fabrikat/Typ: '______________________'
Menge: 1,000 St

**5.6 Differenzdruckunabhaengiges Thermostatventil DN 15**
Differenzdruckunabhaengiges Thermostatventil
- mit Handrad stufenlos einstellbar
- Spindel aus nicht rostendem Stahl
- Regulierventil mit automatischer
differenzdruckunabhaengiger Durchflussregelung am
Ventil
Baugroesse 1
Nur in Verbindung mit kompatiblen System Controller
2-Leiter
beigestellt
Messing
2-Punkt-Stellantrieb
Edelstahl-Wellrohre
Anzahl Rohre St. 2
Gewindeanschluss M30 x 1,5
min. Durchflussmenge l/h 150
max. Durchflussmenge l/h 1050
KVS-Wert m3/h 1,8
Nennweite DN 15
Max. Betriebsdruck PN 16
Max. Betriebstemperatur GradC 90
Anschluss 1/2 Zoll
Ventilanschluss 1/2 Zoll
mit Aussengewinde flachdichtend
Betriebsspannung V 24
Frequenz Hz 50

Komplett liefern und betriebsbereit montieren.

gewähltes Fabrikat/Typ: '______________________'
Menge: 1,000 St

*Hinweis*
Gruppenraum 3

**5.7 Deckenkassette Umluftkühlung Baugröße 2**
Deckenkassette zur Klimatisierung von Räumen
mit abgehangenen Decken. Optimierter Luftdurchlass
zur Minimierung von Zuglufterscheinungen.
Grundgeraet aus sendzimir-verzinktem Stahlblech,
teilweise gegen Schwitzwasseranfall
dampfdiffusionsdicht und geraeuschreduzierend
isoliert.
Isolierstaerke mm 10
Optionaler Primaerluftanschluss zum Einbringen von vor
konditionierter Aussenluft.
Luftansaug Filter ISO Coarse
2-Leiter
Leistungsstarker Waermetauscher aus Kupfer-Rundrohren
mit Aluminium-Lamellen, inkl. Verdrehsicherung.
Max. Betriebsdruck bar 8
Max. Wassereintrittstemp. GradC 75
Min. Wassereintrittstemp. GradC 6
Max. Glykolanteil % 50
Integrierte Entlueftungsmoeglichkeit.
Kondensatwanne ausgefuehrt als eigenstaendiges, zur
Reinigung und Wartung entnehmbares Bauteil
entsprechend VDI 6022.
Material Kondensatwanne ABS
Werksseitig montierte Kondensatpumpe mit einer
maximalen Foerderhoehe von 600 mm inkl. Alarmkontakt
zur Abschaltung und Meldung.
EC-Radialventilator
Energiesparender EC-Ventilator mit 0-10 V -Eingang
fuer stufenlose Drehzahlsteuerung. Alle drehenden
Teile sind geraeuscharm und wartungsfrei gelagert.
Werksseitig verdrahtet.
Schutzart IP 44
Isolationsklasse F
Integrierter Thermokontakt. Motorstoerung:
Automatische Motorabschaltung bei Stoerung. Keine
Stoermeldung moeglich.
Integrierte Geraeteregelung zur stetigen
Ventilatorsteuerung mit Motorueberwachung.
Zur Ansteuerung von 24 V DC Stellantrieben
(Auf/Zu) fuer Heiz- und Kuehlbetrieb. Mit
Anschlussmoeglichkeit von 5 Multifunktionseingaengen
(Raumtemperatur, Fensterkontakt, Vorlauf- und
Ruecklauftemperatur, Umschaltung Heizen/Kuehlen,
Kondensatalarm, sequenzielle Ansteuerung ueber ein
0-10 V Signal, usw.), geraetespezifische Steuerungs-
und
Regelungsalgorithmen mit den Kernfunktionen
Raumtemperaturregelung (Heizen/Kuehlen).
Zeitschaltprogramm mit batteriegepufferter Echtzeituhr
fuer vier Betriebsarten (Tag/Eco/Extra/Aus),
Inbetriebnahmefunktion. Gruppierung
von bis zu 10 Geraeten und einem Display zu einer
Regelzone mittels CAN-Bus, automatischer Adressierung
und Kommunikationsueberwachung aller
Bus Teilnehmer, kontinuierliche Synchronisation aller
Zustaende und Parameter innerhalb der Gruppe.
CAN-Bus Schnittstelle und galvanisch
getrennte RS485 Schnittstelle mit jeweils zwei
Klemmbloecken fuer getrennten Anschluss bei Daisychain
Verkabelung mit zuschaltbarem Abschlusswiderstand.
Anschluss zentraler Funktionen wie z.B. Umschaltung
Heizen/Kuehlen an einem frei waehlbaren Geraet der
Gruppe.
Ethernet-Schnittstelle mit zwei RJ45- Buchsen und
integrierter Switch-Funktion. KNX-TP Schnittstelle mit
Buchsenklemme alle Anschlussklemmen als Stecker
ausgefuehrt, Wireless Kommunikation ueber
Wifi Webserver zur benutzerfreundlichen Bedienung und
zur vollstaendigen passwortgeschuetzten Parametrierung.
Ueber Lizenzen freischaltbare Protokolle: BACnet/IP,
Modbus TCP, KNX. Mit integrierten und
konfiguriertem Ansaugtemperaturfuehler zur optimalen
Erfassung der Luftansaug- bzw. Raumtemperatur
Baugroesse 2
Korpus (B) mm 572 x 570 x 286
Blende (LxBxH) mm 680 x 680 x 40
Benoetigte Zwischendeckenmm 296
Feuchtkugeltemperatur GradC 19
Ausgangsspannung V 230
Frequenz Hz 50
Gewicht kg 24
Anschluss 3/4 Zoll
Innengewinde

Geforderte Leistung:
Gesamt Kühlleistung: 2678 Watt
Massenstrom 383,1 kg/h
Vorlauf: 6°C
Rücklauf: 12°C

Komplett liefern und betriebsbereit montieren.

gewähltes Fabrikat/Typ: '______________________'
Menge: 2,000 St

**5.8 Coanda Luftleitplatte**
Luftleitplatte passend zu o. g. Deckenkassette zu
Sicherstellung der fachgerechten Luftführung bei freier
Montage ohne Abhangdecke.

Komplett liefern und betriebsbereit montieren.

gewähltes Fabrikat/Typ: '______________________'
Menge: 2,000 St

**5.9 Differenzdruckunabhängiges Thermostatventil DN 15**
Differenzdruckunabhängiges Thermostatventil
- mit Handrad stufenlos einstellbar
- Spindel aus nicht rostendem Stahl
- Regulierventil mit automatischer
differenzdruckunabhaengiger Durchflussregelung am
Ventil
Baugroesse 2 - 7
Nur in Verbindung mit kompatiblen System Controller
2-Leiter beigestellt
Messing
2-Punkt-Stellantrieb
Edelstahl-Wellrohre
Anzahl Rohre St. 2
Gewindeanschluss M30 x 1,5
min. Durchflussmenge l/h 150
max. Durchflussmenge l/h 1050
KVS-Wert m3/h 1,8
Nennweite DN 15
Max. Betriebsdruck PN 16
Max. Betriebstemperatur GradC 90
Anschluss 3/4 Zoll
Ventilanschluss 3/4 Zoll
mit Aussengewinde flachdichtend
Betriebsspannung V 24
Frequenz Hz 50

Komplett liefern und betriebsbereit montieren.

gewähltes Fabrikat/Typ: '______________________'
Menge: 2,000 St

*Hinweis*
Eventraum Kids

**5.10 Deckenkassette Umluftkühlung Baugröße 3**
Deckenkassette zur Klimatisierung von Räumen mit
abgehangenen Decken. Optimierter Luftdurchlass zur
Minimierung von Zuglufterscheinungen.
Grundgeraet aus sendzimir-verzinktem Stahlblech,
teilweise gegen Schwitzwasseranfall
dampfdiffusionsdicht und geraeuschreduzierend
isoliert.
Isolierstaerke mm 10
Optionaler Primaerluftanschluss zum Einbringen von vor
konditionierter Aussenluft.
Luftansaug Filter ISO Coarse
2-Leiter
Leistungsstarker Waermetauscher aus Kupfer-Rundrohren
mit Aluminium-Lamellen, inkl. Verdrehsicherung.
Max. Betriebsdruck bar 8
Max. Wassereintrittstemp. GradC 75
Min. Wassereintrittstemp. GradC 6
Max. Glykolanteil % 50
Integrierte Entlueftungsmoeglichkeit.
Kondensatwanne ausgefuehrt als eigenstaendiges, zur
Reinigung und Wartung entnehmbares Bauteil
entsprechend VDI 6022.
Material Kondensatwanne ABS
Werksseitig montierte Kondensatpumpe mit einer
maximalen Foerderhoehe von 600 mm inkl. Alarmkontakt
zur Abschaltung und Meldung.
EC-Radialventilator
Energiesparender EC-Ventilator mit 0-10 V -Eingang
fuer stufenlose Drehzahlsteuerung. Alle drehenden
Teile sind geraeuscharm und wartungsfrei gelagert.
Werksseitig verdrahtet.
Schutzart IP 44
Isolationsklasse F
Integrierter Thermokontakt. Motorstoerung:
Automatische Motorabschaltung bei Stoerung. Keine
Stoermeldung moeglich.
Integrierte Geraeteregelung zur stetigen
Ventilatorsteuerung
mit Motorueberwachung. Zur Ansteuerung von 24 V DC
Stellantrieben (Auf/Zu) fuer Heiz- und Kuehlbetrieb.
Mit
Anschlussmoeglichkeit von 5 Multifunktionseingaengen
(Raumtemperatur, Fensterkontakt, Vorlauf- und
Ruecklauftemperatur, Umschaltung Heizen/Kuehlen,
Kondensatalarm, sequenzielle Ansteuerung ueber ein
0-10 V Signal, usw.), geraetespezifische Steuerungs-
und
Regelungsalgorithmen mit den Kernfunktionen
Raumtemperaturregelung (Heizen/Kuehlen).
Zeitschaltprogramm mit batteriegepufferter Echtzeituhr
fuer vier Betriebsarten (Tag/Eco/Extra/Aus),
Inbetriebnahmefunktion. Gruppierung
von bis zu 10 Geraeten und einem Display zu einer
Regelzone mittels CAN-Bus, automatischer Adressierung
und Kommunikationsueberwachung aller
Bus Teilnehmer, kontinuierliche Synchronisation aller
Zustaende und Parameter innerhalb der Gruppe. CAN-Bus
Schnittstelle und galvanisch getrennte RS485
Schnittstelle
mit jeweils zwei Klemmbloecken fuer getrennten
Anschluss
bei Daisychain Verkabelung mit zuschaltbarem
Abschlusswiderstand. Anschluss zentraler Funktionen
wie z.B. Umschaltung Heizen/Kuehlen an einem frei
waehlbaren Geraet der Gruppe.
Ethernet-Schnittstelle mit zwei RJ45- Buchsen und
integrierter
Switch-Funktion. KNX-TP Schnittstelle mit
Buchsenklemme alle Anschlussklemmen als Stecker
ausgefuehrt, Wireless Kommunikation ueber
Wifi Webserver zur benutzerfreundlichen Bedienung und
zur vollstaendigen passwortgeschuetzten Parametrierung.
Ueber Lizenzen freischaltbare Protokolle: BACnet/IP,
Modbus TCP, KNX. Mit integrierten und konfiguriertem
Ansaugtemperaturfuehler zur optimalen Erfassung der
Luftansaug- bzw. Raumtemperatur
Baugroesse 3
Korpus (B) mm 572 x 570 x 286
Blende (LxBxH) mm 680 x 680 x 40
Benoetigte Zwischendeckenmm 296
Feuchtkugeltemperatur GradC 19
Ausgangsspannung V 230
Frequenz Hz 50
Gewicht kg 24
Anschluss 3/4 Zoll
Innengewinde

Geforderte Leistung:
Gesamt Kühlleistung: 3961 Watt
Massenstrom 566,7 kg/h
Vorlauf: 6°C
Rücklauf: 12°C

Komplett liefern und betriebsbereit montieren.

gewähltes Fabrikat/Typ: '______________________'
Menge: 3,000 St

**5.11 Coanda Luftleitplatte**
Luftleitplatte passend zu o. g. Deckenkassette zu
Sicherstellung der fachgerechten Luftführung bei freier
Montage ohne Abhangdecke.

Komplett liefern und betriebsbereit montieren.

gewähltes Fabrikat/Typ: '______________________'
Menge: 3,000 St

**5.12 Differenzdruckunabhaengiges Thermostatventil DN 15**
Differenzdruckunabhaengiges Thermostatventil
- mit Handrad stufenlos einstellbar
- Spindel aus nicht rostendem Stahl
- Regulierventil mit automatischer
differenzdruckunabhaengiger Durchflussregelung am
Ventil
Baugroesse 2 - 7
Nur in Verbindung mit kompatiblen System Controller
2-Leiter
beigestellt
Messing
2-Punkt-Stellantrieb
Edelstahl-Wellrohre
Anzahl Rohre St. 2
Gewindeanschluss M30 x 1,5
min. Durchflussmenge l/h 150
max. Durchflussmenge l/h 1050
KVS-Wert m3/h 1,8
Nennweite DN 15
Max. Betriebsdruck PN 16
Max. Betriebstemperatur GradC 90
Anschluss 3/4 Zoll
Ventilanschluss 3/4 Zoll
mit Aussengewinde flachdichtend
Betriebsspannung V 24
Frequenz Hz 50

Komplett liefern und betriebsbereit montieren.

gewähltes Fabrikat/Typ: '______________________'
Menge: 3,000 St

*Hinweis*
Spielflur

**5.13 Lufterhitzer/Luftkühler in flacher Bauweise, EC-Ventilator**
Decken-Lufterhitzer/Luftkühler zur Beheizung und
Kühlung großer Innenräume, geeignet für geringe
Raumhöhen. Gehäuse aus weißem Kunststoff (ähnlich
RAL/9016), mehrere einstellbare Luftausblasfelder,
abnehmbarer Wartungsdeckel, Ansaugkranz serienmäßig.
EPD nach EN/15804 erforderlich.
Wärmetauscher: Mehrlagiger Wasser-/Kaltwasser-
Wärmetauscher aus Kupferrohren mit Aluminiumlamellen,
Betriebsdruck 16/bar, Wassereintritt 6–90/°C, max.
Glykolanteil 50/%.
Kondensatführung: Entnehmbare Kondensatwanne gemäß
VDI/6022, integrierte Kondensatpumpe (8/m Förderhöhe,
4,5/l/h, DN/6, 10/m Schlauch, Alarmkontakt).
Ventilator: EC-Axialventilator, 0–10/V regelbar, 230/V,
IP/54, integrierter Motorschutz, externer
Anschlusskasten.
Regelung: Integrierte Steuerung mit 24/V-DC-
Stellantriebansteuerung, mind. 5
Multifunktionseingängen, Zeitprogramm, Gruppenfunktion
(bis 10 Geräte), Schnittstellen für Gebäudeautomation
(z./B. Bus, RS485, Ethernet, KNX-TP oder gleichwertig),
Webserver zur Parametrierung, freischaltbare Protokolle
(BACnet/IP, Modbus TCP, KNX oder gleichwertig).
Technische Daten: Abmessungen ca.
1000/×/d/350/×/d/900/mm (±10/%), Gewicht ca. 37/kg,
Wasserinhalt ca. 2,9/l, Anschluss 13.
Geforderte Leistung: Gesamtkühlleistung 3420/W,
Massenstrom 489,3/kg/h, VL 6/°C, RL 12/°C.

Komplett liefern und betriebsbereit montieren.

gewähltes Fabrikat/Typ: '______________________'
Menge: 3,000 St

**5.14 Regulier-Absperrventil DN 20**
Regulier-Absperrventil
zur automatischen Durchfluss- und Temperaturregelung
Technische Spezifikationen
- Regulierventil mit Gewindeanschluss M30 x 1,5
- Verschraubung und Innengewinde aus
entzinkungsbestaendigem Messing
- automatischer Durchflussregler mit von Hand
einstellbarer Sollwertvorgabe
- Regelventil
Baugroesse 4 - 5
kompatibel mit EC-Ventilator
min. Durchflussmenge l/h 250
max. Durchflussmenge l/h 1800
KVS-Wert m3/h 3,1
Max. Differenzdruck bar 6
Max. Betriebstemperatur GradC 120
Anschluss 1 Zoll
Nennweite DN 20

Komplett liefern und betriebsbereit montieren.

gewähltes Fabrikat/Typ: '______________________'
Menge: 3,000 St

**5.15 Thermischer Ventilstellantrieb mit Anschlussleitung**
Thermischer 2-Punkt-Ventilstellantrieb für den Einsatz
an
Heiz- und Kühlventilen in HLK-Anlagen. Geeignet für den
Betrieb an 24-V-AC/DC-Steuerspannung. Der Antrieb ist
für Ventile mit Anschlussgewinde M30 × 1,5 vorgesehen
und verfügt über eine kompakte Bauform sowie eine
steckbare Anschlussleitung.
Anschlussleitung
Länge: ca. 1,5 m
Steckbare Ausführung
Material: PVC
2-adrig, Farbe grau
Anschluss: 2-poliges Buchsengehäuse (z./B. MiniFitkompatibel)

Ventiladapter
Ventilanschluss über Adapter
Typklasse: thermisch
Bauform: niedrige Bauform
Gewinde: M30 × 1,5 (Innengewinde)
Farbe: hellgrau

Ventilantrieb – Technische Daten
Betriebsspannung: 24 V AC/DC
Frequenzbereich: 0–60 Hz
Spannungstoleranz: –10 % bis +20 %
Leistungsaufnahme: ca. 1 W
Max. Stromaufnahme: ca. 300 mA
Stellweg: ca. 5 mm
Stellkraft: ca. 100 N
Schutzart: IP 54
Schutzklasse: III
Steuerart: 2-Punkt (stromlos geschlossen)
Stellzeit: ca. 30 s/mm
Umgebungstemperatur: 0–60 °C
Lagertemperatur: –25–60 °C
Medientemperatur: 0–100 °C
Material Gehäuse: Polyamid, Farbe ähnlich RAL 7035
Mit First-Open-Funktion für einfache Inbetriebnahme
Anschlussleitung steckbar, Kabellänge am Antrieb ca.
0,12 m

Abmessungen
Breite: ca. 39 mm
Höhe: ca. 50 mm
Länge: ca. 50 mm
Montage
Standardausführung
Für thermische Ventilantriebe geeignet
Lieferung montagefertig (beigestellt)

Komplett liefern und betriebsbereit montieren.

gewähltes Fabrikat/Typ: '______________________'
Menge: 3,000 St

*Hinweis*
Steuergeräte/Sollwertgeber

**5.16 Touch Panel**
Raumbediengerät mit Touchdisplay zur Montage in einer
handelsüblichen Unterputzdose. Das Gerät muss mit frei
wählbaren Rahmen im Systemmaß 55/×/55/mm kompatibel
sein. Ausführung mit schwarzem Displayrand und weißem
Gehäuse (oder gleichwertig).
Das Gerät muss für die Regelung der gewählten
Umluftgeräte vollständig geeignet sein.

Lieferumfang:

Systemmodul für elektrischen Anschluss und Montage

Touchdisplay

1-fach Rahmen im Systemmaß 55/×/55/mm, Farbe RAL/9016
(oder gleichwertig)
integrierter Raumtemperaturfühler
zuschaltbarer Terminierungswiderstand
Funktionale Anforderungen:

Benutzerfreundliche Touch-Bedienoberfläche
Konfigurierbare Ansichten und Darstellungen
Hauptseite zur Übersicht der zugeordneten Zone/Gruppe
Sollwerteinstellung über Touch-/Wischfunktion
Lüfterstufeneinstellung über Touch-/Wischfunktion
Anzeige der verfügbaren Betriebsprogramme
Technische Anforderungen:

Nennspannung: 24/V
Schutzart: IP/20

Material: Glas und Kunststoff (oder gleichwertig)

Abmessungen:
Breite: ca. 70/mm
Höhe: ca. 46/mm
Tiefe: ca. 70/mm

Komplett liefern und betriebsbereit montieren.

gewähltes Fabrikat/Typ: '______________________'
Menge: 5,000 ST

*Hinweis*
Steuerkabel

**5.17 Datenverkabelung-CAT-7**
Datenkabel S-STP für strukturierte Gebäudeverkabelung
Kompatibel mit allen gängigen Stecksystemen nach EN
50173 und ISO/IEC 11808. Garantierte Grenzwerte nach
CAT.7: ISO/IEC 11801, EN 50173 und EN 50288-4-1.
Dimension 1x(4x2x0,62) ( AWG22 ).
Schleifenwiderstand bei 20 Grad: 118 Ohm/km
Betriebskapazität: 44 pF/m
Impedanz Z0: 100 Ohm +-15 OHM
Erdunsymetriedämpfung LCL: >40 dB
Dämpfung bei 600MHz: >48 dB/100m
Typ Cat 7 1x(4x2x0,62)

Verlegung auf bauseitig zu mit zum Querschnitt
passenden Schellen auf
der Rohdecke oder auf Mauerwerk sowie in
Trockenbauwänden

liefern und verlegen
Menge: 50,000 m

**5.18 Steuerkabelverdrahtung Umluftgeräte und Raumcontroller**
Bestehend aus Verbindung der Umluftgeräte mittels
ausgeschriebenem Steuerkabel und Aufschaltung
auf Raumcontroller.
Menge: 1,000 psch

*Hinweis*
Inbetriebnahme

**5.19 Inbetriebnahme der Umluftkühlung mit Einweisung und Protokoll**
Inbetriebnahme
- Inbetriebnahme von 10 Umluftkühlgeräten
- inkl. Fahrtkosten innerhalb Deutschland auf dem
Festland
- Einmalige Einweisung des Betreibers
- Einstellen der Sollwerte gemäß Kundenwunsch,
Temperatur, Temperaturregelung, Drehzahlregelung
Ventilatoren, Erweiterter Betrieb, Filteralarm,
Kühlmodus, Kälterückgewinnung, freie Nachtkühlung,
Feueralarm, Zeitprogramme, etc.
- Überprüfen der programmierten Funktionen Frostschutz,
Feueralarm, Klappenansteuerung etc.
- Ausgefülltes Inbetriebnahmeprotokoll
- Inbetriebnahme von Zubehör wie zum
Beispiel: Stellantrieb, Raumfühler, CO2 - Sensor,
Hygrostat etc.
Die Inbetriebnahme ist separat nach dem Einbau der
Geräte abzurufen.
Menge: 1,000 Stk

### 6 Sonstige Leistungen

#### 6.1 Durchführungen

*Hinweis*
Wand- / Deckendurchführungen

Herstellen eines Durchbruchs durch Wand- oder
Deckenbauteile (z./B. Mauerwerk, Stahlbeton,
Trockenbauwände und -decken) in der ausgeschriebenen
Breite und Höhe. Ausführung als Kernbohrung oder
Aussparung, angepasst an die erforderliche Dämm- und
Schallschutzführung.

Liefern und Einbauen eines geeigneten Futterrahmens
bzw. Futterelementes oder einer alternativen Abdichtung
entsprechend den baulichen Gegebenheiten.

Der Durchbruch ist im gesamten Bereich wärmegedämmt und
schallentkoppelt auszuführen. Verbleibende Ringspalte
zwischen Bauteil und Futterelement sind mit
weichbleibendem, schallentkoppelndem Material
auszufüllen und beidseitig dauerhaft elastisch zu
versiegeln (schallbrückenfreie Ausführung).

Beidseitiger Abschluss der Öffnung mit geeigneten
Abdeckelementen, passend zur Dämmstärke.

Erforderliche Anpassungen oder Ausrahmungen des
Ständerwerks bei Trockenbaukonstruktionen sind
enthalten. Ausführung in allen erforderlichen
Arbeitshöhen, inkl. Gestellung von Leitern. Hebebühnen
werden bei Bedarf bauseitig gestellt.

Alle erforderlichen Nebenarbeiten wie Kernbohrungen,
Stemmarbeiten, Lieferung sämtlicher Materialien,
Entsorgung von Bohrschlamm/Bauschutt sowie das saubere
Verschließen der Öffnung sind enthalten.

Keine Brandschutzanforderungen.

**6.1.1 Wand - / Deckendurchführung B/H/200/100mm**
Wand - / Deckendurchführung B/H/200/100mm

wie vorbeschrieben

Komplett herstellen.
Menge: 3,000 St

**6.1.2 Wand - / Deckendurchführung B/H/500/500mm**
Wand - / Deckendurchführung B/H/500/500mm

wie vorbeschrieben

Komplett herstellen.
Menge: 3,000 St

**6.1.3 Wand - / Deckendurchführung B/H/600/500mm**
Wand - / Deckendurchführung B/H/600/500mm

wie vorbeschrieben

Komplett herstellen.
Menge: 2,000 St

**6.1.4 Wand - / Deckendurchführung B/H/400/650mm**
Wand - / Deckendurchführung B/H/400/650mm

wie vorbeschrieben

Komplett herstellen.
Menge: 2,000 St

**6.1.5 Wand - / Deckendurchführung B/H/600/150mm**
Wand - / Deckendurchführung B/H/600/150mm

wie vorbeschrieben

Komplett herstellen.
Menge: 5,000 St

**6.1.6 Wand - / Deckendurchführung B/H/850/500mm**
Wand - / Deckendurchführung B/H/850/500mm

wie vorbeschrieben

Komplett herstellen.
Menge: 2,000 St

**6.1.7 Wand - / Deckendurchführung B/H/1100/500mm**
Wand - / Deckendurchführung B/H/1100/500mm

wie vorbeschrieben

Komplett herstellen.
Menge: 1,000 St

**6.1.8 Wand - / Deckendurchführung B/H/1400/250mm**
Wand - / Deckendurchführung B/H/1400/250mm

wie vorbeschrieben

Komplett herstellen.
Menge: 1,000 St

*Hinweis*
Kernbohrungen:

Kernbohrung in Stahlbetonwänden oder Mauerwerk, sowie
Trockenbauwänden und -decken,
Wandstärke bis ca. 50 cm,
Ausführungshöhe bis ca. 7,00 m über RFB,
anfallendes Bohrgut laden, fördern und ordnungsgemäß
beseitigen.

Verschluss der Kernbohrung / Rohrdurchführung
Der Ringspalt zwischen Rohrleitung und Kernbohrung ist
ohne besondere Brandschutzanforderungen fachgerecht zu
schließen. Ausführung durch Vermörtelung mit geeignetem
mineralischem Mörtel, vollflächig und dicht,
einschließlich Anfeuchten des Untergrunds, Verdichten
und Glätten der Oberfläche. Sicherstellung einer luft-
und feuchtigkeitsdichten Ausführung. Einschließlich
aller erforderlichen Nebenarbeiten, Materialien und
Anpassungen an die vorhandenen Bauteile.

Stahlbetonwände:
Stahlschnitt wird nicht gesondert vergütet,
die freiliegenden Teile der Bewehrung sind mit einem
geeignetem Korrosionsschutz zu versehen,
einschl. aller erforderlicher Nebenarbeiten und
Materialien.

**6.1.9 Kernbohrung, bis DN 160**
Kernbohrung, bis DN 160

wie vorbeschrieben

Komplett herstellen.
Menge: 39,000 St

**6.1.10 Kernbohrung, bis DN 200**
Kernbohrung, bis DN 200

wie vorbeschrieben

Komplett herstellen.
Menge: 10,000 St

**6.1.11 Kernbohrung, bis DN 350**
Kernbohrung, bis DN 350

wie vorbeschrieben

Komplett herstellen.
Menge: 16,000 St

#### 6.2 Hilfs- und Sonderkonstruktionen

**6.2.1 Montagekonstruktion für Sonderkonstruktionen**
Montagekonstruktion für Sonderkonstruktionen
(z.B. Müpro, Sikla, Walraven usw.)
aus Stahl, verzinkt, für Stütz-, Hänge-, Trag- und
Sonderbefestigung,  einschließlich Verbindungs- und
Befestigungsmaterial.
Menge: 200,000 kg

#### 6.3 Sonstige Leistungen

*Hinweis*
Montageplanung und Revisionsunterlagen

**6.3.1 Werk- und Montageplanung**
Mit zu den Leistungen des Auftragnehmers, gehört das
Anfertigen von Montageplänen einschl. der Berechnungen,
Verteilerpläne und Strangschematas hierzu. Die
Montageplanung ist ebenso als Kollisionsplanung mit den
anderen Gewerken anzufertigen. Ebenso sind
Bezugsbemaßungen zum Bau einzutragen, so dass die Lage
einzelner Betriebsmittel erkennbar wird.

Die Montageplanung ist 14 Tage vor Montagebeginn 2-fach
der Bauleitung zu übergeben.

Der Aufbau hat wie folgt zu erfolgen:
1. Deckblatt mit Namen des Bauvorhabens, der
Errichterfirma, des Fachplaners, des Bauherren und des
Nutzers
2. Inhaltsverzeichnis
3. Montagezeichnungen als Grundriss-Farbplot im Maßstab
1:50 (Schnitt im Maßstab 1:50, für Details von
Zentralen, Schächten und dergleichen; für alle
schwierigen Bereiche gegebenenfalls auch in größerem
Maßstabe. Alle Pläne müssen exakte Bezugsmaße zum Bau
und zu den Komponenten anderer Gewerke haben)
4. Strangschematas der Einzelanlagen mit Querverweise
zu den unter 3. beschriebenen Plänen
5. Berechnungen
6. Anlagenschaltbilder
7. Einbauanweisungen (u.a. Ausschnittsmasse von
Deckeneinbauleuchten)
8. Bedienungsanleitungen als Originale
9. Liste aller eingesetzten Installationsgegenstände
einschl. Fabrikats-Typbezeichnung, Bestellnummer,
Bezugsquelle, Gewichte, Abmessungen und
Gewährleistungsfrist
10. CE-Nachweise aller Anlagen
11. Fachbauleitererklärung /
Fachunternehmerbescheinigung
12. Angaben über notwendige bauliche Leistungen (u. a.
Durchbrüche, Revisionsöffnungen etc.)
13. Wartungsangebote aller errichteten Anlagenteil
14. Funktionsbeschreibung der Anlagen mit Angaben zur
Störungsbeseitigung

Alle Pläne sind in Papierform in den Ordnern zu
hinterlegen. Alle Pläne sind des weiteren als DWG-Datei
auf einem Datenträger zu liefern.

Des weiteren sind folgende Punkte zu beachten:
- Die Planung ist auf Grundlage der aktuellsten Planung
zu erstellen.
- Die in den Unterlagen hinterlegten Kopien sind
ordnungsgemäß zu erstellen (nichts Schiefes oder
Unleserliches!).
- Die Ordner sind mit einheitlichen Rückenschilder zu
ersehen.
- Es sind Trennblätter einzulegen.
- Die Pläne sind nach DIN zu falten und mit
Lochverstärkern zu versehen.
- Bei mehreren Ordnern ist im 1. Ordner ein komplettes
Inhaltsverzeichnis zuhinterlegen.
- Die der Bauleitung vorzulegende Montagplanung ist mit
dem durch den AN zur Schlussabnahme nach Technischer
Prüfverordnung zu beauftragenden Sachverständigen
abzustimmen und mit einem Prüfzertifikat des
Sachverständigen abzeichnen zu lassen.
- Unterlagen anfertigen und der Bauleitung vor
Montagebeginn zur Prüfung (Prüfungszeitraum 14 Tage)
übergeben.
Menge: 1,000 psch

**6.3.2 Revisionsunterlagen**
Erstellen einer Dokumentation mit allen dafür
notwendigen Plan-/Unterlagen, Bedienungsanleitungen und
Wartungsanweisungen, Typen- und Datenblätter,
Abnahmeprotokolle, etc..
Alle Bestandszeichnungen sind vom AN gemäß Richtlinien
des AG zu fertigen.
Bestandszeichnungen sind Montageunterlagen, in die auch
alle im Rahmen der Ausführung vorgekommenen Änderungen
sowie sämtliche Einstellwerte maßstäblich richtig
eingetragen worden sind.

Die Unterlagen sind in 3-facher Papierausfertigung zu
übergeben.
Dabei ist dem AG vorab ein kompletter Satz zur Prüfung
und Freigabe vorzulegen.
Erst nach ausdrücklicher Freigabe der korrekten und
vollständigen Unterlagen erfolgt die Vervielfältigung
und Übergabe in der geforderten Anzahl an den AG.
Weiterhin ist die Dokumentation digital auf einem USB-
Stick im PDF- bzw. bei Zeichnungen ebenfalls im DWG-
Format zu übergeben.
Menge: 1,000 psch

**6.3.3 Sachverständigenabnahme**
Mangelfreie Sachverständigenabnahme inkl. Bericht.
Menge: 1,000 psch

#### 6.4 Stundenlohnleistungen für evtl. entstehende zusätzliche Leistungen

*Hinweis*
Allgemeine Vorbemerkungen
========================

Stundenlohnarbeiten dürfen nur nach schriftlicher
Anmeldung durch den AN und schriftlicher Beauftragung
durch den AG ausgeführt werden. Die Nachweise hierfür
sind arbeitstäglich zur Anerkennung vorzulegen. Nicht
fristgerecht vorgelegte Nachweise werden nicht
anerkannt.

Mit der Unterzeichnung dieses Angebotes erklärt der
Bieter rechtsverbindlich, dass die Verrechnungssätze
der Stundenlohnarbeiten unter Beachtung der
preisrechtlichen Vorschriften ermittelt sind und
unabahängig von der Anzahl der abgerechneten Stunden
Gültigkeit haben.

Die angebotenen Verrechnungssätze (VOB/B  §15, Ziffer1)
enthalten die Lohn-/Gehaltskosten und die
Gemeinkostenanteile, einschl. der Sozialkassenbeiträge
und vermögenswirksame Leistungen, sowie die Lohn- und
Gehaltsnebenkosten. Hierin sind auch Auslösungen und
Wegegelder enthalten.

Die in dem Leistungsverzeichnis aufgeführten
Berufsgruppen beziehen sich auf die Gruppeneinteilung
für die Berufe des Baugewerbes auf Grund des Anhangs
zum Bundesrahmentarifvertrag. Handwerksbetriebe, die
ihre Arbeitskräfte auf Grund anderer Bestimmungen
entlohnen, haben die Stundenverrechnungssätze der
jeweils vergleichbaren Berufsgruppen einzusetzen.

Bei der Vorlage der Stundenzettel werden keine Stunden
anerkannt, die von Arbeitskräften geleistet wurden, die
eine höherwertige Ausbildung haben, als für die
Arbeiten notwendig ist.

Für eventuell erforderliche Arbeiten, die nicht im
Leistungsverzeichnis erfasst sind und gegen Nachweis
zur Ausführung kommen, werden verrechnet für:

**6.4.1 Stundenlohn Meister**
Leistung wie zuvor beschrieben, für Meister,
Stundensatz für unvorhersehbare Leistungen.
Menge: 1,000 h

**6.4.2 Stundenlohn Monteur**
Leistung wie zuvor beschrieben, für Monteur,
Stundensatz für unvorhersehbare Leistungen.
Menge: 1,000 h

**6.4.3 Stundenlohn Helfer**
Leistung wie zuvor beschrieben, für Helfer,
Stundensatz für unvorhersehbare Leistungen.
Menge: 1,000 h

USt %: 19,00
